# Brauhausstraße
Angebotsaufforderung (GAEB DA XML 3.2, DA83)
Projekt: 25006
Beschreibung: Kanalbau, Wasserleitung
Währung: EUR
Vergabeart: Öffentliche Ausschreibung
Eröffnung: 14.07.2022 10:00:00
Ende der Zuschlagsfrist: 10.08.2022
Abgabeort: Waldershof
Auftraggeber: Stadt Waldsassen; DV-Nummer: 25006; Vergabenummer: 25006_A01
Erstellt mit: Build 6.0.2407.17, ARCHITEXT Pallas®, 22.06.2026

## Nutzbare Baufeldbreite:
Nutzbare Baufeldbreite:

Als Baufeldbreite stehen die öffentlichen Grundstücksflächen gem. digitaler Flurkarte (vergleiche Planunterlagen) zur Verfügung (gesamte Straßenbreite zzgl. seitlicher öffentlicher Flächen).
Weitere Flächen können von Seiten des AN nicht zur Verfügung gestellt werden und sind ggf. vom AN selbst zu beschaffen.

## Engstellenzuschläge:
Engstellenzuschläge:

Engstellenzuschläge werden nicht gewährt. Alle Erschwernisse für das beengte Baufeld im Baubereich sind in die Einheitspreise einzurechnen.

Es wird dringend eine Ortseinsicht empfohlen, da das öffentliche Grundstück im Straßenbereich im Mittel ca. 9 m beträgt.

## Lagerung / Zwischenlagerfläche und Entsorgung:
Lagerung / Zwischenlagerfläche und Entsorgung:

Der Boden ist nach Homogenbereichen getrennt zu lösen, laden und zur Zwischenlagerfläche zu transportieren und dort bis zum Wiedereinbau bzw. zur Entsorgung in Haufwerken bis 500 m3 zu lagern.

Die Zwischenlagerfläche befindet sich am Festplatz der Stadt Waldsassen in einer Transportentfernung bis ca. 0,5 km.

Das Aushubmaterial ist vor Durchfeuchtung zu schützen und ggf. mit Folien abzudecken. Diese Leistung wird nicht gesondert vergütet und ist in die Einheitspreise einzurechnen.

Die Entsorgungsmassen sind zu laden, transportieren und abzuladen. Diese Leistung wird über entsprechende Leistungspositionen vergütet, evtl. anfallende Deponiegebühren trägt der AG.

## Vorgesehene Bauzeit der Gesamtmaßnahme
Vorgesehene Bauzeit der Gesamtmaßnahme

Baubeginn: ab 01.09.2026
Abschluss der Bauarbeiten: spätestens 28.05.2027

## 25006 Kanal und WL
Datum: 22.06.2026

*Hinweis*
StL-Nr. 16900000
Allgemeine Vorbemerkungen
1. Die Vorbemerkungen zu den einzelnen Leistungsbereichen der LB StB-By sind Vertragsbestandteil.
2. Für LV-Positionen, die auf Standardtexte der
LB StB-By zurückgreifen, gilt der Wortlaut des
Langtextes als vertraglich vereinbart.
3. Leistungen, deren Text nicht dem in der LB StB-By
abgedruckten entspricht, haben keine StL-Nr.,
sondern lediglich eine Ordnungszahl (OZ) erhalten.
Sämtliche Vorbemerkungen zu den einzelnen Abschnitten
der LB StB-By gelten jedoch für  alle in dem jeweiligen
Abschnitt aufgeführten Leistungen, gleichgültig, ob sie
eine StL-Nr. oder lediglich eine OZ erhalten haben. Die
allgemeinen Vorbemerkungen der LB StB-By
sind Bestandteil der Leistungsbeschreibung
und gelten für alle Leistungen.
4. Für die Anwendung der Standardtexte sowie der
Ausführung von Leistungen nach der LB StB-By sind
die VOB Teil B und C sowie etwaige Zusätzliche
Vertragsbedingungen (ZVB) und etwaige Zusätzliche
Technische Vertragsbedingungen (ZTV), Technische
Lieferbedingungen (TL) und Technische Prüfbedingungen
(TP) in den aktuellen Fassungen in Verbindung mit den
durch die Oberste Baubehörde veröffentlichten
Bekanntmachungen vertraglich vereinbart. Weitere
Einzelheiten richten sich nach den Festlegungen in
der Baubeschreibung.
5. Soweit im Leistungsverzeichnis auf Technische
Spezifikationen (z.B. nationale Normen, mit denen
Europäische Normen umgesetzt werden, europäische
technische Zulassungen, gemeinsame technische
Spezifikationen, internationale Normen) Bezug
genommen wird, werden auch ohne den ausdrücklichen
Zusatz *oder gleichwertig* immer gleichwertige
Technische Spezifikationen in Bezug genommen.
6. Die Unterlagen des AG umfassen alle der
Ausschreibung zugrundeliegenden Unterlagen. Als
Unterlagen des AG gelten auch die nach den ZTV-ING
vom AN zu liefernden Ausführungsunterlagen.
7.  Recycling-Baustoffe, deren Bautauglichkeit und Umweltverträglichkeit durch eine ständige
qualitätssichernde Güteüberwachung nach Maßgabe
der TL BuB E-StB, der TL G SOB-StB und der
ZTV wwG-StB By nachgewiesen wurde,
sind gleichwertig zu natürlichen Baustoffen.
Ergänzend dazu sind die Einbauklassen anzugeben.
8. Beton und Zementmörtel:
8.1 Der Beton sowie Zementmörtel muss - soweit in der
Leistungsbeschreibung nichts anderes enthalten ist -
der DIN EN 206-1 und der DIN 1045-2 sowie den
ZTV-ING entsprechen.
8.2 Bei der Bezeichnung der Expositionsklassen handelt
es sich um eine verkürzte Schreibweise. Die
Ergänzung (D) für die deutsche Regelung entsprechend
DIN-Fachbericht 100 (Beton) gilt als vereinbart.
8.3 Soweit Mindestdruckfestigkeitsklassen bei den
Expositionsklassen angegeben sind, resultieren
diese allein aus der Expositionsklasse bzw. der
Kombination der Expositionsklassen.
9. Gemäß Kreislaufwirtschaftsgesetzt (KRW) beinhaltet
Entsorgung Verwertungs- und Beseitigungsverfahren,
einschließlich der Vorbereitung vor der Verwertung
oder Beseitigung.

### Abschnitt 1 Baustelleneinrichtung, Verkehrssicherung

#### Unterabschnitt 1.1 Baustelleneinrichtung

*Hinweis: Hinweis Baustelleneinrichtung:*
Hinweis Baustelleneinrichtung:

Übersteigt der Angebotspreis für die Positionen der
Baustelleneinrichtung,- räumung sowie der
Verkehrssicherung 5 % der Auftragssumme, wird der
Betrag über 5 % in Teilbeträgen entsprechend der
erbrachten Leistung vergütet.

Das Vorhalten, Unterhalten und Betreiben der Baustelleneinrichtung ist in die EP der Leistungspositionen einzukalkulieren.
Eine gesonderte Vergütung wird nicht gewährt.

Die Leistungen des Abschnitts" Baustelleneinrichtung,
Verkehrssicherung" sind rechnungsmäßig in Abstimmung
mit der Bauleitung auf die einzelnen Abschnitte
entsprechend der prozentualen Gewichtung der Leistung
im entsprechenden Abschnitt aufzuteilen.

**1.1.10 Baustelleneinricht. herstellen**
*** Pauschalposition
StL-Nr. 18901101
Baustelleneinrichtung herstellen,
einschließlich Beschaffen von Lager- und Arbeitsflächen sowie von Zufahrtswegen zur Baustelle
über die vom AG zur Verfügung gestellten hinaus.
Anlegen der Lager- und Arbeitsplätze.
Geräte, Werkzeuge und sonstige Betriebsmittel
anfahren und betriebsfertig aufstellen.
Baubüros des AN, Unterkünfte, Werkstätten, abschließbare Lagerräume und dgl. anfahren, aufbauen und
einrichten.
Strom-, Wasseranschluss sowie Entsorgungseinrichtungen und dgl. für die Baustelle, soweit erforderlich,
herstellen.
Freimachen des Geländes sowie Oberbodenarbeiten
für die Baustelleneinrichtung gehören zum Leistungsumfang.
Baubehelfe, wie z.B. Gerüste, Arbeitsbühnen oder
Schutzeinrichtungen gegen Witterung und zum Schutz
der Umgebung gehören zum Leistungsumfang, soweit
hierfür keine gesonderten OZ vorhanden sind.
Menge: 1,000 Psch

**1.1.20 Baustelle räumen**
*** Pauschalposition
StL-Nr. 1890110401
Räumen der Baustelle von allen Geräten,
Anlagen, Einrichtungen und dgl. einschließlich Rückbau
der vom AN erstellten Zufahrtswege.
Alle Flächen entsprechend dem ursprünglichen Zustand
unter Wahrung der landschaftspflegerischen Belange
ordnungsgemäß herrichten.
Die Beseitigung der vom AN verursachten Schäden
vom AG zur Verfügung gestellten Zufahrtswegen gehört zum Leistungsumfang.
Menge: 1,000 Psch

**1.1.30 Zustandserfassung**
*** Pauschalposition
StL-Nr. 18901106
Erfassung und Dokumentation des Zustands von
Straßen, Geländeoberfläche, der Vorfluter und Vorflutleitungen, sowie der baulichen Anlagen im
Baugelände.
Die Erfassung ist unter Beteiligung des AG und des
Straßenbaulastträgers bzw. Eigentümers vor Beginn
der Arbeiten durchzuführen.
Dokumentationsunterlagen herstellen und dem AG
übergeben.
Menge: 1,000 Psch

**1.1.40 Bauzaun herstellen vorhalten u. abb.**
StL-Nr. 18901113010204
Bau- bzw. Schutzzaun einschließlich Eckpfosten und
Verstrebungen herstellen, für die Dauer der Bauzeit
vorhalten, abbauen und von der Baustelle entfernen.
Beschädigte oder abhanden gekommene Teile der
Einrichtungen ersetzen. Umsetzungen auf Grund der
Bauabwicklung des AN gehören zum Leistungsumfang.
Einsatzort(e) nach Unterlagen des AG
Systemzaun mit Zaunelementen,
Feldlänge m '3,5'

Höhe m '2,0'

Umsetzen 'mehrmals im Bereich der Baumaßnahme'
Menge: 250,000 m

**1.1.50 Höhenfestpunkt herstellen**
StL-Nr. 18901117010005011
Höhenfestpunkt in Abstimmung mit dem AG herstellen.
Der Höhenfestpunkt ist kurz nach Auftragserteilung
herzustellen und spätestens vor Durchführung der ersten
Geländeaufnahme durch den AN auf die vom AG
zur Verfügung gestellten Höhenfestpunkte einzumessen.
Während und nach Ablauf der Frostperiode ist die Höhenlage des Festpunktes zu kontrollieren.
Die erforderlichen Erdarbeiten gehören zum Leistungsumfang.
Höhenfestpunkt aus einem mind. 10 cm langen Bolzen
mit Rundkopf, der in einem Stahlbetonkörper mit
einem Querschnitt von 30 x 30 cm, Expositionsklasse
XC4 versetzt ist,
Gründungstiefe cm '70'

Bei Abschluss der Baumaßnahme Höhenfestpunkt
ausbauen und einer Entsorgung nach Wahl des
AN zuführen.
Menge: 2,000 St

**1.1.60 Vermessungsarb. durchführen**
*** Pauschalposition
StL-Nr. 1890112104
Vermessungsarbeiten für die Absteckung von
Bauteilen nach Unterlagen des AG einschließlich
aller Geräte- und Personalkosten durchführen.
Bauteil 'Gesamtmaßnahme'
Menge: 1,000 Psch

*Hinweis: Sicherheits und Gesundheitsschutz*

**1.1.70 Vorankündigung übermitteln**
*** Pauschalposition
StL-Nr. 18901501
Vorankündigung gemäß Baustellenverordnung
unmittelbar nach Auftragserteilung, spätestens
jedoch 2 Wochen vor Einrichtung der Baustelle
an die zuständige Behörde übermitteln.
Die Vorankündigung sichtbar und witterungsgeschützt auf der Baustelle aushängen und bei
erheblichen Änderungen während  der Bauzeit
anpassen.
Die Leistungen sind gesondert in Rechnung
zu stellen.
Menge: 1,000 Psch

**1.1.80 SiGe-Plan erstellen**
*** Pauschalposition
StL-Nr. 1890150200
Sicherheits- und Gesundheitsschutzplan
(SiGe-Plan) gemäß Baustellenverordnung
erstellen.
Die Leistungen sind gesondert in Rechnung
zu stellen.
Menge: 1,000 Psch

**1.1.90 SiGe-Plan anpassen**
*** Pauschalposition
StL-Nr. 1890150300
Sicherheits- und Gesundheitsschutzplan
während der Bauzeit gemäß Baustellenverordnung bei erheblichen Änderungen anpassen.
Die Leistungen sind gesondert in Rechnung
zu stellen.
Menge: 1,000 Psch

**1.1.100 Koordinierung Arbeitss. (SiGe-Ko)**
StL-Nr. 18901505
Koordinierung der Belange der Arbeitssicherheit und des Gesundheitsschutzes
zwischen den auf der Baustelle tätigen Un-
ternehmen und den an der Bauüberwachung
beteiligten Fachbauleitern bzw. weiteren Ko-
ordinatoren gemäß Baustellenverordnung auf
der Grundlage des SiGe-Planes und nach
Maßgabe der Erläuterungen zur Baustellenverordnung (SiGe-Ko).
Die Leistungen sind durch einen namentlich
genannten, geeigneten Koordinator nach den
Regeln zum Arbeitsschutz auf Baustellen
und in dem in der Baustellenverordnung vorgesehenen Umfang zu erbringen.
Die Eignung bzw. die Qualifikation des Koordinators für diese Tätigkeit ist nachzuweisen.
Vergütet werden die Tage, an denen der Koordinator
auf der Baustelle im Sinne der Baustellenverordnung
tätig ist.
Die Tätigkeit ist durch Protokolle nachzuweisen.
Die Leistungen sind gesondert in Rechnung
zu stellen.
Menge: 25,000 d

**1.1.110 Transport privater Abfälle zur Sammelstelle**
*** Pauschalposition
Transport privater Abfälle zur Sammelstelle.
Hin- und Rücktransport der Mülltonnen, gelben Säcke (Restmüll, Biomüll, Papiertonne, gelber Sack) der Anlieger von der Grenze der jeweiligen Privatgrundstücke zu den zugewiesenen Sammelplätzen (jeweils an Bauanfang oder -ende der auszubauenden Straßenzüge).
Ausführung während der gesamten vertraglich vereinbarten Bauzeit.
Entsorgungstermine:
- Restmüll: 14-tägig
- Biotonne: 14-tätig
- Papiertonne: 4-wöchig
- Gelber Sack: 4-wöchig

Anzahl Anwesen: 7 Anwesen im gesamten Baufeld
Menge: 1,000 Psch

**1.1.120 Wintersicherung, Bauzeitenunterbrechung**
*** Pauschalposition
Wintersicherung bei längerer Unterbrechung der Bautätigkeiten, einschließlich sämtlicher Arbeiten zur Absicherung der Maßnahmen, dem ggf. erforderlichen Abtransport von Baumaschinen und -materialien bzw. deren Sicherung beim Belassen auf der Baustelle, sowie der zusätzlichen Aufwendungen für die Baustelleneinrichtung.
Diese Position wird für die gesamte Maßnahme nur einmal vergütet, auch bei mehreren Unterbrechungen.
Menge: 1,000 Psch

#### Unterabschnitt 1.2 Verkehrssicherung

**1.2.10 Verk.Fl.unterh.**
StL-Nr. 189012010103
Verkehrsflächen zur Aufrechterhaltung
des öffentlichen und Anlieger-Verkehrs
sowie des Baustellenverkehrs
innerhalb des Baubereiches einschließlich zwischenzeitlich benutzter Behelfsfahrstreifen verkehrssicher unterhalten.
Abgerechnet wird nach Kalendertagen.
Befestigung nach Unterlagen des AG,
Verkehrsflächen 'gesamtes Baufeld und Zwischenlagerfläche.'
Menge: 250,000 d

**1.2.20 Verkehrssicherung v. längerer Dauer herstellen**
*** Pauschalposition
StL-Nr. 18901202030301011
Verkehrssicherung für Arbeitsstellen von längerer
Dauer herstellen.
Vorhalten, Warten, Betreiben und Abbauen werden
gesondert vergütet. Baustellenmarkierung, transportable
Lichtsignalanlage, bauliche Leitelemente, transportable
Schutzeinrichtungen und die Kontrolle gem. ZTV-SA für
die gesamte Arbeitsstellensicherung werden gesondert
vergütet. Die Verkehrszeichen nach Verkehrszeichenplan
bzw. Regelplan gehören zum Leistungsumfang.
Das berührungslose außer Kraft setzen der vorhandenen
Verkehrsschilder gehört zum Leistungsumfang.
Betroffene Verkehrsschilder und Art der Außerkraftsetzung nach Unterlagen des AG.
Das Material bleibt Eigentum des AN.
Für Bauphase 'Gesamtmaßnahme'

Verkehrssicherung an Arbeitsstelle und Umleitungsstrecke,
nach 'Verkehrszeichenplan'

Vorübergehende Sicherungsmaßnahmen durchführen,
Einrichtung tags.
Menge: 1,000 Psch

**1.2.30 Verkehrssicherung v. längerer Dauer vorhalten**
StL-Nr. 1890120401
Verkehrssicherung für Arbeitsstellen von längerer
Dauer der OZ '901/202'

vorhalten, warten und betreiben.
Vorübergehende Sicherungsmaßnahmen durchführen.
Menge: 250,000 d

**1.2.40 Verkehrssicherung v. längerer Dauer abbauen**
*** Pauschalposition
StL-Nr. 189012050101
Verkehrssicherung für Arbeitsstellen von längerer
Dauer der OZ '901/202'

abbauen.
Das in Kraft setzen der vorhandenen Verkehrsschilder
gehört zum Leistungsumfang.
Betroffene Verkehrsschilder und Art der Außerkraftsetzung nach Unterlagen des AG.
Anfallendes Material ist einer Entsorgung nach Wahl
des AN zuzuführen. Benutzte Fläche entsprechend
dem ursprünglichen Zustand herrichten.
Vorübergehende Sicherungsmaßnahmen durchführen,
Abbau tags.
Menge: 1,000 Psch

**1.2.50 Absperrung herstellen**
StL-Nr. 18901214090800
Absperrung herstellen.
Absperrgerät oder Warneinrichtung aufstellen und
beseitigen, für die Bauzeit vorhalten, warten und
betreiben.
Verkehrszeichen mit retroreflektierender Folie,
Retroreflexions-Klasse 2.
Absperrung durch 'Absperrschranke (250mm) zur Ausführung als
Vollsperrung mit Freigabe für bestimmte Verkehrsarten'

mit 'fünf einseitigen, roten Warnleuchten. Einsatzort: Zufahrtsbereiche'
Menge: 2,000 St

**1.2.60 Absperrung umsetzen**
StL-Nr. 18901216
Absperrung der OZ
'vorherige Position'

nach Unterlagen des AG umsetzen.
Vorübergehende Sicherungsmaßnahmen
durchführen.
Menge: 4,000 St

**1.2.70 Absperrschrankengitter mit Fußplatten**
Transportables Absperrschrankengitter zur Sicherung von Arbeitsstellen, Baugruben, Aufgrabungen, Verkehrs- und Gehwegbereichen aufstellen und beseitigen, für die Bauzeit vorhalten, warten und betreiben.
Absperrschrankengitter bestehend aus standfestem Kunststoff- oder Stahlrahmen, witterungsbeständig, rot/weiß retroreflektierend, mit standsicheren Fußplatten.
Länge je Element ca. 2,00 bis 2,20 m,
Höhe ca. 1,00 bis 1,10 m.
Verbindung der Einzelelemente untereinander ist einzukalkulieren.
Menge: 100,000 m

**1.2.80 Absperrschrankengitter umsetzen**
Zulage zu Absperrschrankengitter herstellen,
für mehrmaliges umsetzen und anpassen entsprechend dem Baufortschritt (arbeitstäglich) während der gesamten Bauzeit.
Menge: 1,000 Psch

**1.2.90 Überfahrt**
Behelfsüberfahrt, Länge bis 5,0 m, einschließlich
Schutz- und Leiteinrichtungen, für öffentlichen und nichtöffentlichen Verkehr,
über Rohr- und Kabelgräben, nutzbare
Breite über 2,5 bis 3,0 m, Abdeckung mit Stahl,
herstellen, vorhalten und beseitigen.
Belastung 30 kN/m².
Das Umsetzen im Straßenbereich wird nicht gesondert vergütet und ist bei der Preisbildung zu berücksichtigen.
Menge: 2,000 St

**1.2.100 Grabenbrücke für Fußgänger**
Grabenbrücke für Fußgänger, Länge bis ca. 2 m, einschließlich Schutz- und Leiteinrichtungen,
für öffentlichen und nichtöffentlichen Verkehr,
über Rohr- und Kabelgräben, nutzbare
Breite ca. 1 m,
herstellen, vorhalten und beseitigen.
Belastung 150 kg/m².
Das Umsetzen im Straßenbereich wird nicht gesondert vergütet und ist bei der Preisbildung zu berücksichtigen.
Menge: 2,000 St

**1.2.110 Kontr. Verkehrssicherung**
*** Pauschalposition
Kontrolle der Verkehrssicherung durchführen.
Arbeits- und Hilfsmittel sind vom AN zu stellen und
dem AG
jederzeit zugänglich zu machen.
Die Abrechnung erfolgt pauschal für die gesamte
Bauzeit.
Verkehrssicherung an Arbeitsstellen im gesamten
Baustellenbereich.
Kontrolle in regelmaßigen Abständen. Der AN haftet für
den ordnungsgemäßen Zustand der Verkehrssicherung.
Kontrolle durch schriftliche Dokumentation im
Bautagebuch.
Menge: 1,000 Psch

#### Unterabschnitt 1.3 Bestandsunterlagen

**1.3.10 Bestandsunterlagen Kanäle herstellen**
*** Pauschalposition
Bestandsunterlagen herstellen wie in vorheriger Position  vollständig beschrieben jedoch Bestandsunterlagen für Entwässerungsarbeiten gem. Abschnitt 03 und 04 bestehend aus:
Lageplan/plänen, Maßstab 1 : 250
Entwässerungslängsschnitt(en),
Maßstab 1 : 250/25
Format(e) und Anzahl der Bestandsunterlagen 'in Papierform je 2-fach und auf Datenträger je
2-fach im pdf- und dwg-Format'
Menge: 1,000 Psch

**1.3.20 Bestandsunterlagen Wasserleitung herstellen**
*** Pauschalposition
Bestandsunterlagen herstellen wie in vorheriger Position vollständig beschrieben jedoch Bestandsunterlagen für Wasserversorgungsleitungen gem. Abschnitt 05 und 06 bestehend aus:
Lageplan/plänen, Maßstab 1 : '250' mit Darstellung der Lage der Anbohrbrücken sowie Ende der Hausanschlüsse, der Knickpunkte, Krümmer und Einbauteile
Entwässerungslängsschnitt(en), Maßstab 1 : '250/25'
Detailpläne, Formstückszeichungen
Format(e) und Anzahl der Bestandsunterlagen 'in Papierform je 2-fach und auf Datenträger je
2-fach im pdf- und dwg-Format'
Menge: 1,000 Psch

### Abschnitt 2 Provisorischer Straßenbau, Gasumlegung

*Hinweis: Hinweis Straßenentwässerung*
Hinweis Straßenentwässerung:

Im Zuge des Neubaus Kanal und Wasserleitung sind Teile der Straßenentwässerung wiederherzustellen.

#### Unterabschnitt 2.1 Freimachen des Baugeländes

*Hinweis*
StL-Nr. 15902000
Vorbemerkungen zu LB 902
1. Allgemeines
1.1 In Waldstrecken ist der Waldboden mit der darüberliegenden, durchwurzelten Oberbodenschicht erst abzuheben und seitlich zu lagern, wenn Bäume, Unterholz,
Astwerk, Rinden und die Wurzelstöcke entfernt sind.
1.2 Infolge der Massenunsicherheit bei der Kampfmittelsondierung und Räumung sind in die Räumungspositionen
keine AGK und BGK einzurechnen.
2. Nebenleistungen, Besondere Leistungen
Die nachfolgend aufgeführten Leistungen gehören zum
Leistungsumfang:
2.1 Das Beseitigen am Boden liegender Äste beim
Roden in geschlossenem Bestand.
3. Abrechnung
3.1 Der Stammdurchmesser von Bäumen ist der
mittlere Durchmesser, gemessen 1 m über dem Boden.
3.2 Der Durchmesser von Wurzelstöcken ist der
mittlere Durchmesser der Schnittfläche.
3.3 Die gerodete Fläche wird durch die Außenränder
des Bestandes auf der Bodenoberfläche begrenzt.
Das Aufmaß wird vor der Rodung durchgeführt.
3.4 Für die Ermittlung der Rodungsfläche im Mittel- und
Trennstreifen zweibahniger Straßen gilt:
Als Breite wird die gesamte Breite des Mittel- bzw.
Trennstreifens gemessen.
Lücken im Bestand bis 10 m Länge werden übermessen.

**2.1.10 Grenzsteine ausbauen**
StL-Nr. 1590210101
Grenzsteine nach Angabe des AG innerhalb des
Baugeländes ausbauen, säubern und laden.
Steine innerhalb der Baustelle
fördern, abladen und stapeln.
Menge: 2,000 St

**2.1.20 Grenzsteine sichern**
Vorhandene Grenzsteine durch einschlagen von
Eisenstäben und Markierungspflöcken im Bestand sichern
Menge: 5,000 St

**2.1.30 Vermessung von Grenzpunkten**
Wiederherstellen von Grenzpunkten
Die Leistung enthält:
- Anfordern von Vermessungskoordinaten vom zuständigen
Vermessungsamt sowie deren Vergütung.
- Übertragen und Abstecken der notwendigen Grenzpunkte
im Baugelände je nach Notwendigkeit und Baufortschritt.
- Sämtliche Gebühren an das Vermessungsamt,
Vermessungsgerät und -personal, Absteckpflöcke usw.
Zu beachten ist, dass keine Grenzsteine gesetzt werden
dürfen, sondern lediglich provisorische
Vermessungspflöcke bzw. -eisen, um die Baugrenzen
bestimmen zu können.
Abrechnung EINMALIG pro wiederhergestellten Grenzpunkt.
Für ALLE Teile des LV.
Menge: 5,000 St

**2.1.40 Wurzelst. roden**
StL-Nr. 15902208010101031
Wurzelstock roden.
Wurzelstock in Flächen,
Durchmesser über 10 cm bis 30 cm,
häckseln, Spangröße des Häckselgutes
maximal cm '10'

Material in Eigentum des AN übernehmen und
einer Entsorgung nach Wahl des AN zuführen.
Menge: 2,000 St

**2.1.50 Wurzelst. roden**
StL-Nr. 15902208010201031
Wurzelstock roden.
Wurzelstock in Flächen,
Durchmesser über 30 cm bis 50 cm,
häckseln, Spangröße des Häckselgutes
maximal cm '10'

Material in Eigentum des AN übernehmen und
einer Entsorgung nach Wahl des AN zuführen.
Menge: 2,000 St

**2.1.60 Zaun abbauen**
StL-Nr. 1792291001
Zaun einschließlich Säulen, Pfosten und Toren von
Zufahrten und Zugängen nach Unterlagen des AG
abbauen.
Die Länge des Zaunes wird in Achse des Zaunes
zwischen den Achsen der Endpfosten gemessen.
Bauart 'Holzzaun, Höhe bis ca. 1,5 m, mit Zaunpfosten aus Holz'

Wiederverwendbares Material säubern und seitlich
lagern, unbrauchbares Abbruchgut in Eigentum des
AN übernehmen und von der Baustelle entfernen.
Menge: 6,000 m

**2.1.70 Zaun wiederherst.**
StL-Nr. 179229110301
Zaun zwischen Säulen, Pfosten oder Pfeilern nach
Unterlagen des AG wieder herstellen.
Bauart 'Holzzaun wie Bestand'

Zaun aus 'seitlich gelagertem Material oder Ersatzmaterial von AG'

Zaun montieren, einschließlich Versetzen der Säulen
oder Pfosten. Die Länge des Zaunes wird in Achse des
Zaunes zwischen den Achsen der Endpfosten gemessen.
Menge: 6,000 m

**2.1.80 Mauerwerk abbr.**
StL-Nr. 1492610702
Mauerwerk nach Unterlagen des AG
abbrechen.
Bauteil(e) 'Gartenmauer aus Granitblöcken,
Abmessungen der Granitblöcke
Länge x Höhe x Stärke
ca. 50 - 100 cm x ca. 50 - 60 cm x ca. 25 cm'

Mauersteine ausbauen, säubern und
seitlich lagern,
Restliches Abbruchgut in Eigentum
des AN übernehmen und entsorgen.
Menge: 2,000 m3

**2.1.90 Natursteinmauerw. herst., Steine AG**
StL-Nr. 12917103010107022
Natursteinmauerwerk aus Steinen des AG nach Unterlagen des AG herstellen. Fugen auskratzen und verfugen. Steine frei Baustelle geliefert und abgeladen.
Bauteil(e) 'Granitmauer wie in vorh. Position abgebrochen'

Gesteinsart 'Granit'

Sichtflächenbearbeitung 'keine'

Steinhöhe von cm 'wie Bestand - siehe vorh. Position'

bis cm 'wie Bestand - siehe vorh. Position'

Lager- und Setzfuge aus Trasszementmörtel.
Sichtfugen aus Trasszementmörtel.
Mauerwerk 'aus Granitblocksteinen'

mit beidseitiger Sichtfläche.
Menge: 2,000 m3

**2.1.100 Straßenlaternen abbauen**
Straßenlaterne abbauen, laden, fördern.
Bauteil(e): Straßenlaterne, bestehend aus Peitschenmast und Beleuchtungskörper
Höhe Peitschenmast bis ca. 8 m
Inkl. abtrennen der freigeschalteten Verkabelung
Inkl. Ausbau und fachgerechte Entsorgung der Fundamente
Bauteil zum Lagerplatz des AG im Ortsbereich
transportieren und abladen.
Entfernung bis ca. 2 km.
Menge: 5,000 St

#### Unterabschnitt 2.2 Oberboden

*Hinweis*
StL-Nr. 16903000
Vorbemerkungen zu LB 903
1. Allgemeines
2. Nebenleistungen, Besondere Leistungen
Die nachfolgend aufgeführten Leistungen gehören zum
Leistungsumfang:
2.1 Das Fördern des Oberbodens innerhalb der
Baustelle unabhängig von der Länge der Förderwege.
3. Abrechnung
3.1 Oberbodenlieferung:
Die Mengenermittlung erfolgt durch Aufmaß des
Oberbodens auf dem Fahrzeug an der Einbaustelle.

*Hinweis: Hinweis Oberbodenarbeiten*
Hinweis Oberbodenarbeiten

Es ist bei allen Positionen dieses Abschnitts zu
berücksichtigen, dass die Massen für die einzelnen Oberbodenarbeiten zusammengefaßt sind und teilweise in kleinen Einzelleistungen zur Ausführung kommen.
Eine zusätzliche Vergütung hierfür erfolgt nicht.

**2.2.10 Oberboden abtragen**
StL-Nr. 16903101010607
Oberboden des/der Homogenbereiche(s)
'Mutterboden/Oberboden,'

einschließlich leicht verrottbarer
Pflanzendecke innerhalb des Baugeländes
in einer mittleren Dicke von cm '15'

abtragen,
für Straßen,
Oberboden von 'Garten- und Kleinflächen'

Oberboden 'ggf. laden, zum Zwischenlager fördern und getrennt von anderen Haufwerken lagern.'
Menge: 10,000 m3

**2.2.20 Oberboden andecken**
StL-Nr. 16903102010106
Oberboden einschließlich leicht verrottbarer
Pflanzendecke andecken.
Oberboden von Grünflächen, Äckern, Gärten und
dgl.,
innerhalb der Baustelle gelagert, ggf. laden, fördern
und andecken. Einbaubereich 'Garten- und Kleinflächen'
Menge: 10,000 m3

**2.2.30 Rasenansaat auf Oberboden herst.**
StL-Nr. 1293110102
Rasenansaat (Normalsaat) herstellen.
Saatgutmenge g/m2 '30'

Fertigstellungspflege wird gesondert vergütet.
Saatgutmischung (botanischer und/oder deutscher
Name, Anteil in Gew.-%) 'Landschaftsrasen;
Ansaatbereiche: Seitenbereiche in Abstimmung mit der örtlichen Bauleitung'
Menge: 60,000 m2

#### Unterabschnitt 2.3 Leitungsgräben, Baugruben, Bauwerkshinterfüllung

*Hinweis*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: Hinweis Rohrgraben:*
Hinweis Rohrgraben:

Die Vergütung der Leitungsgrabenarbeiten für die MZR
und TSR erfolgt ab dem Rohplanum/Erdplanum mit Breiten
gem. DIN EN 1610 (hier B = 0,80 m).
Für Sickerleitungen, Kabel und Kabelleerrohre wird für
die Abrechnung abweichend zur DIN EN 1610 folgendes
festgelegt:
für Rohrgrabentiefen bis 1,00 m -  Grabenbreite: DA +
0,20, -  Grabentiefe: lt. Angabe AG.
Abweichende Tiefen und Breiten bedürfen der örtlichen
Festlegung und Anordnung durch den AG bzw. dessen
örtlicher Bauüberwachung.

Die Mehrbreite bei Schächten wird übermessen und nicht
vergütet. Der Mehraushub ist in die Einheitspreise
einzurechnen.

*Hinweis: Hinweis zur Wasserhaltung*
Hinweis zur Wasserhaltung:

Aufwendungen für Wasserhaltung sind im Abschnitt
Kanalbau enthalten.
Sollten für den Straßenbau explizit Leistungen für die
Wasserhaltung erforderlich werden, so sind die
entsprechenden Positionen aus den Abschnitten
Kanalbau heranzuziehen.

**2.3.10 Leitungsgraben herstellen**
StL-Nr. 18905103010305071
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'alle'

Beschreibung des Homogenbereichs nach Unterlagen
des AG.
Grabentiefe über 1,75 m bis 3,00 m,
für Rohrleitungen DN '160 (Anschlussleitung SSK)'

Rohrmaterial 'Kunststoff, Rohrgrabenbreite Abrechnung: 1,0 m'

Boden 'nach Homogenbereichen separieren, laden, zu einer Zwischenlagerfläche des AG fördern und in Haufwerke (Haufwerkgröße 500 m3; nach Homogenbereich getrennt) aufsetzen.'
Menge: 20,000 m3

**2.3.20 Gründungssohle verdichten**
Gründungssohle verdichten, in Leitungsgräben,
Verdichtungsgrad mind. DPr 0,97.
Menge: 20,000 m2

**2.3.30 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe bis ca. 3 m
Material 'vorhandenes Bodenmaterial v. Zwischenlager,
als Bodenmaterial zur Wiederverfüllung laden, transportieren, einbauen und verdichten.'
Verdichtungsgrad DPr mind. 97 %.
Menge: 12,000 m3

**2.3.40 Kanal aufnehmen bis DN 200**
Kanal Aufnehmen aus Beton, Steinzeug, PVC, PP
bis DN 200 (Sinkkastenanschluss)
als Zulage zur Position Rohrgrabenaushub
Abbruchgut laden und in das Eigentum des
AN übernehmenund einer Verwertung zuführen.
Menge: 20,000 m

**2.3.50 Betonbaut. abbr.**
Betonbauteile abbrechen.
Grundstücksbegrenzungen mit unterschiedlichen
Abmessungen, Konstruktionen und Baustoffen.
Abbruch im Zuge der Erdarbeiten zum Einbau der
Randeinfassung der Straße in Absprache mit den
Grundstückseigentümern.
Bauwerke: Gundstücksbegrenzungen, Zaunfundamente
Bauteil(e): Fundamente, Mauern, Sockel, etc.
Beton unbewehrt, z.T. hydraulisch gebundene
Bruchsteinschichtungen oder Mauerwerk
Abbruchverfahren erschütterungsarm nach Wahl
des AN,
Abbruchgut in Eigentum des AN übernehmen und entsorgen
Menge: 5,000 m3

*Hinweis: Suchgräben, Handaushub*

**2.3.60 Suchgraben aush. bis 1,25 m**
Boden für Suchgraben ausheben,
zur Freilegung, Erkundung von Kabeln, etc.,
nach Abtrag der Oberflächenbefestigung,
mit geböschten Wänden, Aushub seitlich lagern,
verfüllen und verdichten,
Aushubtiefe in m bis 1,25, Sohlenbreite in m bis 0,40,
Sohlenlänge in m bis 2,0
Suchgräben werden nur vergütet,
wenn diese durch den AG angeordnet wurden.
Menge: 5,000 St

**2.3.70 Suchgraben aush. bis 1,75 m**
Boden für Suchgraben ausheben,
zur Freilegung, Erkundung von Kabeln, etc.,
nach Abtrag der Oberflächenbefestigung,
mit geböschten Wänden, Aushub seitlich lagern,
verfüllen und verdichten,
Aushubtiefe in m bis 1,75, Sohlenbreite in m bis 0,60,
Sohlenlänge in m bis 2,0
Suchgräben werden nur vergütet,
wenn diese durch den AG angeordnet wurden.
Menge: 5,000 St

**2.3.80 Ausheben Hand Zulage**
Ausheben von Hand als Zulage zur Bodenbewegung.
Ausführung nach Anordnung durch den AG.

Bei Anschlusspunkt neue Leitung an best.
Schachtbauwerk:
- max. Höhe: Aushubtiefe am Bauwerk
- max. 0,50 m Länge
auf die Abrechnungsbreite des Rohrgrabens

Bei Hindernissen:
- max  1,0 m Höhe
- Länge 0,50 m vor bis 0,50 m nach dem Hindernis
auf die Abrechnungsbreite des Rohrgrabens.

Handaushub für Rohrleitungs- und Kabelkreuzungen wird über entspr. Erschwernispos. für Kreuzungen vergütet.
Menge: 5,000 m3

*Hinweis: Mehraufwand Leitungen*

*Hinweis: Hinweis:*
Hinweis:

Die folgenden Positionen betreffen Mehraufwand bei der Ausführung der Abtrags- und Verfüllarbeiten infolge von vorhandenen Bauwerken.
Allgemein wird darauf hingewiesen, dass sich die Abtragsbereich im innerörtlichen Bereich befinden und überwiegend Bauwerke, Mauern und Grundstücksbegrenzungen angrenzt.
Eine zusätzliche Vergütung für Handschachtung erfolgt nicht!
Vor Ausführung von Erdarbeiten in diesem Bereich ist eine erstmalige Einweisung durch den Versorger erforderlich.

**2.3.90 Kabelkreuzung sichern**
Kabelkreuzung (Strom (NS-Kabel, Straßenbel.-kabel), Telekommunikation, Breitband (Glasfaser), Steuerkabel, Richtfunk u. dgl.)
erdverlegt, in Betrieb, Anzahl der Kabel bis 3,
sichern, einschl. einsanden vor dem Wiederverfüllen.
Länge der Einzelabschnitte in m über 1 bis 3,
(Kabel längs und quer)
Tiefe der Leitungsachse unter Gelände in m bis 1.20.
Menge: 8,000 St

#### Unterabschnitt 2.4 Straßen- und Brückenentwässerung, Kabelkanäle

*Hinweis*
StL-Nr. 18909000
Vorbemerkungen zu LB 909
1. Beton und Zementmörtel:
1.1 Normalbettmörtel, Dünnbettmörtel sowie Putzmörtel
müssen - soweit in der Leistungsbeschreibung nichts
anderes enthalten ist - der DIN 1053-1,
Ausgabe 1996-11, entsprechen.
2. Die nachfolgend aufgeführten Leistungen gehören zum
Leistungsumfang:
2.1 Bettung gemäß DIN EN 1610 in gewachsenem Boden.
2.2 Die Lieferung von Normalbettmörtel bzw.
Dünnbettmörtel.
3. Abrechnung
3.1 Beim Aufmaß der Rohrleitungen werden die Formstücke
übermessen. Für Formstücke wird der aufgemessenen
Länge der zugehörigen Rohrleitung je Formstück
- bis DN 200 1 m Rohrlänge,
- größer DN 200 bis DN 300 2 m Rohrlänge und
- größer DN 300 3 m Rohrlänge
zugeschlagen.
Bei unterschiedlichen Rohrdurchmessern am Formstück
gilt der Zuschlag für die Rohrleitung mit dem größeren
Durchmesser.
Als Formstücke zählen: Abzweige, Bögen, Verschlussteller und Übergangsstücke.
3.2 Bei Rohrleitungen mit Böschungsstücken werden die
Rohrleitungen bis zur unteren Vorderkante des
Böschungsstückes durchgemessen.
3.3 Die Vergütung der Leitungsgrabenverfüllung oberhalb
der Leitungszone richtet sich nach der einschlägigen
Position des LB 905.

*Hinweis: SSK-Anschlussleitungen und Sammelleitungen*

**2.4.10 Kunststoffrohrl. DN160 PP herstellen**
Rohrleitung aus Kunststoffrohren DN '160 (PP)'
Kanalgrundrohr (KG) mit Steckmuffe und Gleitringdichtung einschließlich Leitungszone herstellen.
Ringsteifigkeit mindestens SN 8,
Statik herstellen und liefern.
Verkehrslast SLW '60'
Rohr aus PP, DIN EN 1852, füllstoffrei,
Leitungsgrabentiefe bis 3,00 m,
Bettung Typ 1 aus Kies-Sand, für Rohre bis DN 200
Größtkorn 22 mm, Kies-Sand liefern,
Dicke der unteren Bettungsschicht cm '10'
Seitenverfüllung und Abdeckung mit Boden,
Boden liefern, Bodengruppe SE,
Dicke der Abdeckung 30 cm.
Menge: 15,000 m

**2.4.20 Bogen PP Abwasserkanal 15 - 45 Grad DN160**
Bogen mit Muffen, komplett mit Dichtungen, Formstück
aus PP (Polypropylen) DIN EN 1852-1, homogenes
Vollwandrohr, für Abwasserkanal, 15 bis 45 Grad,
Steckverbindung, DN 160.
Menge: 20,000 St

*Hinweis: Straßenabläufe und Entwässerungsrinnen ausbauen*
Straßenabläufe und Entwässerungsrinnen ausbauen

Hinweis:
Die bestehenden Sinkkästen und Rinnen aus Betonteilen sind
einschließlich Aufsatz bzw. Rosten und Eimer sowie Auflager aus Beton auszubauen.

**2.4.30 Schacht aus Betonfertigt. ausbauen**
StL-Nr. 18909402050502
Schacht aus Betonfertigteilen einschl. Schachtunterteil ggf. aus Ortbeton und Schachtabdeckung
ausbauen. Das ggf. erforderliche Schließen
der  Anschlussleitungen wird gesondert vergütet.
Schachtdurchmesser mm '600 bis 1000'

lichte Schachttiefe m '1,20 bis 1,50'

Wiederverwendbare Teile säubern und innerhalb der
Baustelle lagern.
Nicht wiederverwendbares Abbruchgut
in das Eigentum des AN übernehmen und einer
Entsorgung nach Wahl des AN zuführen.
Menge: 3,000 St

*Hinweis: Straßenabläufe (Sinkkästen) herstellen*

**2.4.40 Straßenablauf aus Betonfertigteilen, tiefe Bauform**
Straßenablauf aus Betonfertigteilen und Eimer,
DIN 4052, auf 10 cm dicker Sauberkeitsschicht
aus Beton C12/15 herstellen.
Betonteile auf Dünnbettmörtel, ggf. Aufsatz auf Normalbettmörtel setzen.
Straßenablauf, tiefe Bauform,
Bauhöhe fertig 1,15 m:
Boden 1, Schaft 5d, Auflagerring 10 a,
Eimer Form C3,
mit eingearbeitetem Kunststoffmuffenauslauf
aus PVC mit Elastomerdichtung,
DIN EN 681 und DIN 4060,
Aufsatz wird in gesonderter Position vergütet.
Menge: 5,000 St

**2.4.50 Straßenablauf aus Betonfertigteilen, niedrige Bauform**
Straßenablauf aus Betonfertigteilen und Eimer,
DIN 4052, auf 10 cm dicker Sauberkeitsschicht
aus Beton C12/15 herstellen.
Betonteile auf Dünnbettmörtel, ggf. Aufsatz auf Normalbettmörtel setzen.
Straßenablauf, niedrige Bauform,
Bauhöhe fertig 0,85 m:
Boden 1, Schaft 5b, Auflagerring 10 a,
Eimer Form D1,
mit eingearbeitetem Kunststoffmuffenauslauf
aus PVC mit Elastomerdichtung,
DIN EN 681 und DIN 4060,
Aufsatz wird in gesonderter Position vergütet.
Menge: 1,000 St

**2.4.60 Straßenaufsatz 305 x 520 mm, Rinnenform**
Aufsatz 305x520mm, Rinnenform, mit dämpfender Einlage, 17mm Schlitzweite für Fußgängerstraßen, Einlaufquerschnitt 661cm2, mit kraftschlüssiger Federarretierung, für erhöhte Wasseraufnahme für erhöhte Wasseraufnahme von mindestens 99 % bei bis zu 7,5 % Gefälle und einem Wasserzufluss von
0 - 18 l/s, richtungsunabhängig überfahrbar für Radfahrer, amphibienfreundlich.
Aufsatz Klasse D 400 entsprechend DIN EN 124,
Voll-Guss-Rahmen, mit Bauzeitenentwässerung zum Ausschlagen, mit dämpfender Einlage MEIPREN zur horizontalen und vertikalen Dämpfung, Rahmenhöhe 140mm
Voll-Guss-Rost, mit zwei kraftschlüssigen Federarretierungen, Rinnenform, 17mm Schlitzweite für Fußgängerstraßen
Hersteller: MeierGuss Aufsatz Klasse D400 MEIDRAIN o. glw.
liefern und gemäß den Herstellervorschriften einbauen.
Menge: 5,000 St

**2.4.70 Straßenaufsatz 305 x 520 mm, Pultform**
Aufsatz 305x520mm, Pultform, mit dämpfender Einlage, 17mm Schlitzweite für Fußgängerstraßen, Einlaufquerschnitt 661cm2, mit kraftschlüssiger Federarretierung, für erhöhte Wasseraufnahme für erhöhte Wasseraufnahme von mindestens 99 % bei bis zu 7,5 % Gefälle und einem Wasserzufluss von
0 - 18 l/s, richtungsunabhängig überfahrbar für Radfahrer, amphibienfreundlich.
Aufsatz Klasse D 400 entsprechend DIN EN 124,
Voll-Guss-Rahmen, mit Bauzeitenentwässerung zum Ausschlagen, mit dämpfender Einlage MEIPREN zur horizontalen und vertikalen Dämpfung, Rahmenhöhe 140mm
Voll-Guss-Rost, mit zwei kraftschlüssigen Federarretierungen, Pultform, 17mm Schlitzweite für Fußgängerstraßen
Hersteller: MeierGuss Aufsatz Klasse D400 MEIDRAIN o. glw.
liefern und gemäß den Herstellervorschriften einbauen.
Menge: 1,000 St

#### Unterabschnitt 2.5 Ungebundene Schichten des Oberbaues

*Hinweis: Frostschutzschichten*
Frostschutzschichten

Hinweis:

Der Einbau der Frostschutzschichten hat profilgerecht zu erfolgen. Eine zusätzliche Vergütung des Frostschutzplanum erfolgt nicht.

**2.5.10 FSS herstellen**
StL-Nr. 18910201080207011
Frostschutzschicht (FSS) herstellen,
Einbaubereich 'Fahrbahnbereich und Nebenflächen zur temporären Herstellung Straßenbau'

Baustoffgemisch ohne RC-Baustoffe und industriell
hergestellte Gesteinskörnung,
Einbaudicke cm '10 - 20 cm'

(Mindestdicke im Regelquerschnitt),
Material: 'gebrochenes Material Körnung 0/56'

Verformungsmodul EV2 min. MPa '100'

Verhältniswert der Verformungsmoduln EV2/EV1 max '2,2'
Menge: 230,000 m3

**2.5.20 Zulage zu SoB herstellen an Einfassungen und dgl.**
StL-Nr. 189106020108
Zulage zu Herstellen von SoB
für Mehraufwendungen durch Erschwernisse
entlang von Bordsteinen, Rinnen oder dgl.
einschließlich des verminderten Leistungsansatzes
in der Fläche.
Frostschutzschicht,
Kante 'Bordstein, Granitzeiler, sonstige Randbegrenzungen. Mauern und dgl.'
Menge: 150,000 m

**2.5.30 Zulage zu SoB herstellen an Einbauten**
StL-Nr. 18910601000107
Zulage zum Herstellen von SoB
für Mehraufwendungen durch Erschwernisse
infolge von Einbauten einschließlich des verminderten Leistungsansatzes in der
Fläche,
Frostschutzschicht,
Einbauten 'Schächte, Schieber, Hydranten, SSK Regenrohrablaufschächte'
Menge: 31,000 St

**2.5.40 DoB herstellen**
StL-Nr. 189104020305
Deckschicht ohne Bindemittel (DoB) herstellen
auf 'Frostschutzschicht (FSS) bzw. vorh. Untergrund'

Einbaudicke von cm '5'

bis cm '10'

Einbaubereich 'Zwischenlagerfläche, Einbaubereich in Abst. mit örtl. Bauleitung'

Baustoffgemisch 0/ '8'
Menge: 150,000 t

#### Unterabschnitt 2.6 Asphaltschichten, Bitumen

**2.6.10 Asphalt trennen**
StL-Nr. 18911111030101081
Asphaltoberbau geradlinig trennen
in Einzelflächen längs und quer zur
Fahrbahnachse,
durch Schneiden
senkrecht,
Trenntiefe 'über 10 bis ca. 15 cm'
Menge: 300,000 m

**2.6.20 Asphalt fräsen**
StL-Nr. 18911101010509041
Asphalt fräsen und Material aufnehmen.
Verwertungsklasse A
Der Schnittlinienabstand darf maximal 15 mm betragen.
Reinigen der gefrästen Fläche zur Herstellung des
Schichtenverbundes wird gesondert vergütet.
Abgerechnet wird die obere Frästiefe (FT-O).
Im Fahrbahnbereich,
Asphalt 'aus Asphalttrag- und Deckschichten im Fahrbahnbereich.'

Fräs- 'tiefe bis ca. 15 cm.
Fräsen unter Berücksichtigung von Einbauten wie Schächten, Einläufen, Schieber u.ä.
Die Erschwernisse werden gesondert vergütet.'

Material 'auffräsen, als provisor. Fahrbahnbefestigung im Fräsbereich belassen, verdichten für temporäre Befahrung und im Zuge der Aushubarbeiten getrennt nach Belastungen/Asphaltstrukturen laden, zum Zwischenlager fördern und in getrennten Haufwerken aufsetzen.
Fräsen in mindestens 2 zeitlich getrennten Abschnitten.'
Menge: 1100,000 m2

**2.6.30 Gebundenen Oberbau, aufbrechen**
Gebundenen Oberbau aufbrechen und aufnehmen.
Material soweit erforderlich zerkleinern.
Hausanschlussrohrgräben und Kleinflächen
Befestigung aus Asphalttrag- und Deckschichten
Dicke von ca. 10 bis ca. 15 cm
Lösen durch Aufbruch in verschiedenen Breiten, z.T. in kleinen Einzelflächen
Material getrennt nach Belastungen/Asphaltstrukturen laden, zum Zwischenlager fördern und in getrennten Haufwerken aufsetzen.
Menge: 200,000 m2

**2.6.40 Zulage zu Fräs- oder Aufbrucharb. an Einbauten**
StL-Nr. 18911109000503021
Zulage zu Fräs- oder Aufbrucharbeiten
für Mehraufwendungen durch Erschwernisse
infolge von Einbauten einschließlich des
verminderten Leistungsansatz in der Fläche.
Zu diesen Mehraufwendungen gehört auch das
Entfernen von Belagsresten an den Einbauten.
Die Abrechnung erfolgt pro Einbauteil nur einmal für
alle Fräs- und Aufbrucharbeiten.
Einbauten 'Schächte, Schieber, Hydranten, SSK Regenrohrablaufschächte'

Deck- und Tragschicht
Ausbau in einem Arbeitsgang
Menge: 40,000 St

**2.6.50 Zulage zu Fräs- oder Aufbrucharb. an Einbauten**
StL-Nr. 18911109000503021
Zulage zu Fräs- oder Aufbrucharbeiten
für Mehraufwendungen durch Erschwernisse
infolge von Einbauten einschließlich des
verminderten Leistungsansatz in der Fläche.
Zu diesen Mehraufwendungen gehört auch das
Entfernen von Belagsresten an den Einbauten.
Die Abrechnung erfolgt pro Einbauteil nur einmal für
alle Fräs- und Aufbrucharbeiten.
Einbauten 'Straßenbeleuchtung'

Deck- und Tragschicht
Ausbau in einem Arbeitsgang
Menge: 5,000 St

**2.6.60 Zulage zu Fräs- oder Aufbrucharb. an Einbauten**
StL-Nr. 18911109000503021
Zulage zu Fräs- oder Aufbrucharbeiten
für Mehraufwendungen durch Erschwernisse
infolge von Einbauten einschließlich des
verminderten Leistungsansatz in der Fläche.
Zu diesen Mehraufwendungen gehört auch das
Entfernen von Belagsresten an den Einbauten.
Die Abrechnung erfolgt pro Einbauteil nur einmal für
alle Fräs- und Aufbrucharbeiten.
Einbauten 'Lichtschächte, Gitterrosten, Treppen und dgl.'

Deck- und Tragschicht
Ausbau in einem Arbeitsgang
Menge: 1,000 St

**2.6.70 Zulage zu Fräs- oder Aufbrucharb. an Einfassungen**
StL-Nr. 18911110070302
Zulage zu Fräs- oder Aufbrucharbeiten
für Mehraufwendungen durch Erschwernisse
entlang von Bordsteinen, Rinnen oder dgl.
einschließlich des verminderten Leistungsansatz
in der Fläche.
Zu diesen Mehraufwendungen gehört auch das
Entfernen von Belagsresten entlang der Einfassung.
Die Abrechnung erfolgt pro Fräs- bzw. Abbruchkante
entlang einer Einfassung nur einmal für alle
Fräs- und Aufbrucharbeiten.
Kante 'Bordsteine, Rinnen, Randbegrenzungen und dgl.'

Deck- und Tragschicht
Ausbau in einem Arbeitsgang
Menge: 330,000 m

**2.6.80 Zulage zu Fräs- oder Aufbrucharb. an Einfassungen**
StL-Nr. 18911110050302
Zulage zu Fräs- oder Aufbrucharbeiten
für Mehraufwendungen durch Erschwernisse
entlang von Bordsteinen, Rinnen oder dgl.
einschließlich des verminderten Leistungsansatz
in der Fläche.
Zu diesen Mehraufwendungen gehört auch das
Entfernen von Belagsresten entlang der Einfassung.
Die Abrechnung erfolgt pro Fräs- bzw. Abbruchkante
entlang einer Einfassung nur einmal für alle
Fräs- und Aufbrucharbeiten.
Mauern, Zaunsockel u. dgl.
Deck- und Tragschicht
Ausbau in einem Arbeitsgang
Menge: 60,000 m

**2.6.90 ATDS herstellen**
StL-Nr. 18911804060201011
Asphalttragdeckschicht herstellen,
Einbaubereich 'im Fahrbahnbereich auf 4 m Breite zur provisorischen Straßenwiederherstellung,'

Einbaudicke 8,0 cm,
mit Bindemittel 70/100.
Abstumpfen mit gebrochener Gesteinskörnung
der Lieferkörnung 1/3, 0,5 bis 1,0 kg/m2.
Menge: 900,000 m2

**2.6.100 ATDS herstellen**
StL-Nr. 18911804060201011
Asphalttragdeckschicht herstellen,
Einbaubereich 'Gehwege (Hausanschlussrohrgräben und Kleinflächen).'

Einbaudicke 8,0 cm,
mit Bindemittel 70/100.
Abstumpfen mit gebrochener Gesteinskörnung
der Lieferkörnung 1/3, 0,5 bis 1,0 kg/m2.
Menge: 200,000 m2

**2.6.110 Zulage ATDS für Wasserführung aus Asphalt**
Zulage für Mehraufwendungen durch Erschwernisse beim Einbau von Asphalttragdeckschichten,
zur Herstellung einer Wasserführung in Form eines Entwässerungskeils oder Mulde im Asphalt als temporäre Wasserführung, ohne Randbefestigungen wie Muldenstein, etc.,
einschließlich des verminderten Leistungsansatzes in der
Fläche.
Menge: 130,000 m

**2.6.120 Zulage zu Einbau von Asphalt entl. von Borden u. dgl.**
StL-Nr. 189119140903
Zulage für Mehraufwendungen durch Erschwernisse beim Einbau von Asphaltschichten
entlang von Bordsteinen, Rinnen und dgl.
sowie Freileitungen einschließlich des
verminderten Leistungsansatzes in der
Fläche.
Die Erschwernisse für das Herstellen des
Schichtenverbundes unter, bzw. zwischen
den einzubauenden Asphaltschichten
gehören zum Leistungsumfang.
Kante 'Bordsteinen, Rinnen/Streifen, Wänden, Mauern, Zaunsockeln und dgl.'

Deck- und Tragschicht
Menge: 150,000 m

**2.6.130 Zul. für Erschwern. durch Einbauten beim Einbau von Asphaltschichten**
StL-Nr. 18911913000103
Zulage für Mehraufwendungen durch Erschwernisse beim Einbau von Asphaltschichten
infolge von Einbauten einschließlich des verminderten Leistungsansatzes in der
Fläche.
Die Erschwernisse für das Herstellen des
Schichtenverbundes unter, bzw. zwischen
den einzubauenden Asphaltschichten
gehören zum Leistungsumfang.
Schächte.
Deck- und Tragschicht
Menge: 12,000 St

**2.6.140 Zul. für Erschwern. durch Einbauten beim Einbau von Asphaltschichten**
StL-Nr. 18911913000603
Zulage für Mehraufwendungen durch Erschwernisse beim Einbau von Asphaltschichten
infolge von Einbauten einschließlich des verminderten Leistungsansatzes in der
Fläche.
Die Erschwernisse für das Herstellen des
Schichtenverbundes unter, bzw. zwischen
den einzubauenden Asphaltschichten
gehören zum Leistungsumfang.
Einbauten 'Sinkkästen'

Deck- und Tragschicht
Menge: 8,000 St

**2.6.150 Zul. für Erschwern. durch Einbauten beim Einbau von Asphaltschichten**
StL-Nr. 18911913000203
Zulage für Mehraufwendungen durch Erschwernisse beim Einbau von Asphaltschichten
infolge von Einbauten einschließlich des verminderten Leistungsansatzes in der
Fläche.
Die Erschwernisse für das Herstellen des
Schichtenverbundes unter, bzw. zwischen
den einzubauenden Asphaltschichten
gehören zum Leistungsumfang.
Hydranten- und Schieberkappen.
Deck- und Tragschicht
Menge: 11,000 St

#### Unterabschnitt 2.7 Pflaster, Platten, Zeilen etc.

*Hinweis*
StL-Nr. 17913000
Vorbemerkungen zu LB 913
1. Allgemeines
1.1 Zementmörtel  muss den Anforderungen der
DIN 1045-2 Ziffer 5.3.8 entsprechen.
Bei Verwendung des Mörtels als Verbindung von Betonfertigteilen mit Falz darf das Größtkorn der Gesteinskörnung 1 mm - im übrigen höchstens 4 mm - betragen.
Die Fugenverbindungsflächen sind vor dem Aufbringen
des Mörtels anzufeuchten. Die Fugenfüllung ist an
den Sichtseiten glatt zu streichen.
1.2 Für Pflasterdecken auf hydraulisch gebundener
Bettung mit hydraulisch gebundener Fugenfüllung gilt
für die Pflastersteine die TL Pflaster.
1.3 Alle Naturwerksteine müssen aus verwitterungsbeständigem Material bestehen. Alle Naturwerksteine
müssen auf Tonzwischenlagen, Anwitterung und Rosten
geprüft werden. Naturwerksteine aus Basalt sind zusätzlich nach DIN 52106 auf Sonnenbrand zu prüfen.
1.4 Bei Positionen, in denen Granit gefordert wird,
gilt Granodiorit als gleichwertig.
1.5 Bei Borden aus Naturstein der Form A sowie der
Form B, Größe 6 müssen alle sichtbaren Flächen und
die Stoßflächen gestockt oder sandgestrahlt sein.
Die Rückflächen müssen aufgeraut sein. Bei Borden aus
Naturstein der Form A müssen die oberen 100 mm
ebenflächig und rechtwinkling abgearbeitet sein. Diese
Anforderung gilt auch für Naturstein der Form B, wenn
an der Rückseite Pflaster angeschlossen wird.
1.6 Bordsteine aus Naturstein auf Brücken und
anderen Ingenieurbauwerken:
Bordsteine aus Naturstein müssen aus feinkörnigem,
gleichfarbigem Material mit hohem Verwitterungswiderstand hergestellt sein. Das Steinmaterial darf keine
Adern, Risse, Brüche, Blätterungen,schiefrige Ab-
sonderungen und dergleichen aufweisen. Es muss aus
festen nicht verwitterten Lagen stammen und darf
keine schädlichen Einsprengungen enthalten.
Die Formen und Größen der Granitbordsteine auf
Brücken und anderen Ingenieurbauwerken entsprechen
DIN 482, Form A, jedoch im Sondermaß.
Für die Ausführung der Bordsteinflächen
wird festgelegt:
- Vorderflächen auf gesamte Höhe gestockt
oder sandgestrahlt.
- Obere Flächen gestockt oder sandgestrahlt.
- Stoßflächen grob bearbeitet
- Rückflächen i. d. Regel bruchrau.
Die Länge eines Einzelsteines muss in der Geraden
mindestens 1,0 m betragen. Bei Kurven mit Radius
größer 25 m können Einzelsteine mit einer Länge von
mind. 0,80 m verwendet werden. Bei Kurven mit
Radien bis 25 m sind Radiensteine zu verwenden.
1.7 Pflastersteine aus Naturstein in Streifen, Rinnen
und Mulden müssen die Anforderungen der
DIN EN 1342 für die Bauklasse III erfüllen.
1.8 In Rinnen und Mulden darf die Unebenheit der
Oberfläche innerhalb einer 4 m langen Messstrecke
nicht größer als 1 cm sein. Das gilt auch bei
Verwendung von Natursteinen.
1.9 Werden Streifen gleichzeitig als Randeinfassung
verwendet, muss die Rückenstütze wie bei Einfassungen
und Entwässerungsrinnen gemäß DIN 18318,
Abschnitt 3.8 hergestellt werden.
1.10 Wenn hinter Borden und Rinnen keine Flächen
befestigung vorhanden ist, ist die Rückenstütze
nach DIN 18318 auszuführen, sofern in den Unterlagen
des AG nichts anderes enthalten ist.
2. Nebenleistungen, Besondere Leistungen
Die nachfolgend aufgeführten Leistungen gehören
zum Leistungsumfang:
2.1 Das Zuarbeiten oder Schneiden von Bord- und
Einfassungssteinen aus Naturstein oder Beton zum
Längenausgleich, soweit es nicht durch Einbauten
o.ä. verursacht wird.
2.2 Das Zuarbeiten oder Schneiden von Natur-,
Beton- und Betonformsteinen in Zeilen und Rinnen.
2.3 Das Versetzen von geraden Bord- oder Einfassungssteinen im Bogen mit Radius größer 12 m.
2.4 Das Herstellen von Baugruben für Borde, Streifen
und Rinnen, wenn die Tragschicht ohne Bindemittel im
gleichen Bauvertrag beauftragt wird.
3. Abrechnung
3.1 Bei Zeilen, Rinnen und Mulden vor Bordsteinen und
dgl. wird nach der Länge der Bordsteine abgerechnet.
Ansonsten wird nach der längsten Kante abgerechnet.

*Hinweis: Pflaster und Beläge ausbauen*
Pflaster und Beläge ausbauen

Hinweis:
Bei den auszubauenden Pflasterflächen handelt es sich
um Einzelflächen im Bereich der Einfahrten zur
Herstellung des Übergangs Planung - Bestand.

**2.7.10 Pflasterdecke aus Betonpflastersteinen ausbauen**
StL-Nr. 17913102020101011
Pflasterdecke aus Betonpflastersteinen
einschließlich Pflasterbett ausbauen.
Anteil wieder verwendbarer Betonpflastersteine
etwa % '75'

Decke aus
Verbundpflastersteinen,
Dicke mm '80 bis 100'

Steinform 'verschiedene Formate (Betonpflastersteine, Verbundpflaster, Rasengittersteine)'

Pflasterbett und Fugenfüllung aus ungebundenem
Material.
Wieder verwendbare Steine innerhalb der Baustelle
fördern, säubern und sortiert lagern.
Übriges Aufbruchgut in Eigentum des AN übernehmen und einer Verwertung nach Wahl des AN
zuführen.
Menge: 30,000 m2

*Hinweis: Pflaster und Beläge herstellen*

**2.7.20 Pflasterdecke aus Betonpflasterst. des AG herst.**
StL-Nr. 17913116090201011
Pflasterdecke aus Betonpflastersteinen des AG
auf vorhandener Tragschicht herstellen.
Bettungsdicke 3 bis 5 cm
Steinform 'wie Bestand'

Das Zuarbeiten oder Trennen von Pflastersteinen wird
gesondert vergütet.
Steingröße mm/mm/mm 'wie Bestand'

Kantenausbildung 'wie Bestand'

Verband 'wie Bestand'

Einbaubereich 'Zufahrten Anschlüsse Grundstückseinfahrten, etc. zur Wiederherstellung best. Pflasterflächen'

auf Pflasterbett aus Baustoffgemisch 0/5,
mit einer Fugenbreite von 5 mm, verfugen mit
Baustoffgemisch 0/4.
Steine, innerhalb der Baustelle gelagert, laden,
fördern und abladen.
Menge: 30,000 m2

**2.7.30 Anpassung von Pflasterdecke herstellen**
StL-Nr. 17913125010202011
Anpassung von Pflasterdecke herstellen.
Pflastersteine auf Passmaß zuarbeiten und an Kanten
und Einfassungen bzw. an Aussparungen und
Einbauten über 1 m2 Einzelgröße verlegen.
Kanten wie Hausmauer, Zaunsockel, Borde,
Rinnen und dgl.,
Betonverbundpflastersteine,
Dicke 80 mm bis unter 100 mm.
Steine schneiden.
Menge: 20,000 m

*Hinweis: Streifen, Rinnen, Mulden ausbauen*

**2.7.40 Rinne o. Mulde aus Betonformst. ausb.**
StL-Nr. 17913303020201011
Rinne oder Mulde aus Betonformsteinen
einschließlich Fundament bzw. Bettung ausbauen.
Muldenstein Breite cm 'bis ca. 40 (L-Stein, Spitzgrabenstein, Rinnenplatten und dgl.)'

Muldentiefe cm 'bis 10'

Fundament und Fugenfüllung aus hydraulisch
gebundenem Material,
Wieder verwendbare Steine innerhalb der Baustelle
fördern, säubern und sortiert lagern.
Übriges Aufbruchgut in Eigentum des AN übernehmen und einer Verwertung nach Wahl des AN
zuführen.
Menge: 130,000 m

*Hinweis: Borde*

**2.7.50 Bord oder Einfass. ausbauen**
StL-Nr. 17913401040101
Bord oder Einfassung aus Bord- oder
Einfassungssteinen, aus Naturstein
oder Beton, einschließlich Fundament und Rückenstütze ausbauen.
Bordstein 'wie Bestand'

Ausgebauten Beton in Eigentum des AN übernehmen und einer Verwertung nach Wahl
des AN zuführen.
Steine säubern, sortieren und innerhalb der
Baustelle lagern.
Menge: 15,000 m

**2.7.60 Bordstein Beton TB 10/25**
Bord aus Betonbordsteinen
auf 20 cm dickem Fundament herstellen.
Den Fundamentbeton als Rückenstütze
mit einer Breite von 15 cm hochziehen. Oberkante
nach Dicke der angenzenden Flächenbefestigung.
Form HB mm x mm '100 x 250 (Betonleistenstein)'
Fundamentbeton C25/30.
Gerader Stein, Einbau in Kleinlängen,
mit Stoßfugen mit eingelegten Dichtstreifen.
Menge: 5,000 m

#### Unterabschnitt 2.8 Erdbauarbeiten Gasleitung

*Hinweis: Hinweis:*
Hinweis:

Die Verlegung der neuen Gasleitung erfolgt durch den
Versorgungsträger.
Die Koordination mit dem Versorgungsträger und die daraus resultierenden Erschwernisse werden nicht separat vergütet und sind in den Rohrgrabenposition zu berücksichtigen.

Sofern in den Rohrgräben Gasleitung Querungen von Fremdleitungen angetroffen werden, wird dieser Mehraufwand über Leistungspositionen aus dem Abschnitt Kanalbau und/oder Wasserleitung vergütet.
Zusätzlicher Handaushub wird in diesem Bereich nicht vergütet.

**2.8.10 Leitungsgraben herstellen**
StL-Nr. 18905103010207071
Leitungsgraben einschließlich Verbau, für Rohrleitungen
Sickereinrichtungen, Kabel und dgl. herstellen.
Die Abrechung des Leitungsgrabenaushubes erfolgt
mit senkrechten Baugrubenwänden (verbauter Graben).
Die Abrechnungsbreiten und -tiefen gelten auch im
Bereich der Schächte, der Arbeitsräume für Rohrverbindungen und Kabelmuffen, soweit die Erdarbeiten
dafür nicht gesondert vergütet werden.
Darüber hinausgehender Aushub gehört zum Leistungsumfang.
Boden lösen, gegebenenfalls zwischenlagern,
laden, fördern für senkrecht begrenzte Grabenabschnitte
(verbauter Graben).
Erschwernisse durch schadstoffbelastete Böden werden
gesondert vergütet.
Boden des/der Homogenbereiches/e  B 'alle'

Beschreibung des Homogenbereichs nach Unterlagen
des AG.
Grabentiefe über 1,00 m bis 1,75 m,
für 'Neuverlegung von Gasleitung,
Lieferung und Einbau der Gasleitung erfolgt durch den Versorgungsträger. Die Erschwernisse für die Abstimmung und Koordination mit dem
Versorgungsträger sind in dieser Position zu berücksichtigen.
Rohrgrabenbreite ca. 0,6 m, Tiefe bis ca. 1,2 m ab OK best. Gelände nach Oberflächenabtrag (Asphalt).'

Boden 'nach Homogenbereichen separieren, laden, zu einer Zwischenlagerfläche des AG fördern und in Haufwerke (Haufwerkgröße 500 m3; nach Homogenbereich getrennt) aufsetzen.'
Menge: 100,000 m3

**2.8.20 Gründungssohle verdichten**
Gründungssohle verdichten, in Leitungsgräben,
Verdichtungsgrad mind. DPr 0,97.
Menge: 100,000 m2

**2.8.30 Warneinr. Gasltg. herstellen**
Warneinrichtung für erdverlegte Gasleitugn herstellen.
Trassenband des AG,
Trassenband auf Leitungszonenverfüllung auslegen.
Menge: 160,000 m

**2.8.40 Sand liefern und einbauen**
Sand liefern und einbauen der Körnung 0/2 für
Sandbettung (5 cm) und Sandüberdeckung (15 cm) in
Leitungsgräben von Kabeln, etc.
Menge: 30,000 m3

**2.8.50 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe bis ca. 3 m
Material 'vorhandenes Bodenmaterial v. Zwischenlager,
als Bodenmaterial zur Wiederverfüllung laden, transportieren, einbauen und verdichten.'
Verdichtungsgrad DPr mind. 97 %.
Menge: 70,000 m3

#### Unterabschnitt 2.9 Beschilderung, Beleuchtung

*Hinweis: Vorbemerkungen zu LB 929*
StL-Nr. 16929000
Vorbemerkungen zu LB 929
1. Nebenleistungen, Besondere Leistungen
Die nachfolgend aufgeführten Leistungen gehören zum
Leistungsumfang, sofern im Leistungsverzeichnis nichts
anderes festgelegt ist.
1.1 Das Aufstellen der prüffähigen statischen Berechnungen und der Ausführungszeichnungen sowie die
Prüfung durch einen amtlichen Prüfingenieur.
1.2 Das in den einschlägigen Positionen zur
Montage erforderliche Kleinmaterial sowie die Abdeckkappen und Erdanker.
1.3 Die für die Herstellung von Fundamenten notwendigen
Erd- und Betonarbeiten und das Einbauen der Ankerkörbe.

**2.9.10 Schild abbauen**
StL-Nr. 16929101010100011
Schild mit Zeichen nach StVO, ggf. mit
Befestigungsmaterial, abbauen.
Schildgröße bis 1 m2,
einschließlich Abbau des Befestigungsmaterials
von der Aufstellvorrichtung,
Schild laden, innerhalb der Baustelle fördern,
abladen und nach Unterlagen des AG lagern.
Menge: 5,000 St

**2.9.20 Rohrpfosten ausb.**
StL-Nr. 16929102020101
Rohrpfosten Durchmesser bis einschl. 108 mm,
einschl. vorhandenem Fundament aus Beton,
ausbauen, ggf. Fundamentgrube mit geeignetem
Material verfüllen.
Ausgebauten Beton des Fundamentes in Eigentum
des AN übernehmen und einer Verwertung nach Wahl
des AN zuführen.
Fundamentgröße über 0,5 bis 1 m3,
Fundamentgrube mit Boden des AG verfüllen
und verdichten,
Rohrpfosten laden, innerhalb der Baustelle fördern,
abladen und nach Unterlagen des AG lagern.
Menge: 1,000 St

**2.9.30 Rohrpfosten setzen**
StL-Nr. 16929202020202
Rohrpfosten oder Rohrrahmen  mit Abschlusskappe
und Erdanker setzen.
Anfallende Erdarbeiten gehören zum Leistungsumfang.
Überschüssiges Aushubmaterial in Eigentum des
AN übernehmen und einer Verwertung nach Wahl des
AN zuführen.
Rohrpfosten aus Stahl D = 60 mm,
Wanddicke 2,9 mm,
Pfostenlänge über 2000 mm bis 3000 mm,
Verfüllung mit Beton C 12/15, Beton liefern.
Menge: 1,000 St

**2.9.40 Schild AG anbringen**
Schild an Aufstellvorrichtung anbringen.
Schildgröße/Abmessungen wie Bestand,
auf Lagerplatz des AG gelagert,
zur Einbaustelle transportieren und anbringen
an Rohrpfosten,
Blech mit profilverstärktem Rand,
Einseitiges Zeichen,
Befestigungsmaterial des AN.
Menge: 5,000 St

### Abschnitt 3 Kanalbau

*Hinweis: Hinweis Straßenaufbruch und -wiederherstellung*
Hinweis Straßenaufbruch und -wiederherstellung:

Leistungen für Straßenaufbruch und -wiederherstellung werden gem. den Positionen im Abschnitt Straßenbau vergütet.

#### Unterabschnitt 3.1 Erdarbeiten

*Hinweis: Vorbemerkungen zu LB 905*
StL-Nr. 18905000
Vorbemerkungen zu LB 905
1. Allgemeines
1.1 Die Boden- und Untergrundverhältnisse sind in den
Unterlagen des AG angegeben. Diese Unterlagen gelten
nur für die Aufschlussstellen und die ausgeschriebene
Gründungsart. Aus der Verwertung der Unterlagen für
eine Änderung der Bauwerksgründung nach Art und Lage
sowie für die Gründung von Baubehelfen kann der AN
dem AG gegenüber keine Ansprüche ableiten.
1.2 Boden, Einbauklassen und Zuordnungswerte
(Z0, Z1.1, Z1.2, Z2) werden nach den
Technischen Regeln der Mitteilung der Länderarbeitsgemeinschaft Abfall (LAGA) 20 sowie
den Anforderungen an die Verfüllung von Gruben und
Brüchen sowie Tagebauen In der Fassung vom
09.12.2005 definiert.
http://www.stmug.bayern.de/umwelt/wasserwirtschaft/
grundwasser/doc/verfuell.pdf
Die Verwertungsklassen RW1 bzw. RW 2 werden in der
ZTV wwG-StB BY 05 definiert.
2. Nebenleistungen, Besondere Leistungen
Die nachfolgend aufgeführten Leistungen gehören zum
Leistungsumfang:
2.1 Das Zwischenlagern des Bodens, soweit es nicht vom
AG angeordnet wird.
3. Abrechnung
3.1 Die Abrechnungstiefe bei Baugruben geht von
OK Gelände aus. Die Abrechnungstiefe bei Boden
zwischen Pfahlköpfen lösen geht von OK Pfahlkopfplatte
aus.
3.2 Die Abrechnungstiefe für den Leitungsgrabenaushub
ist für jeden Grabenabschnitt jeweils die planmäßige
Grabentiefe nach DIN EN 1610.
Sofern in der Leistungsposition keine andere Angabe
gemacht wird, ist die Abrechnungstiefe für den
Leitungsgrabenaushub in Dämmen, die im gleichen
Auftrag hergestellt werden, die Dicke der Leitungszone
zuzüglich der nach Angaben des Rohrherstellers statisch
erforderlichen Überdeckung.
3.3 Die Abrechnungstiefe für die Leitungsgrabenverfüllung ist für jeden Grabenabschnitt die jeweilige
Grabentiefe nach DIN EN 1610 abzüglich der Dicke der
Leitungszone. Sofern in der Leistungsposition keine
andere Angabe gemacht wird, ist die Abrechnungstiefe
für die Leitungsgrabenverfüllung in Dämmen, die im
gleichen Auftrag hergestellt werden, die nach Angaben
des Rohrherstellers statisch erforderliche Überdeckung
abzüglich der Dicke der Abdeckung.
3.4 Die Abrechnungsbreite für Leitungsgräben mit
Rohrleitungen ist die Mindestgrabenbreite
nach DIN EN 1610, Tab. 1 und Tab. 2. Maßgeblich für
die Abrechnung ist der jeweils größere Wert aus den
Tabellen, sofern in der Position nichts anderes angegeben ist. Ein ggf. vorhandener Verbau ist bei der
Ermittlung der Abrechnungsbreite nicht zu berücksichtigen.
3.5 Für Leitungsgräben mit Rohrleitung ist die Abrechnungslänge die tatsächliche Länge der Rohrleitung.
Die Abrechnungslänge der Rohrleitung ist von diesen
Regelungen nicht betroffen.
Ergänzend gilt folgendes:
- Zweigt die Rohrleitung außerhalb von Schächten von
neu herzustellenden Leitungen, deren Leitungsgraben noch nicht verfüllt ist, ab, wird von der
Achse Hauptrohr gemessen.
- Zweigt die Rohrleitung außerhalb von Schächten von
Leitungen ab, deren Leitungsgraben bereits verfüllt
ist, ab, wird zur Herstellung des Anschlusses der
Abrechnungslänge 1,00 m unabhängig vom Durchmesser des Hauptrohres zugeschlagen, sofern die
Verfüllung vom AG veranlasst ist.
- Zweigt die Rohrleitung außerhalb von Schächten von
bestehenden Leitungen ab, wird zur Herstellung des
Anschlusses der Abrechnungslänge 1,00 m unabhängig vom Durchmesser des Hauptrohres zugeschlagen.
- Beginnt die Rohrleitung an einem neu herzustellenden
Straßenablauf, wird der Abrechnungslänge der Außendurchmessers des Straßenablaufs zugeschlagen.
- Beginnt oder endet die Rohrleitung an einem
bestehenden Schacht, wird der Abrechnungslänge
0,5 m zugeschlagen.
- Endet die Rohrleitung an einem Haus oder sonstigen,
nicht zum Rohrleitungsgraben zählenden baulichen
Anlagen, so wird bis Außenkante der Einführung
gemessen.
Wenn die Erdarbeiten für die Schächte nicht gesondert
vergütet werden, gilt ergänzend folgendes:
- Bei Zwischenschächten im Zuge der Rohrleitung wird
der Außendurchmesser der Schächte der
Abrechnungslänge zugeschlagen.
- Beginnt oder endet die Rohrleitung an einem neu
herzustellenden Schacht, wird der Abrechnungslänge der Außendurchmesser des Schachtes und
zusätzlich 0,5 m zugeschlagen.
- Der Außendurchmesser des Schachtes wird je Schacht
nur einmal vergütet. Er wird dem Leitungsgraben zugeschlagen, in dem das Rohr mit dem größten Durchmesser eingebaut wird.

*Hinweis: Festlegungen ergänzend zu Vorbemerkungen LB 905*
Festlegungen ergänzend zu Vorbemerkungen LB 905 zur
Kalkulation/ Abrechnung Leitungsgräben:

Abrechnungstiefe:
Für die  Abrechnungstiefe Leitungsgraben gilt die
Tiefe nach Abtrag des Oberbodens, bzw. der
Oberflächenbefestigung.

Mehraushub und Mehrbreiten für Schächte und Verbau im Bereich von Schächten werden nicht gesondert vergütet und sind in die entsprechenden Positionen einzurechnen.

Festlegung Abrechnungsbreiten B:
Die Abrechnungsbreite orientiert sich an der DIN 1610 zzgl. 2 x 10 cm Verbau und wird wie folgt vorgegeben:

PP-Rohre DN 200  B = 1,00 m
PP-Rohre DN 250  B = 1,00 m
PP-Rohre DN 300 (315)  B = 1,10 m
PP-Rohre DN 400  B = 1,20 m

Die im LV definierten Rohrgraben-, Leitungsgraben- und
Kabelgrabenbreiten entsprechen den Abrechnungsbreiten,
unabhängig von den tatsächlichen Grabenbreiten in
der Bauausführung!

Verbau:
Die Wahl des Grabenverbaues ist auf die nachfolgend
beschrieben Leistungen (z.B. Leitungsquerungen)
abzustimmen.

*Hinweis: Anmerkung:*
Anmerkung:

Auf Grund der bestehenden Gründungssituation der
angrenzenden Anwesen sind erschütterungsarme Arbeitsweisen bei sämtlichen Arbeiten anzuwenden.
Die Grabenwände sind fachgerecht zu sichern (keine
Hohlräume zwischen Verbau und Grabenwand).

Sämtliche Erschwernisse, wie z. B. Wahl der
Arbeitsgeräte, Sicherungen, Materialanlieferungen
sind bei der Preisbildung zu berücksichtigen, sofern
keine gesonderten Positionen ausgewiesen sind.

*Hinweis: Leitungsgräben Freispiegelkanäle*

**3.1.10 Leitungsgraben SW, RW DN 200-250 PP, bis 4 m**
Boden Leitungsgraben für Entwässerungskanäle und Schächte
profilgerecht lösen und ausheben nach Abtrag des Oberbodens bzw. der Oberflächenbefestigung,
einschließlich der kraftschlüssigen Verbauarbeiten,
mit Behinderung durch Versorgungsleitungen und
Grundwasserabsenkung,
Aushubtiefe in m bis ca. 4
Abrechnungsbreite Rohrgraben 1,0 m.
Boden aller Homogenbereiche
Boden lösen, laden, zur Zwischenlagerfläche fördern und in Haufwerken getrennt nach Homogenbereichen aufsetzen.
Schmutz- und Regenwasserkanal DN 200 - 250 PP
Menge: 710,000 m3

**3.1.20 Leitungsgraben RW DN 315 PP, bis 3 m**
Boden Leitungsgraben für Entwässerungskanäle und Schächte
profilgerecht lösen und ausheben nach Abtrag des Oberbodens bzw. der Oberflächenbefestigung,
einschließlich der kraftschlüssigen Verbauarbeiten,
mit Behinderung durch Versorgungsleitungen und
Grundwasserabsenkung,
Aushubtiefe in m bis ca. 3
Abrechnungsbreite Rohrgraben 1,10 m.
Boden aller Homogenbereiche
Boden lösen, laden, zur Zwischenlagerfläche fördern und in Haufwerken getrennt nach Homogenbereichen aufsetzen.
Regenwasserkanal DN 315 PP
Menge: 110,000 m3

**3.1.30 Leitungsgraben RW DN 400 PP, bis 3 m**
Boden Leitungsgraben für Entwässerungskanäle und Schächte
profilgerecht lösen und ausheben nach Abtrag des Oberbodens bzw. der Oberflächenbefestigung,
einschließlich der kraftschlüssigen Verbauarbeiten,
mit Behinderung durch Versorgungsleitungen und
Grundwasserabsenkung,
Aushubtiefe in m bis ca. 3
Abrechnungsbreite Rohrgraben 1,20 m.
Boden aller Homogenbereiche
Boden lösen, laden, zur Zwischenlagerfläche fördern und in Haufwerken getrennt nach Homogenbereichen aufsetzen.
Regenwasserkanal DN 400 PP
Menge: 420,000 m3

**3.1.40 Mehraushub Leitungsgraben Überbreite**
Mehraushub Boden Leitungsgräben für Überbreite des Rohrgrabens zum Ausbau der best. Abwasserrohrleitung bei tangierenden Leitungsverlauf der Bestands- und Planungstrasse.
Aushubtiefe bis 4 m.
Menge: 230,000 m3

**3.1.50 Gründungssohle verdichten**
Gründungssohle verdichten, in Leitungsgräben,
Verdichtungsgrad mind. DPr 0,97.
Menge: 600,000 m2

**3.1.60 Suchgraben ausheben 1.25/0.40/2.0**
Boden für Suchgraben ausheben,
zur Freilegung Erkundung von Kabeln etc,
nach Abtrag des Oberbodens bzw. der Oberflächenbefestigung,
mit geböschten Wänden, Aushub seitlich lagern,
verfüllen und verdichten,
Aushubtiefe in m bis 1.25,
Sohlenbreite in m bis 0.40,
Sohlenlänge in m bis 2.0
Suchgräben werden nur vergütet,
wenn diese durch den AG angeordnet wurden.
Menge: 10,000 St

**3.1.70 Suchgraben aush. 1.75/0.60/2.0**
Boden für Suchgraben ausheben,
zur Freilegung Erkundung von Versorgungsleitungen,
nach Abtrag des Oberbodens bzw. der Oberflächenbefestigung
mit geböschten Wänden,
Aushub seitlich lagern, verfüllen und verdichten,
Aushubtiefe in m bis 1.75,
Sohlenbreite in m bis 0.60,
Sohlenlänge in m bis 2.0.
Suchgräben werden nur vergütet,
wenn diese durch den AG angeordnet wurden.
Menge: 10,000 St

**3.1.80 Handaushub**
Ausheben von Hand als Zulage zur Bodenbewegung.
Ausführung nach Anordnung durch den AG.

Bei Anschlusspunkt neue Leitung an best.
Schachtbauwerk:
- max. Höhe: Aushubtiefe am Bauwerk
- max. 0,50 m Länge
auf die Abrechnungsbreite des Rohrgrabens

Bei Hindernissen:
- max  1,0 m Höhe
- Länge 0,50 m vor bis 0,50 m nach dem Hindernis
auf die Abrechnungsbreite des Rohrgrabens.

Handaushub für Rohrleitungs- und Kabelkreuzungen wird über entspr. Erschwernispos. für Kreuzungen vergütet.
Menge: 10,000 m3

*Hinweis: Hinweis zur Leitungsgrabenverfüllung*
Grundsätzlich soll das vorhandene Material für die Wiederverfüllung der Leitungsgräben verwendet werden.
Ggf. ist hierfür eine Aufbereitung mit Bindemittelgemisch aus Kalk/Zement zur Bodenverbesserung vorzunehmen.

**3.1.90 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
bis ca. 4 m,
Material 'vorhandenes Bodenmaterial v. Zwischenlager,
als Bodenmaterial zur Wiederverfüllung laden, transportieren, einbauen und verdichten.'
Verdichtungsgrad DPr mind. 97 %.
Menge: 940,000 m3

**3.1.100 Zulage Aufbereitung des Bodenmaterials**
Zulage zur Position Leitungsgrabenverfüllung oberhalb der Leitungszone herstellen für die Bodenverbesserung von geschüttetem, nicht verdichtetem Boden:
Bodenmatereial nach Eignung separieren und für die
Aufbereitung flächig aufbringen. Steine und Blöcke
aussorieren und Bindemittel in erforderlicher Menge
ausstreuen und mit Bodenmischgerät homogen einarbeiten.
Bodenbeschaffenheit gemäß Bodengutachten.
Einmischanteil Bindemittel bis 4%
Das Bindemittel wird separat vergütet.
Menge: 450,000 m3

**3.1.110 Hydraulisches Bindemittel**
Bindemittelgemisch zur Bodenverbesserung liefern und
gemäß voriger Position beimengen.
Verhältnis Kalk : Zement - 50 :50
Festlegung der Zumischmenge in Abstimmung mit dem
Baugrundinstitut.
Menge: 35,000 t

*Hinweis: Bodenverbesserung unterhalb der Rohrzone*
Bodenverbesserung unterhalb der Rohrzone
Der ggf. erforderliche zusätzliche Aushub wird über die Aushubposition(en) vergütet.

**3.1.120 Füllmat.einbauen, Schottergemisch bis 0/45**
Füllmaterial einbauen
in Leitungsgräben, für Bodentausch unterhalb der Rohrzone als Zuschlag zur Grundposition "Leitungsgrabenaushub",
profilgerecht, mit vom AN zu liefernden Stoffen,
Stoff Schottergemisch bis 0/45 mm,
verdrängten Boden laden, zum Zwischenlager des
AG fördern und in Haufwerke (Haufwerkgröße 500 m3) aufsetzen.
Abfuhr und Entsorgung werden gesondert vergütet,
verdichten, Verdichtungsgrad DPr mind. 97 %.
Einbauhöhe bis ca. 0,30 m.
Die Schadstoffbelastung des Materials darf die im
Einbaubereich festgestellten Bodenbelastungen nicht
verschlechtern. Die Eignung zum Einbau ist
nachzuweisen.
Menge: 140,000 m3

*Hinweis: Hindernisse, Querungen als Zulage zum Rohrgrabenaushub*

*Hinweis: Hinweis:*
Hinweis:

In die nachfolgenden Positionen für Leitungsquerungen
(Kabel und Rohrleitungen) sind alle Erschwernisse
einzukalkulieren, einschließlich Mehraufwendungen
Rohrgrabenaushub und der Wiederverfüllung!
Eine zusätzliche Vergütung für Handschachtung erfolgt
nicht!
Vor Ausführung von Erdarbeiten in diesem Bereich ist
eine erstmalige Einweisung durch den Versorger
erforderlich.
Eine Freischaltung dieser Leitungen muss rechtzeitig
vor Ausführung mit dem Versorger terminlich abgestimmt
werden. Notwendige Aufwendungen sind mit den
nacholgenden Positionen Leitungsquerungen abgegolten.

Erschwernisse für Leitungsquerungen werden nur
vergütet, wenn es sich um bestehende Leitungen
handelt. Querungen von Leitungen, die im Zuge dieser
Maßnahme hergestellt werden (Leitungen dieser
Ausschreibung und Leitungen Dritter, z.B. Bayernwerk,
Telekom) sind in den Einheitspreisen der
entsprechenden Positionen zu berücksichtigen und
werden nicht separat vergütet!

**3.1.130 Kabelkreuzungen Niederspannungen, Fernmelde**
Kabelkreuzungen aus Fernmeldekabeln, Niederspannungs- und Straßenbeleuchtungskabel erdverlegt, in Betrieb,
Anzahl der Kabel bis 3, sichern,
einschl. einsanden vor dem Wiederverfüllen.
Länge der Einzelabschnitte in m über 1 bis 3,
(Kabelquerung)
Tiefe der Leitungsachse unter Gelände in m bis 1.
Menge: 8,000 St

**3.1.140 Kreuzung Gasleitung bis DN 100**
Rohrleitungskreuzung aus Stahl, Kunststoff oder dgl., unter Druck als Gasleitung (Ortsnetz),
bis einschließlich DN 100 mm, sichern,
einschl. Wiederherstellung der Bettung, Seitenverfüllung und Abdeckung
im Zuge der Rohrgrabenverfüllung.
Länge der Einzelabschnitte in m bis 3,
Tiefe der Leitungsachse unter Gelände in m bis 2,00.
Menge: 7,000 St

**3.1.150 Kreuzung Kabelschutzrohr bis DN 150**
Kreuzung Kabelschutzrohr aus PVC-U, für
Niederspannungskabel / Fernmeldekabel /
Glasfaserkabel / Breitbandausbau
DN bis 150 mm. sichern. einschl. Wiederherstellung Bettung,
Seitenverfüllung und Abdeckung im Zuge der
Wiederverfüllung des Rohrgrabens.
Länge der Einzelabschnitte in m bis 3,
Tiefe der Leitungsachse unter Gelände in m bis 1.
Menge: 3,000 St

**3.1.160 Mehraufwand Kabel längs im RG**
Mehraufwand bei der Herstellung von
Leitungsgräben und Leitungsgrabenverfüllungen
in Folge von vorhandenen Leitungen im Rohrgraben,
Die einschlägigen Vorschriften des Spartenträgers
sind zu beachten.
Kabel erdverlegt,
Anzahl der Kabel bis 3,
sichern, einschl. einsanden vor dem Wiederverfüllen.
Länge der Einzelabschnitte in m über 3,
(Kabellängsverlauf)
Niederspannungskabel, Straßenbeleuchtungskabel, Fernmeldekabel
Tiefe der Leitungsachse unter Gelände in m bis 1,0m.
Menge: 40,000 m

**3.1.170 Schacht aufnehmen bis T 1 bis 2 m**
Schacht aufnehmen,
Außenabmessungen
Schachtgrundfläche bis 1,8 m2
Wandstärke bis 25 cm
Schachttiefe 1 bis 2 m,
aus Mauerwerk und Betonfertigteilen,
Abbruchgut laden, und in das Eigentum
des AN übernehmen und einer Verwertung
zuführen
wiederverwendbare Teile (Abdeckung, Rahmen) laden,
fördern zum Lagerplatz des AG und abladen.
Menge: 8,000 St

**3.1.180 Schacht aufnehmen bis T ab 2 bis 4 m**
Schacht aufnehmen,
Außenabmessungen
Schachtgrundfläche bis 1,8 m2
Wandstärke bis 25 cm
Schachttiefe ab 2 bis 4 m,
aus Mauerwerk und Betonfertigteilen,
Abbruchgut laden, und in das Eigentum
des AN übernehmen und einer Verwertung
zuführen
wiederverwendbare Teile (Abdeckung, Rahmen) laden,
fördern zum Lagerplatz des AG und abladen.
Menge: 7,000 St

**3.1.190 Schachtabdeckg. ausbauen**
StL-Nr. 18909403050401011
Schachtabdeckung ausbauen.
Der ggf. erforderliche Aufbruch des gebundenen Oberbaues wird gesondert vergütet.
Abdeckung Klasse B 125,
Ausführung 'ohne Schmutzfänger'

Deckel ohne Verriegelung.
Schachtabdeckung säubern und innerhalb der
Baustelle lagern.
Nicht wiederverwendbares Abbruchgut
in das Eigentum des AN übernehmen und einer
Entsorgung nach Wahl des AN zuführen.
Menge: 1,000 St

**3.1.200 Auflagerring ausb.**
StL-Nr. 1890940401
Auflagerring  für Schachtabdeckung ausbauen.
Abbruchgut in das Eigentum des AN übernehmen
und einer Entsorgung nach Wahl des AN
zuführen.
Menge: 4,000 St

**3.1.210 Schachtteil ausb.**
StL-Nr. 189094050101
Schachtteil  ausbauen.
Schachtdurchmesser DN '1000'

Schachthals, h=600 mm
Abbruchgut in das Eigentum des AN übernehmen
und einer Entsorgung nach Wahl des AN
zuführen.
Menge: 1,000 St

**3.1.220 Kanal aufnehmen DN 200 bis DN 300**
Kanal aufnehmen aus Beton, Steinzeug oder Kunststoff von DN 200 bis DN 300.
Als Zulage zur Position Rohrgrabenaushub. Abbruchgut
laden und in das Eigentum des AN übernehmen und einer
Verwertung nach Wahl des AN zuführen.
Menge: 360,000 m

**3.1.230 Kanal verfüllen DN 200 bis DN 300**
Stillgelegten Kanal verfüllen mit hydraulisch
gebundenem, fließfähigem Füllstoff, Druckfestigkeit
mind. 5 N/mm2, einschl. Entlüftungs- und
Einfüllöffnungen anlegen, Kanal DN 200 bis DN 300.
Die Verfüllung erfolgt in mehreren Teilabschnitten.
Mehraufwendung hierfür sind in die Einheitspreise einzukalkulieren und werden nicht gesondert vergütet.
Einbau nur im Straßenbereich nach Vorgabe der örtlichen Bauleitung.
Menge: 2,000 m3

**3.1.240 Gasleitung aufnehmen bis DN 150**
Hauptgasleitung bis DN 150.
Als Zulage zur Position Rohrgrabenaushub. Abbruchgut
laden und in das Eigentum des AN übernehmen und einer
Verwertung nach Wahl des AN zuführen.
Ausbau in mehreren Einzelstücken.
Menge: 160,000 m

**3.1.250 Betonbaut. abbr.**
Betonbauteile abbrechen.
Grundstücksbegrenzungen mit unterschiedlichen
Abmessungen, Konstruktionen und Baustoffen.
Abbruch im Zuge der Erdarbeiten zum Einbau der
Randeinfassung der Straße in Absprache mit den
Grundstückseigentümern.
Bauwerke: Gundstücksbegrenzungen, Zaunfundamente
Bauteil(e): Fundamente, Mauern, Sockel, etc.
Beton unbewehrt, z.T. hydraulisch gebundene
Bruchsteinschichtungen oder Mauerwerk
Abbruchverfahren erschütterungsarm nach Wahl
des AN,
Abbruchgut in Eigentum des AN übernehmen und
fachgerecht entsorgen.
Menge: 5,000 m3

*Hinweis: Kontrollprüfungen*

**3.1.260 Sondierungen**
Sondierungen im Rohrgrabenbereich
mit einer Sondiertiefe von bis zu 5.00 m
gem. DIN 4094 mit einer leichten Rammsonde (DPL)
zum Nachweis der Verdichtung durchführen,
inkl. Feldaufzeichnung und Sondierprofil gem. DIN 4094.
Menge: 11,000 St

#### Unterabschnitt 3.2 Wasserhaltung

*Hinweis: Vorbemerkungen zu LB 907*
StL-Nr. 18907000
Vorbemerkungen zu LB 907
1. Allgemeines
Die Boden- und Untergrundverhältnisse sind in den
Unterlagen des AG angegeben. Diese Unterlagen
gelten nur für die Aufschlussstellen.
2. Nebenleistungen, Besondere Leistungen
Die nachfolgend aufgeführten Leistungen gehören
zum Leistungsumfang:
2.1 Herstellung, Vorhaltung und Abbau eines Stromanschlusses oder Stromaggregates für die Pumpen.
2.2 Nachweis der Betriebsstunden bei Pumpen/Pumpen-
anlagen, Wasserhaltungsanlagen und Notstromaggregaten.

*Hinweis: Hinweis:*
Hinweis:

Grundsätzlich ist für die Kalkulation der
Wasserhaltung die Bereitstellung von
Stromerzeugern in die Einheitspreise der
einzelnen Positionen mit einzukalkulieren.

**3.2.10 Pumpensumpf herstellen räumen Filterrohr DN400 T bis 3m**
Pumpensumpf herstellen und räumen, aus Filterrohren,
mit Umhüllung aus dränfähigem Füllstoff, Dicke mind.
15 cm, lichter Durchmesser 400 mm, Tiefe bis 4 m,
einschl. des erforderlichen Erdaushubs und der
Wiederverfüllung, anfallenden Aushub seitlich lagern.
Menge: 12,000 St

**3.2.20 Sickerleitung Kunststoff-Filterrohr DN 100 T bis 0,2m**
Sickerleitung innerhalb der Baugrube ab
Geländeoberfläche mit Anschluss an Pumpensumpf
herstellen, aus Kunststoff-Dränagerohren,
Mindestwassereintrittsfläche in cm2/m 50
DN 100, einschl. des erforderlichen Erdaushubs,
Grabentiefe bis 0,2 m, Sohlenbreite bis 1,47 m,
Filterummantelung Splitt ist einzukalkulieren.
Einschließlich Entsorgung des anfallenden Aushubs.
Sickerleitung DIN 4262-1,Form C1,STLK-LB 110
Menge: 450,000 m

**3.2.30 Geotextil**
*** Umhüllung der Sickerpackung (Splitt +
Drainrohr DN 100) mit einem geotextilen Filtervlies,
Vliesklasse: 2,
Einlegen des Vlieses auf der Gründungssohle,
seitliches Hochlegen des Vlieses und
Abdecken mit Überlappung
(Überlappungslänge entspricht Rohrgrabenbreite)
der Sickerpackung nach Einbringen des Splittes,
ca. 3.40 m2/lfm.
Einfachrohrgraben.
Ausführung auf Anordnung der Bauleitung.
Menge: 450,000 m

**3.2.40 Grundwassersperrwand**
Lehmschlag
für Grundwasserabsperrwände
im Bereich des Schachtes ist seitlich und unterhalb des
Rohrgrabens bis 0.50 m in das anstehende Erdreich eine
Grundwassersperre aus Lehmschlag einzubauen,
einschl. der Erdarbeiten mit Unterbrechung der
Sickerleitung,
Tiefe bis 4.50 m,
Dicke über 25 bis 50 cm.
Menge: 4,000 St

**3.2.50 Pumpe 10-30m3/h Förder-H 5-7,5m mit Rohrleitung**
Pumpe mit Elektromotor ein- und ausbauen, für
Pumpensümpfe, Fördermenge über 10 bis 30 m3/h,
geodätische Förderhöhe über 5 bis 7,5 m.
Mit Rohrleitung zum schadlosen Ableiten des
geförderten Wassers.
Rohrleitung herstellen, unterhalten und entsprechend dem Bauablauf umbauen sowie abbauen und abfahren.
Ggf. erforderliche Erdarbeiten gehören zum Leistungsumfang.
Rohrleitung zu Vorflut Graben bzw. Mulde.
Förderdurchfluss über 10 bis 30 m3/h.
Länge Rohrleitung bis 50 m.
Menge: 12,000 St

**3.2.60 Betrieb**
Betrieb der Wasserhaltungsanlage einschl. Stromerzeuger, Fördermenge in m3/h BIS 30,
Abrechnung nach Stück x Stunden.
Menge: 900,000 Sth

**3.2.70 Betriebsstundenzähler**
*** Pauschalposition
Betriebsstundenzähler für die Wasserhaltung aufstellen, anschließen, vorhalten, betreiben und abbauen.
Pumpenstunden werden nur vergütet wenn Schwimmerschalter an den Pumpen funktionsgerecht angeschlossen sind.
Menge: 1,000 psch

**3.2.80 Absetzbehälter**
Absetzbehälter bereitstellen,
zur Sedimentation von verschmutztem Grundwasser,
anliefern im Baustellenbereich,
während der gesamten Grundwasserhaltung vorhalten und
wieder entfernen,
notwendiges umsetzen im Baustellenbereich bis 3 Stück.
2 Absetzkammern je 4 m3 mit Überlauf
Zu- und Ablauf herstellen (Länge bis 50 m)
Absetzgut wird Eigentum des AN und ist zu entsorgen.
Menge: 1,000 St

*Hinweis: Kanalüberleitung*
Kanalüberleitung

Der neue Kanal wird überwiegend trassengleich zum bestehenden Mischwasserkanal hergestellt. Der Mischwasserlanal ist während der Baumaßnahme in Betrieb. Das zuströmende Mischwasser ist schadlos abzuleiten.

**3.2.90 Kanalüberleitung Mischwasser**
*** Pauschalposition
Wasserhaltung zur schadlosen Ableitung des zuströmenden Mischwassers im Bereich der zu erneuernden Kanalabschnitte herstellen, unterhalten, umsetzen und wieder rückbauen, einschl. sämtlicher Nebenarbeiten unter Einbeziehung der angeschlossenen Hausanschlussleitungen.
Ausführung nach Wahl des AN durch Einsatz von fliegenden Leitungen,  Absperrblasen, Andämmumgen, Pumpen etc.,
einschließlich aller Materialien, Nebenleistungen und Betriebskosten.
Abschnittsweiser Betrieb der Wasserhaltungsanlage,
Mischwassermenge bis 20 l/s.
In dieser Position sind die Leistungen für Betrieb der Anlage im gesamten Kanalbereich aller Straßenzüge während der gesamten Bauzeit enthalten.
Gesamtlänge Mischwasserüberleitung ca. 200 m
Menge: 1,000 psch

**3.2.100 Zulage Kanalüberleitung für HA`s**
Zulage zur vorherigen Position "Kanalüberleitung Mischwasser" für die Wasserhaltung in Anschlussleitungen
durch Absperrungen, Ab- und Umleitungen von Kanalwässern
während der Baumaßnahme.
Die Leistung beinhaltet:
- Das provisorische Absperren des Zulaufes aus dem
Revisionsschacht
- Sämtliche Nebenarbeiten wie das Errichten von
Schwellen, Abschottungen, Absperrelemente, sowie den
Einsatz von Absperrorganen.
- Das Beistellen, Verlegen, Instandhalten, Betreiben,
Abbauen, Umstellen von Rinnen, Rohren, Schläuchen,
eventuell erforderlicher Pumpen,
- Die Abstimmung und Koordination mit dem Anschlussnehmer.
Die Vergütung erfolgt nur einmal pro Stück Hausanschluss.
Menge: 6,000 St

**3.2.110 Kanalüberleitung Regenwasser**
*** Pauschalposition
Wasserhaltung zur schadlosen Ableitung des zuströmenden Regenwassers im Bereich der zu erneuernden Kanalabschnitte herstellen, unterhalten, umsetzen und wieder rückbauen, einschl. sämtlicher Nebenarbeiten unter Einbeziehung der angeschlossenen Hausanschlussleitungen.
Ausführung nach Wahl des AN durch Einsatz von fliegenden Leitungen,  Absperrblasen, Andämmumgen, Pumpen etc.,
einschließlich aller Materialien, Nebenleistungen und Betriebskosten.
Abschnittsweiser Betrieb der Wasserhaltungsanlage,
Regenwassermenge bis 50 l/s.
In dieser Position sind die Leistungen für Betrieb der Anlage im gesamten Kanalbereich aller Straßenzüge während der gesamten Bauzeit enthalten.
Gesamtlänge Regenwasserüberleitung ca. 250 m
Menge: 1,000 psch

**3.2.120 Zulage Kanalüberleitung für HA`s**
Zulage zur vorherigen Position "Kanalüberleitung Regenwasser" für die Wasserhaltung in Anschlussleitungen
durch Absperrungen, Ab- und Umleitungen von Kanalwässern
während der Baumaßnahme.
Die Leistung beinhaltet:
- Das provisorische Absperren des Zulaufes aus dem
Revisionsschacht
- Sämtliche Nebenarbeiten wie das Errichten von
Schwellen, Abschottungen, Absperrelemente, sowie den
Einsatz von Absperrorganen.
- Das Beistellen, Verlegen, Instandhalten, Betreiben,
Abbauen, Umstellen von Rinnen, Rohren, Schläuchen,
eventuell erforderlicher Pumpen,
- Die Abstimmung und Koordination mit dem Anschlussnehmer.
Die Vergütung erfolgt nur einmal pro Stück Hausanschluss.
Menge: 8,000 St

#### Unterabschnitt 3.3 Entwässerungskanalarbeiten

*Hinweis: Berechnungsgrundlage*
Berechnungsgrundlage

Für die Rohrstatik gilt ATV A 127 DWA - Richtlinie für die
statische Berechnung von Entwässerungskanälen und
-leitungen.
Die Rohrstatik ist in prüffähiger Form rechtzeitig vor
der Ausführung vorzulegen.
Die Kosten für die Rohrstatik sind mit den
Einheitspreisen abgegolten.

*Hinweis: Besondere Anforderungen*
Besondere Anforderungen

- Bei allen Rohrleitungen sind eingebaute oder lose
  Dichtungen in die Einheitspreise einzurechnen.
- Fertigteile in Beton/Stahlbeton sind in FBS-Qualität
  anzubieten.
- Bei den Betonrohren muss die Kompressionsdichtung werkseitig fest in der Muffe eingebaut sein.
- Anbohrungen für  Anschlussleitungen dürfen nicht
  gegenüberliegend ausgeführt werden
- die Bohrlochwandungen müssen mit einem
  Mindestabstand untereinander gemessen in Achse
  Hauptrohr von mindestens 1,0 m ausgeführt werden
- je Rohr dürfen maximal 2 Anschlussbohrungen
  erstellt werden
- Notwendige Passstücke werden gesondert
  vergütet.
- die Rohrwerkstoffe müssen gegen  mäßig
  betonangreifendes Grundwasser (XA2)
  widerstandsfähig sein, evtl. notwendigen
  Zusatzmaßnahmen sind einzurechnen
- Bettungsmaterialien gem. DWA-A 139,
  Stoff Bodengruppe G1, stark sandige Kiese mit
  Größtkorn 20 mm, Sandanteil über 15 % und
  Ungleichförmigkeitszahl Cu mind. 3
  gemäß DWA-A 139,
  Verdichtbarkeitsklasse  V1 nach ZTV A-StB 97,
  sowie nach Vorgabe des Rohrherstellers
- die Verlegehinweise des Rohrherstellers sind
  zu beachten.

*Hinweis: PP-Rohrleitungen - Schmutzwasserkanal DN 200*

**3.3.10 Abwasserkanal PP homogen DN 200 L 4m Graben verbaut**
Abwasserkanal aus PP (Polypropylen)-Rohren DIN EN 1852-1, homogenes Vollwandrohr, mit Steckverbindung, DN 200,
Nenn-Ringsteifigkeit SN 10 DIN EN ISO 9969
Baulänge 3 m,
Verlegung DIN EN 1610 in vorh. verbautem Graben,
Grabentiefe bis 4 m, einschl. Bettung Typ 1,
Dicke der unteren Bettungsschicht mind. 15 cm, aus
Stoffen mit abgestufter Körnung, obere Bettungsschicht
aus Stoffen mit abgestufter Körnung.
Menge: 36,000 m

*Hinweis: Hinweis:*
Hinweis:
Die nachfolgenden Formstücke für PP-Rohre DN 200
sind als Zuschlagspreis zur Position PP-Rohrleitung
DN 200 zu kalkulieren.
Die Abrechnung erfolgt pro Stück!

**3.3.20 Abwasserkanal PP DN 200 SN10 Kurzrohr Passstück**
Abwasserkanal DIN EN 1610 aus PP (Polypropylen)-Rohren
DIN EN 1852-1, homogenes Vollwandrohr, mit
Steckverbindung, DN 200,
Nenn-Ringsteifigkeit SN 10 DIN EN ISO 9969,
Baulänge bis 1m.
Das Ablängen als Passstück ist einzurechnen.
Verlegung in vorh. verbautem Graben, Grabentiefe bis 5,0 m,
einschl. Bettung Typ 1, Dicke der unteren
Bettungsschicht mind. 15 cm, aus Stoffen mit
abgestufter Körnung, obere Bettungsschicht aus Stoffen
mit abgestufter Körnung,
Menge: 2,000 St

**3.3.30 Gelenkstück PP DN 200**
Gelenkstück aus PP (Polypropylen)-Rohren,
Ausführung Spitzende/Muffe
(SM), Baulänge 1 m, Kreisquerschnitt, DN 200.
Menge: 1,000 St

**3.3.40 Abzweig Reduzierung PP 45Grad DN200**
Abzweig mit Reduzierung, Formstück aus PP (Polypropylen) DIN EN 1852-1, homogenes Vollwandrohr, für Abwasserkanal, 45 Grad, Steckverbindung, DN 200, 2. DN 160.
Menge: 1,000 St

**3.3.50 Füllmat.einbauen PP DN 200**
Füllmaterial einbauen in der Leitungszone, für
Seitenverfüllung und Abdeckung nach DIN EN 1610,
profilgerecht, mit vom AN zu liefernden Stoffen,
Stoff Bodengruppe G1, stark sandige Kiese mit Größtkorn 20 mm, Sandanteil über 15 % und
Ungleichförmigkeitszahl Cu mind. 3 gemäß
DWA-A 139,
Verdichtbarkeitsklasse  V1 nach ZTV A-StB 97.
Verdichtungsgrad DPr mind. 97 %.
Schichtdicke in cm nach DIN EN1610 mind. 30 cm über Rohraußenkante im Rohrscheitel.
Sohlenbreite in m BIS 1,00
nach Abrechnungsbreite Rohrgraben
für PP DN 200 ; B = 1,0 m
Menge: 36,000 m

*Hinweis: PP-Rohrleitungen - Schmutzwasserkanal DN 250*

**3.3.60 Abwasserkanal PP homogen DN 250 L 4m Graben verbaut**
Abwasserkanal für Schmutzwasser, aus PP (Polypropylen)-Rohren DIN EN 1852-1, homogenes Vollwandrohr, mit Steckverbindung, DN 250,
Nenn-Ringsteifigkeit SN 10 DIN EN ISO 9969
Baulänge 3 m,
Verlegung DIN EN 1610 in vorh. verbautem Graben,
Grabentiefe bis 4 m, einschl. Bettung Typ 1,
Dicke der unteren Bettungsschicht mind. 15 cm, aus
Stoffen mit abgestufter Körnung, obere Bettungsschicht
aus Stoffen mit abgestufter Körnung.
Menge: 180,000 m

*Hinweis: Hinweis:*
Hinweis:
Die nachfolgenden Formstücke für PP-Rohre DN 200
sind als Zuschlagspreis zur Position PP-Rohrleitung
DN 200 zu kalkulieren.
Die Abrechnung erfolgt pro Stück!

**3.3.70 Abwasserkanal PP DN 250 SN10 Kurzrohr Passstück**
Abwasserkanal DIN EN 1610 aus PP (Polypropylen)-Rohren
DIN EN 1852-1, homogenes Vollwandrohr, mit
Steckverbindung, DN 250,
Nenn-Ringsteifigkeit SN 10 DIN EN ISO 9969,
Baulänge bis 1m.
Das Ablängen als Passstück ist einzurechnen.
Verlegung in vorh. verbautem Graben, Grabentiefe bis 5,0 m,
einschl. Bettung Typ 1, Dicke der unteren
Bettungsschicht mind. 15 cm, aus Stoffen mit
abgestufter Körnung, obere Bettungsschicht aus Stoffen
mit abgestufter Körnung,
Menge: 4,000 St

**3.3.80 Gelenkstück PP DN 250**
Gelenkstück aus PP (Polypropylen)-Rohren,
Ausführung Spitzende/Muffe
(SM), Baulänge 1 m, Kreisquerschnitt, DN 250.
Menge: 4,000 St

**3.3.90 Abzweig Reduzierung PP 45Grad DN250/160**
Abzweig mit Reduzierung, Formstück aus PP (Polypropylen) DIN EN 1852-1, homogenes Vollwandrohr, für Abwasserkanal, 45 Grad, Steckverbindung, DN 250, 2. DN 160.
Menge: 4,000 St

**3.3.100 Füllmat.einbauen PP DN 250**
Füllmaterial einbauen in der Leitungszone, für
Seitenverfüllung und Abdeckung nach DIN EN 1610,
profilgerecht, mit vom AN zu liefernden Stoffen,
Stoff Bodengruppe G1, stark sandige Kiese mit Größtkorn 20 mm, Sandanteil über 15 % und
Ungleichförmigkeitszahl Cu mind. 3 gemäß
DWA-A 139,
Verdichtbarkeitsklasse  V1 nach ZTV A-StB 97.
Verdichtungsgrad DPr mind. 97 %.
Schichtdicke in cm nach DIN EN1610 mind. 30 cm über Rohraußenkante im Rohrscheitel.
Sohlenbreite in m BIS 1,00
nach Abrechnungsbreite Rohrgraben
für PP DN 250 ; B = 1,0 m
Menge: 180,000 m

*Hinweis: PP-Rohrleitungen - Regenwasserkanal DN 315*

**3.3.110 Abwasserkanal PP homogen DN315 L 3m Graben verbaut**
Abwasserkanal aus PP (Polypropylen)-Rohren DIN EN 1852-1, homogenes Vollwandrohr, mit Steckverbindung, DN 315,
Nenn-Ringsteifigkeit SN 10 DIN EN ISO 9969
Baulänge 3 m,
Verlegung DIN EN 1610 in vorh. verbautem Graben,
Grabentiefe bis ca. 4,0 m, einschl. Bettung Typ 1,
Dicke der unteren Bettungsschicht mind. 15 cm, aus
Stoffen mit abgestufter Körnung, obere Bettungsschicht
aus Stoffen mit abgestufter Körnung.
Menge: 65,000 m

*Hinweis: Hinweis:*
Hinweis:

Die nachfolgenden Formstücke für PP-Rohre DN 315
sind als Zuschlagspreis zur Position PP-Rohrleitung
DN 315 zu kalkulieren.
Die Abrechnung erfolgt pro Stück!

**3.3.120 Abwasserkanal PP DN 315 SN10 Kurzrohr Passstück**
Abwasserkanal DIN EN 1610 aus PP (Polypropylen)-Rohren
DIN EN 1852-1, homogenes Vollwandrohr, mit
Steckverbindung, DN 315,
Nenn-Ringsteifigkeit SN 10 DIN EN ISO 9969,
Baulänge bis 1m.
Das Ablängen als Passstück ist einzurechnen.
Verlegung in vorh. verbautem Graben, Grabentiefe bis ca. 4,0 m,
einschl. Bettung Typ 1, Dicke der unteren
Bettungsschicht mind. 15 cm, aus Stoffen mit
abgestufter Körnung, obere Bettungsschicht aus Stoffen
mit abgestufter Körnung,
Menge: 2,000 St

**3.3.130 Gelenkstück PP DN 315**
Gelenkstück aus PP (Polypropylen)-Rohren,
Ausführung Spitzende/Muffe
(SM), Baulänge 1 m, Kreisquerschnitt, DN 315.
Menge: 2,000 St

**3.3.140 Abzweig Reduzierung PP 45Grad DN315/160**
Abzweig mit Reduzierung, Formstück aus PP
(Polypropylen) DIN EN 1852-1, homogenes Vollwandrohr,
für Abwasserkanal, 45 Grad, Steckverbindung, DN 315, 2.
DN 160.
Menge: 9,000 St

**3.3.150 Abzweig Reduzierung PP 45Grad DN315/250**
Abzweig mit Reduzierung, Formstück aus PP
(Polypropylen) DIN EN 1852-1, homogenes Vollwandrohr,
für Abwasserkanal, 45 Grad, Steckverbindung, DN 315, 2.
DN 250.
Menge: 1,000 St

**3.3.160 Füllmat.einbauen PP DN 315**
Füllmaterial einbauen in der Leitungszone, für
Seitenverfüllung und Abdeckung nach DIN EN 1610,
profilgerecht, mit vom AN zu liefernden Stoffen,
Stoff Bodengruppe G1, stark sandige Kiese mit
Größtkorn 20 mm, Sandanteil über 15 % und
Ungleichförmigkeitszahl Cu mind. 3 gemäß
DWA-A 139,
Verdichtbarkeitsklasse  V1 nach ZTV A-StB 97.
Verdichtungsgrad DPr mind. 97 %.
Schichtdicke in cm nach DIN EN1610 mind. 30 cm über
Rohraußenkante im Rohrscheitel.
Sohlenbreite in m BIS 1,10
nach Abrechnungsbreite Rohrgraben
für PP DN 315 ; B = 1,10 m
Menge: 65,000 m

*Hinweis: PP-Rohrleitungen - Regenwasserkanal DN 400*

**3.3.170 Abwasserkanal PP homogen DN 400 L 3m Graben verbaut**
Abwasserkanal für Regenwasser, aus PP
(Polypropylen)-Rohren DIN EN 1852-1, homogenes
Vollwandrohr, mit Steckverbindung, DN 400,
Nenn-Ringsteifigkeit SN 10 DIN EN ISO 9969
Baulänge 3 m,
Verlegung DIN EN 1610 in vorh. verbautem Graben,
Grabentiefe bis 3 m, einschl. Bettung Typ 1,
Dicke der unteren Bettungsschicht mind. 15 cm, aus
Stoffen mit abgestufter Körnung, obere Bettungsschicht
aus Stoffen mit abgestufter Körnung.
Menge: 165,000 m

*Hinweis: Hinweis:*
Hinweis:
Die nachfolgenden Formstücke für PP-Rohre DN 400
sind als Zuschlagspreis zur Position PP-Rohrleitung
DN 400 zu kalkulieren.
Die Abrechnung erfolgt pro Stück!

**3.3.180 Abwasserkanal PP DN 400 SN10 Kurzrohr Passstück**
Abwasserkanal DIN EN 1610 aus PP (Polypropylen)-Rohren
DIN EN 1852-1, homogenes Vollwandrohr, mit
Steckverbindung, DN 400,
Nenn-Ringsteifigkeit SN 10 DIN EN ISO 9969,
Baulänge bis 1m.
Das Ablängen als Passstück ist einzurechnen.
Verlegung in vorh. verbautem Graben, Grabentiefe bis 3 m,
einschl. Bettung Typ 1, Dicke der unteren
Bettungsschicht mind. 15 cm, aus Stoffen mit
abgestufter Körnung, obere Bettungsschicht aus Stoffen
mit abgestufter Körnung,
Menge: 3,000 St

**3.3.190 Gelenkstück PP DN 400**
Gelenkstück aus PP (Polypropylen)-Rohren,
Ausführung Spitzende/Muffe
(SM), Baulänge 1 m, Kreisquerschnitt, DN 400.
Menge: 2,000 St

**3.3.200 Abzweig Reduzierung PP 45Grad DN400/160**
Abzweig mit Reduzierung, Formstück aus PP (Polypropylen) DIN EN 1852-1, homogenes Vollwandrohr, für Abwasserkanal, 45 Grad, Steckverbindung, DN 400, 2. DN 160.
Menge: 22,000 St

**3.3.210 Abzweig Reduzierung PP 90Grad DN400/200**
Abzweig mit Reduzierung, Formstück aus PP (Polypropylen) DIN EN 1852-1, homogenes Vollwandrohr, für Abwasserkanal, 90 Grad, Steckverbindung, DN 400, 2. DN 200.
Menge: 1,000 St

**3.3.220 Muffenstopfen PP Abwasserkanal DN 160 SN10**
Muffenstopfen, Formstück aus PP (Polypropylen) DIN EN
1852-1, homogenes Vollwandrohr, für Abwasserkanal DIN
EN 1610, DN 160, Nenn-Ringsteifigkeit SN 10 DIN EN ISO
9969,
Menge: 13,000 St

**3.3.230 Abwasserkanal PP DN 400 SN10 Böschungsstück**
Böschungsstück Abwasserkanal DIN EN 1610 aus PP (Polypropylen)-
Rohren DIN EN 1852-1, homogenes Vollwandrohr, mit
Steckverbindung, DN 400, Nenn-Ringsteifigkeit SN 10
DIN EN ISO 9969, Baulänge bis 3m.
Das Ablängen als Böschungsstück ist einzurechnen.
Verlegung in vorh. verbautem Graben, Grabentiefe bis 3 m,
einschl. Bettung Typ 1, Dicke der unteren
Bettungsschicht mind. 15 cm, aus Stoffen mit
abgestufter Körnung, obere Bettungsschicht aus Stoffen
mit abgestufter Körnung.
Menge: 1,000 St

**3.3.240 Umpflasterung Böschungsstück**
Umpflasterung Böschungsstück aus Naturpflastersteinen
in unregelmäßigem Verband, eingebettet in
einem 15 cm dicken Pflasterbett, ebenflächig und
profilgemäß mit maximal 5 cm breiten Fugen
herstellen.
Steine bruchrau, mit weitgehend kubischer
Form, Steinkantenlänge von 10 bis 30 cm,
Material Granit
Einpflasterung offener Auslauf, Böschungsstück
auf Pflasterbett aus Beton C 12/15,
Ausbreitmaßklasse F1,
verfugen mit Fertigzementmörtel,
Druckfestigkeit fck,cube des Mörtels min. 25 N/mm2,
Zement Art CEM I, max. w/z 0,50,
frost-/tausalzbeständig, Ausbreitmaßklasse F5.
Menge: 3,000 m2

**3.3.250 Füllmat.einbauen PP DN 400**
Füllmaterial einbauen in der Leitungszone, für
Seitenverfüllung und Abdeckung nach DIN EN 1610,
profilgerecht, mit vom AN zu liefernden Stoffen,
Stoff Bodengruppe G1, stark sandige Kiese mit Größtkorn 20 mm, Sandanteil über 15 % und
Ungleichförmigkeitszahl Cu mind. 3 gemäß
DWA-A 139,
Verdichtbarkeitsklasse  V1 nach ZTV A-StB 97.
Verdichtungsgrad DPr mind. 97 %.
Schichtdicke in cm nach DIN EN1610 mind. 30 cm über Rohraußenkante im Rohrscheitel.
Sohlenbreite in m bis 1,00
nach Abrechnungsbreite Rohrgraben
für PP DN 400 ; B = 1,2 m
Menge: 165,000 m

*Hinweis: Hinweis zur Dichtheitsprüfung:*
Hinweis zur Dichtheitsprüfung:

Die Dichtheitsprüfung hat haltungsweise zu erfolgen.
Die an die Haltung angeschlossenen Anschlussleitungen
werden im Zuge der jeweiligen Haltung mitgeprüft.

**3.3.260 Dichtheitsprüfung mit Luft LD - DN 200 PP**
Dichtheitsprüfung DIN EN 1610 des Abwasserkanals mit Luft, einschl. aller erforderlichen
Anlagen und Abdichtungen,
mit Überdruck, Verfahren 'LD entsprechend
LfW Merkblatt 4.4.3-6',
DN 200 PP
Menge: 36,000 m

**3.3.270 Dichtheitsprüfung mit Luft LD - DN 250 PP**
Dichtheitsprüfung DIN EN 1610 des Abwasserkanals mit Luft, einschl. aller erforderlichen
Anlagen und Abdichtungen,
mit Überdruck, Verfahren 'LD entsprechend
LfW Merkblatt 4.4.3-6',
DN 250 PP
Menge: 180,000 m

**3.3.280 Dichtheitsprüfung mit Luft LD - DN 315 PP**
Dichtheitsprüfung DIN EN 1610 des Abwasserkanals mit Luft, einschl. aller erforderlichen
Anlagen und Abdichtungen,
mit Überdruck, Verfahren 'LD entsprechend
LfW Merkblatt 4.4.3-6',
DN '315 PP'
Menge: 65,000 m

**3.3.290 Dichtheitsprüfung mit Luft LD - DN 400 PP**
Dichtheitsprüfung DIN EN 1610 des Abwasserkanals mit Luft, einschl. aller erforderlichen
Anlagen und Abdichtungen,
mit Überdruck, Verfahren 'LD entsprechend
LfW Merkblatt 4.4.3-6',
DN 400 PP
Menge: 165,000 m

**3.3.300 Zulage zur Dichtheitsprüfung**
Zulage zur Dichtheitsprüfung der Kanalleitungen (DN
200 - DN 400) für das Abdichten der Seitenzuläufe bis
DN 160.
Menge: 36,000 St

**3.3.310 Zulage zur Dichtheitsprüfung**
Zulage zur Dichtheitsprüfung der Kanalleitungen (DN
200 - DN 400) für das Abdichten der Seitenzuläufe DN 200 - DN 250.
Menge: 2,000 St

**3.3.320 Kontinuierlich Abwasserkanal Deformationen messen**
Kontinuierliches Messen von Deformationen des
Abwasserkanals,
Ergebnisse dokumentieren,
Dokumentation wird gesondert vergütet,
Kanal neu errichtet aus Kunststoff, 200 bis 400 mm,
Haltungslänge bis 80 m.
Menge: 446,000 m

**3.3.330 Dokumentation Kalibrierung/Messung je Haltung/Ltg Bericht graf.Darstel**
Dokumentation der Kalibrierung/Deformationsmessung, je
Haltung/Leitung, als schriftlicher Bericht mit
grafischer Darstellung des Prüfverlaufes, nach Angaben
des AG.
Menge: 12,000 St

**3.3.340 Inspektion TV-Kamera DN 200**
Optische Inspektion des Abwasserkanales gemäß DIN EN
13508-2, Isybau 06. Für Schmutzwasserkanal oder
Regenwasserkanal nach Neuerrichtung,
Kreisquerschnitt, mit TV-Kamera auf Fahrwagen, mit
Drehschwenkkopf, Ergebnisse dokumentieren,
Dokumentation wird gesondert vergütet, DN 200
Haltungslänge bis 80 m.
Menge: 36,000 m

**3.3.350 Inspektion TV-Kamera DN 250**
Optische Inspektion des Abwasserkanales gemäß DIN EN
13508-2, Isybau 06. Für Schmutzwasserkanal oder
Regenwasserkanal nach Neuerrichtung,
Kreisquerschnitt, mit TV-Kamera auf Fahrwagen, mit
Drehschwenkkopf, Ergebnisse dokumentieren,
Dokumentation wird gesondert vergütet, DN 250
Haltungslänge bis 80 m.
Menge: 180,000 m

**3.3.360 Inspektion TV-Kamera DN 300**
Optische Inspektion des Abwasserkanales gemäß DIN EN
13508-2, Isybau 06. Für Schmutzwasserkanal oder
Regenwasserkanal nach Neuerrichtung,
Kreisquerschnitt, mit TV-Kamera auf Fahrwagen, mit
Drehschwenkkopf, Ergebnisse dokumentieren,
Dokumentation wird gesondert vergütet, DN 300
Haltungslänge bis 80 m.
Menge: 65,000 m

**3.3.370 Inspektion TV-Kamera DN 400**
Optische Inspektion des Abwasserkanales gemäß DIN EN
13508-2, Isybau 06. Für Schmutzwasserkanal oder
Regenwasserkanal nach Neuerrichtung,
Kreisquerschnitt, mit TV-Kamera auf Fahrwagen, mit
Drehschwenkkopf, Ergebnisse dokumentieren,
Dokumentation wird gesondert vergütet, DN 400
Haltungslänge bis 80 m.
Menge: 165,000 m

**3.3.380 Dokumentation Inspektion Bericht je Haltung/Leitung Bericht**
Dokumentation der Inspektion als Untersuchungsbericht
mit Haltungsgrafik, je Haltung/Leitung, als
schriftlicher Bericht.
Übergabe der Daten mit der Schnittstelle Isybau 2006
(xml).
Inklusive digitale Dokumentation des Berichtes (pdf)
und des Befahrungsvideos (mpeg oder dgl), gespeichert
auf einem Datenträger.
Der Datenträger verbleibt beim AG.
Menge: 12,000 St

#### Unterabschnitt 3.4 Schächte und Zubehör

*Hinweis: Besondere Anforderungen und Hinweise*
Besondere Anforderungen und Hinweise

- Mehraushub für Schächte wird nicht gesondert
  vergütet
- Betonfertigteile für Schächte sind in FBS-Qualität
  anzubieten, zu liefern und einzubauen.
- Soweit in den Ausschreibungstexten nicht gesondert
  erwähnt, ist das Gerinne bis auf Höhe des
  Rohrscheitels auszuführen.
- Ausführung der Schachtbauwerke gemäß DWA-M158.
- Laut Baugrunduntersuchung wurde
  Grund- / Schichtenwasser festgestellt
  (Vorgabe für Kalkulation XA2 mäßig angreifend)
- Die Anbindung der Rohrleitungen an das Unterteil
erfolgt im Regelfall scheitelgleich
- Herstellen Unterteil mit Schachtgerinne für
Sohlhöhendifferenz vom Zulauf zum Auslauf bis 15 cm
sind einzurechen und werden nicht  gesondert vergütet
- Sohlhöhendifferenz bei Absturzschächten werden nicht
gesondert vergütet (Absturzverrohrung wird gemäß
zugehöriger Position verrechnet.
- erf. Muffenschrägstellungen gemäß Lagepläne und
  den Kanallängsschnitten sind einzurechnen
- Bauhöhe Unterteil = Sohle Gerinne bis OK Fertigteil
(Schachtdeckel)

- Kürzel SB = Rohrmaterial Stahlbeton
- Kürzel PP = Rohrmaterial Polypropylen
- Kürzel PVC = Rohrmaterial Polyvinylchlorid

**3.4.10 Schachtunterteil B-/Stb-fertigteil DN1000 - A 315**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre: kein Zulauf
Ablauf für Rohre aus PP, DN 315.
Schacht: BRAUR 36 (neu)
Menge: 1,000 St

**3.4.20 Schachtunterteil B-/Stb-fertigteil DN1000 - Z 160 / A 200**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 160,
Ablauf für Rohre aus PP, DN 200.
Schacht: BRAU 31 (neu)
Menge: 1,000 St

**3.4.30 Schachtunterteil B-/Stb-fertigteil DN1000 - Z 160 / A 250**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 160,
Ablauf für Rohre aus PP, DN 250.
Schacht: BRAU 19 (neu)
Menge: 1,000 St

**3.4.40 Schachtunterteil B-/Stb-fertigteil DN1000 - Z 250 / A 250**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 250,
Ablauf für Rohre aus PP, DN 250.
Schacht: BRAU 16 und 18 (neu)
Menge: 2,000 St

**3.4.50 Schachtunterteil B-/Stb-fertigteil DN1000 - Z 250 / A 250 / S 160**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 250,
Ablauf für Rohre aus PP, DN 250,
1 x Seitenzulauf für Rohre PP DN 160,
Schacht: BRAU 17 (neu)
Menge: 1,000 St

**3.4.60 Schachtunterteil B-/Stb-fertigteil DN1000 - Z 250 / A 250 / S 200**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 250,
Ablauf für Rohre aus PP, DN 250,
1 x Seitenzulauf für Rohre PP DN 200,
Schacht: BRAU 15 (neu)
Menge: 1,000 St

**3.4.70 Schachtunterteil B-/Stb-fertigteil DN1000 - Z 315 / A 315**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 315,
Ablauf für Rohre aus PP, DN 315.
Schacht: BRAUR 35 (neu)
Menge: 1,000 St

**3.4.80 Schachtunterteil B-/Stb-fertigteil DN1000 - Z 315 / A 400**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 315,
Ablauf für Rohre aus PP, DN 400.
Schacht: BRAUR 34 (neu)
Menge: 1,000 St

**3.4.90 Schachtunterteil B-/Stb-fertigteil DN1000 - Z 400 / A 400**
Schachtunterteil mit Muffe (SU-M), als
Beton-/Stahlbetonfertigteil DIN EN 1917, DIN V 4034-1,
Typ 2, rund, DN 1000, Bauteilverbindung mit
Dichtringen aus Elastomeren DIN EN 681-1 und DIN 4060
als Kompressionsdichtung, Dichtringe werkseitig fest
eingebaut, gleichmäßige Lastübertragung durch
mitgelieferten Lastübertragungsring, einläufiger
Steigeisengang mit Steigbügeln DIN 19555, aus Stahl,
kunststoffummantelt, Steigmaß 250 mm, Gerinne
gekrümmt, Gerinne und Auftritt aus Beton C 40/50,
Auftritt in Scheitelhöhe, Anschlüsse für gelenkige
Einbindung der Zu- und Abläufe mit Muffe,
Zulauf für Rohre aus PP, DN 400,
Ablauf für Rohre aus PP, DN 400.
Schacht: BRAUR 32, 33 (neu)
Menge: 2,000 St

**3.4.100 Zulage für Gefälle im Gerinne DN 1000, h=15 cm**
Zulage zu Schachtunterteil DN 1000 herstellen, zur Herstellung von einem Gefälle im Gerinne (Rutsche).
Rohrleitungen DN 160 - 315 mm,
Höhendifferenz Zu- und Ablauf bis ca. 15 cm.
Herstellung des Gefälles werksseitig, Anforderungen an Beton gem. Hauptposition Schachtunterteil.
Menge: 3,000 St

**3.4.110 Schachtoberteile DN 1000**
Schachtoberteile (Schachtaufbau),
lichter Durchmesser DN 1000 mm,
nach DIN EN 1917, DIN V 4034-1, Typ 2,
aus runden Betonfertigteilen mit Muffenverbindung und Gleitprofildichtung aus Elastomeren, geprüft und güteüberwacht nach DIN EN 681-1 und DIN 4060,
inkl. der erford. Ausgleichsringe
liefern und wasserdicht versetzen.
Ausführung gemäß DWA-M 158 einschließlich Mehrbreite bzw. -tiefe bei durchgemessenem Rohrgraben.
Inkl. einläufiger Steigeisengang mit Steigbügeln DIN 19555, aus Stahl, kunststoffummantelt, Steigmaß 250 mm.
Mit werkseitig fest in der Muffe integrierter Dichtung, sowie Last-Ausgleichselementen zwischen den Schachtteilen.
Abrechnung: UK Konus bzw. Abdeckplatte bis OK Schachtunterteil, zzgl. der erforderlichen Ausgleichsringe.
Für Verkehrslast 60 to SLW.
Menge: 12,000 m

**3.4.120 Konus DN 1000, h=0,3**
Schachthals (Konus) mit Muffenverbindung nach DIN EN 1917 und DIN V 4034-1, Typ 2 als Betonfertigteil inkl. des Dichtrings nach DIN EN 681-1 liefern und wasserdicht versetzen.
Konus mit werkseitig im geschlossenen Mantel vorgeschmierter Kompressionsgleitdichtung aus Elastomeren mit dichter Struktur und anvulkanisiertem umlaufenden Lastausgleichselement mit Quarzsandfüllung.
Inkl. einläufiger Steigeisengang mit Steigbügeln DIN 19555, aus Stahl, kunststoffummantelt, Steigmaß 250 mm.
Lichte Weite:  DN 1000 mm
Bauhöhe:  300 mm
Einstiegsöffnung: DN 625 mm
Für Verkehrslast 60 to SLW.
Menge: 7,000 St

**3.4.130 Konus DN 1000, h=0,6**
Schachthals (Konus) mit Muffenverbindung nach DIN EN 1917 und DIN V 4034-1, Typ 2 als Betonfertigteil inkl. des Dichtrings nach DIN EN 681-1 liefern und wasserdicht versetzen.
Konus mit werkseitig im geschlossenen Mantel vorgeschmierter Kompressionsgleitdichtung aus Elastomeren mit dichter Struktur und anvulkanisiertem umlaufenden Lastausgleichselement mit Quarzsandfüllung.
Inkl. einläufiger Steigeisengang mit Steigbügeln DIN 19555, aus Stahl, kunststoffummantelt, Steigmaß 250 mm.
Lichte Weite:  DN 1000 mm
Bauhöhe:  600 mm
Einstiegsöffnung: DN 625 mm
Für Verkehrslast 60 to SLW.
Menge: 5,000 St

*Hinweis: Schachtabdeckungen*

**3.4.140 Einwalzbare Schachtabdeckung herstellen**
Schachtabdeckung mit einwalzbarem
Einbauteil(en) in Asphaltoberbau herstellen.
Einbau nach Einbauvorschriften des Herstellers.
Abdeckung Klasse D 400 mit Rahmen aus Gusseisen,
DIN EN 124 und DIN 1229,
und Deckel aus Gusseisen mit Lüftungsöffnungen
mit dämpfender Einlage und Verriegelung,
mit Schmutzfänger.
Hersteller: Meier Guss
Produkt: 'Schachtabdeckung Klasse D400 MEILEVEL-A PLUS mit Betonführungsring' oder gleichwertig.
Menge: 5,000 St

**3.4.150 Schachtabd. herstellen**
Schachtabdeckung, DIN EN 124 und DIN 1229,
vollfugig auf Mörtelbett aus Fertigzementmörtel
herstellen.
Druckfestigkeit fck,cube des Mörtels min. 20 N/mm2,
Zement Art CEM I, max. w/z 0,50, frost-/tausalz-
beständig.
Einbaubereich Pflaster- und Grüflächen, Einbau auf Schachtkonus bzw.
Ausgleichsring DN 625, Deckel mit Lüftungsöffnungen, ohne Betonfüllung zur bauseitigen Auspflasterung mit Granitkleinstein.
Abdeckung Klasse D 400 mit Rahmen aus Gusseisen
,  DIN 19584 Form C1 (mit Einlage),
mit Schmutzfänger, DIN 1221,
Schachtabdeckung auf planmäßige Höhe setzen.
Menge: 7,000 St

**3.4.160 Schachtabd. herstellen**
Schachtabdeckung, DIN EN 124 und DIN 1229,
vollfugig auf Mörtelbett aus Fertigzementmörtel
herstellen.
Druckfestigkeit fck,cube des Mörtels min. 20 N/mm2,
Zement Art CEM I, max. w/z 0,50, frost-/tausalz-
beständig.
Einbaubereich 'Entwässerungsschächte DN 1000'
Abdeckung Klasse D 400,
Ausführung 'als Einlaufrost aus Gusseisen'
Deckel 'in Muldenform, Stichmaß 10 mm mit profilierter Oberfläche, Einlaufquerschnitt ca. 1.200 cm2'
Schachtabdeckung 'nach Herstellervorschriften einschl. erforderlicher Hilfsmittel und -materialien einbauen und auf planmäßige Höhe setzen'
Menge: 1,000 St

*Hinweis: Anpassung best. Schachtbauwerke*

**3.4.170 Gerinnebeton herstellen**
Profilbeton C 30/37,  XA 1, nach DIN EN 206-1 in Verbindung mit DIN 1045-2, mit hohem Wassereindringwiderstand, die größte Wassereindringtiefe nach DIN 1048  darf 30 mm nicht übersteigen, Mindestzementgehalt 300 kg/m³, w/z kleiner gleich 0,50, gemäß Zeichnung und Erfordernissen für die Herstellung von Gerinnen etc. in best. Schacht DN 1000 herstellen. Oberfläche unter Beigabe von Estrichbeton geglättet.
Einzukalkulieren ist der erforderliche Beton (Mindermenge) bis 0,25 m³ und das Anbinden an den bestehenden Profilbeton.
Abrechnung erfolgt je Rohreinbindung.
Menge: 1,000 St

*Hinweis: Anschluss best. Leitung an gepl. Schachtbauwerk*

**3.4.180 Best. Rohrleitung DN 250 PVC an gepl. Schacht anbinden**
Bestehende Rohrleitung DN 250 PVC an gepl. Schachtbauwerk BRAU15 (neu) anbinden.
Einzurechnen ist das trennen, ablängen und einbauen von
neuen Rohrleitungsabschnitten mit Rohrverlängerung bis zu 1,5 m, inkl. Gelenkstücken und Passstücken (inkl. Rohrmaterial liefern und einbauen)
Größe Anschlussmuffe im gepl. Schachtbauwerk: DN 250
Die Rohrleitung ist profilgerecht und wasserundurchlässig einzubinden.
Das Aufbruchgut und alte Rohrleitungsabschnitte gehen in das Eigentum des Auftragnehmers über und sind zu entsorgen.
Menge: 1,000 St

**3.4.190 Flächenbef. aus Nat.-stein herst.**
StL-Nr. 18908102010501011
Flächenbefestigung aus Naturpflastersteinen
in unregelmäßigem Verband, eingebettet in
einem 15 cm dicken Pflasterbett, ebenflächig und
profilgemäß mit maximal 5 cm breiten Fugen
herstellen.
Steine bruchrau, mit weitgehend kubischer
Form, Steinkantenlänge von 10 bis 30 cm,
Material 'Granit'

auf 'vorh. Untergrund als Umpflasterung von Schächten außerhalb befestigter Bereiche.'

auf Pflasterbett aus Beton C 12/15,
Ausbreitmaßklasse F1,
verfugen mit Fertigzementmörtel,
Druckfestigkeit fck,cube des Mörtels min. 25 N/mm2,
Zement Art CEM I, max. w/z 0,50,
frost-/tausalzbeständig, Ausbreitmaßklasse F5.
Menge: 1,500 m2

**3.4.200 Dichtheitsprüfung Luft Schacht DN1000 Zulauf DN160-400 Ablauf DN160- 400 Luftüberdruck LD**
Dichtheitsprüfung Merkblatt 4.3/6 Teil 2 (LfW Bayern)
mit Luft des Schachtes im Regenwasser- oder
Mischwasserkanal aus
Beton/Stahlbeton, DN 1000, mit Zu- und Ablauf, Zulauf
über DN 160 bis DN 400, Ablauf über DN160 bis DN 400,
mit offenem Gerinne, bis DN 400, maximale Schachthöhe
5 m, einschl. aller erforderlichen Anlagen,
Abdichtungen, Verankerungen und Rohrverschlüsse, mit
Luftüberdruck, Verfahren LD, Einstiegsöffnung
Durchmesser 625 mm, das Verschließen weiterer
Anschlüsse wird gesondert vergütet.
Menge: 11,000 St

**3.4.210 Zulage Dichtheitsprüfung Schacht**
Zulage Dichtheitsprüfung Schachtbauwerk
für Abdichtung von Seitenzuläufen bis DN 500
einschl. notwendiger Verankerungen und
Rohrverschlüsse
Menge: 3,000 St

### Abschnitt 4 Kanal-Anschlussleitungen

*Hinweis: Hinweis:*
Hinweis:

Es ist bei allen Positionen dieses Abschnitts zu
berücksichtigen, dass die Massen für die einzelnen
Anschlussleitungen zusammengefaßt sind, in kleinen
Einzelleistungen je Anschluss zur Ausführung kommen.
Die Abrechnung wird je Einzelabschnitt erstellt und in
einer Gesamtrechnung zusammengefasst.

Festlegungen ergänzend zu Vorbemerkungen LB 905
zur Kalkulation/ Abrechnung  Leitungsgraben

Abrechnungstiefe:
Für die  Abrechnungstiefe Leitungsgraben gilt die
Tiefe nach Abtrag des Oberbodens bzw. nach Abtrag der
Oberflächenbefestigung.

Abrechnungsbreiten Rohrgraben:
PP-Rohre / PVC-U = DN/OD 160 ;  B = 1,0 m

Verbau:
Die Wahl des Grabenverbaues ist auf die nachfolgend
beschrieben Leistungen (z.B. Leitungsquerungen)
abzustimmen.

#### Unterabschnitt 4.1 Erdarbeiten Kanal-Anschlussleitungen

**4.1.10 Leitungsgraben Kanalhausanschlüsse DN 160 PP**
Boden Leitungsgraben für Anschlussleitungen
profilgerecht ausheben nach Abtrag des Oberbodens bzw.
der Oberflächenbefestigung, bzw. Vorabtrag im Bereich
des Straßenvollausbaus,
einschließlich der kraftschlüssigen Verbauarbeiten,
mit Behinderung durch Versorgungsleitungen und
Grundwasserabsenkung,
Aushubtiefe in m bis 4,00,
Sohlenbreite der Gräben in m bis 1,0,
Boden aller Homogenbereiche
Boden laden, zu einer Zwischenlagerfläche des AG fördern und in Haufwerken (Haufwerkgröße 500 m3) aufsetzen.
Kanalanschlussleitungen DN/OD 160 PP
Abrechnungsbreite Rohrgraben 1,00 m.
Menge: 210,000 m3

**4.1.20 Leitungsgraben Kanalhausanschlüsse DN 250 PP**
Boden Leitungsgraben für Anschlussleitungen
profilgerecht ausheben nach Abtrag des Oberbodens bzw.
der Oberflächenbefestigung, bzw. Vorabtrag im Bereich
des Straßenvollausbaus,
einschließlich der kraftschlüssigen Verbauarbeiten,
mit Behinderung durch Versorgungsleitungen und
Grundwasserabsenkung,
Aushubtiefe in m bis 4,00,
Sohlenbreite der Gräben in m bis 1,0,
Boden aller Homogenbereiche
Boden laden, zu einer Zwischenlagerfläche des AG fördern und in Haufwerken (Haufwerkgröße 500 m3) aufsetzen.
Kanalanschlussleitungen DN/OD 250 PP
Abrechnungsbreite Rohrgraben 1,00 m.
Menge: 6,000 m3

**4.1.30 Gründungssohle verdichten**
Gründungssohle verdichten, Verdichtungsgrad mind. DPr
0,97, Breite der Sohle über 0,9 bis 1 m.
Menge: 125,000 m2

**4.1.40 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
bis ca. 4 m,
Material 'vorhandenes Bodenmaterial v. Zwischenlager,
als Bodenmaterial zur Wiederverfüllung laden, transportieren, einbauen und verdichten.'
Verdichtungsgrad DPr mind. 97 %.
Menge: 145,000 m3

**4.1.50 Zulage Aufbereitung des Bodenmaterials**
Zulage zur Position Leitungsgrabenverfüllung oberhalb der Leitungszone herstellen für die Bodenverbesserung von geschüttetem, nicht verdichtetem Boden:
Bodenmatereial nach Eignung separieren und für die
Aufbereitung flächig aufbringen. Steine und Blöcke
aussorieren und Bindemittel in erforderlicher Menge
ausstreuen und mit Bodenmischgerät homogen einarbeiten.
Bodenbeschaffenheit gemäß Bodengutachten.
Einmischanteil Bindemittel bis 4%
Das Bindemittel wird separat vergütet.
Menge: 80,000 m3

**4.1.60 Hydraulisches Bindemittel**
Bindemittelgemisch zur Bodenverbesserung liefern und
gemäß voriger Position beimengen.
Verhältnis Kalk : Zement - 50 :50
Festlegung der Zumischmenge in Abstimmung mit dem
Baugrundinstitut.
Menge: 7,000 t

*Hinweis: Hinweis:*
Hinweis:

In die nachfolgenden Positionen für Leitungsquerungen
(Kabel und Rohrleitungen) sind alle Erschwernisse
einzukalkulieren, einschließlich Mehraufwendungen
Rohrgrabenaushub und der Wiederverfüllung !
Eine zusätzliche Vergütung für Handschachtung erfolgt
nicht !
Vor Ausführung von Erdarbeiten in diesem Bereich ist
eine erstmalige Einweisung durch den Versorger
erforderlich.
Eine Freischaltung dieser Leitungen muss rechtzeitig
vor Ausführung mit dem Versorger terminlich abgestimmt
werden. Notwendige Aufwendungen sind mit den
nacholgenden Positionen Leitungsquerungen abgegolten.

Erschwernisse für Leitungsquerungen werden nur
vergütet, wenn es sich um bestehende Leitungen
handelt. Querungen von Leitungen, die im Zuge dieser
Maßnahme hergestellt werden (Leitungen und Kanäle dieser
Ausschreibung und Leitungen Dritter, z.B. Bayernwerk,
Telekom) sind in den Einheitspreisen der
entsprechenden Positionen zu berücksichtigen und
werden nicht separat vergütet!

**4.1.70 Kabelkreuzung NS / Fernmeldekabel / Richtfunk / Breitband**
Kabelkreuzung aus Strom (Niederspannung),
Fernmeldekabeln, Breitband und Richtfunk erdverlegt, in Betrieb, Anzahl
der Kabel bis 3, sichern, einschl. einsanden vor dem
wiederverfüllen.
Länge der Einzelabschnitte in m über 1 bis 3,
(Kabel längs und quer im Rohrgraben)
Tiefe der Leitungsachse unter Gelände in m bis 1.
Menge: 35,000 St

**4.1.80 Kabelkreuzung SB-Kabel**
Kabelkreuzung aus Straßenbeleuchtungskabel
erdverlegt, in Betrieb, Anzahl
der Kabel bis 3, sichern, einschl. einsanden vor dem
wiederverfüllen.
Länge der Einzelabschnitte in m über 1 bis 3,
(KABELQUERUNG)
Tiefe der Leitungsachse unter Gelände in m bis 1.
Menge: 15,000 St

**4.1.90 Kreuzung Kabelschutzrohr bis DN 150**
Kreuzung Kabelschutzrohr aus PVC-U, für
Niederspannungskabel / Fernmeldekabel /
Glasfaserkabel / Breitbandausbau
DN bis 150 mm. sichern. einschl. Wiederherstellung Bettung,
Seitenverfüllung und Abdeckung im Zuge der
Wiederverfüllung des Rohrgrabens.
Länge der Einzelabschnitte in m bis 3,
Tiefe der Leitungsachse unter Gelände in m bis 1.
Menge: 3,000 St

**4.1.100 Kreuzung Gasleitung**
Kreuzung der Gasleitung (Ortsnetz)
Gasleitung sichern,
einschl.Wiederherstellung Bettung,
Seitenverfüllung und Abdeckung
im Zuge der Wiederverfüllung des Rohrgrabens .
Länge der Einzelabschnitte in m bis 3,
Tiefe der Leitungsachse unter Gelände in m bis 1.60.
Menge: 6,000 St

**4.1.110 Fundamentunterquerung**
Fundamentunterquerung
mit Anschlussleitung bis DN 160 durch
Grundstückseinfriedungen aus Beton- und
Stahlbetonfundamenten herstellen.
Angaben zur Kalkulation:
Fundamenttiefe bis: 1,0 m unter Geländeoberkante
Fundamentbreiten bis: 0,80 m
Rohrsohle bis: ca. 3 m unter  Geländeoberkante
Erforderliche Handschachtung sowie die Erschwernisse
der Wiederverfüllung sind einzukalkulieren als Zulage
zu den Pos. Rohrgrabenaushub.
Menge: 2,000 St

**4.1.120 Unterquerung Zaun**
Unterquerung Zaun
mit Anschlussleitung bis DN 160 an der
Grundstücksgrenze.
Erforderliche Handschachtung sowie die Erschwernisse
der Wiederverfüllung sind einzukalkulieren als Zulage
zu den Pos. Rohrgrabenaushub.
Menge: 6,000 St

**4.1.130 Ortbeton C16/20**
Ortbeton
als Füllbeton,
aus unbewehrtem Beton als Normalbeton C 16/20,
DIN 1045 (neu) und EN 206,
Ausführung zur Sicherung benachbarter Bauwerke im Zuge der Rohrgrabenverfüllung, ggf. einschl Schalung.
Nur nach Anordnung durch den AG.
Abrechnung durch Lieferscheinnachweis.
Menge: 1,000 m3

**4.1.140 Kanal aufnehmen bis DN 200**
Kanal Aufnehmen aus Beton, Steinzeug, PVC, PP
bis DN 200
als Zulage zur Position Rohrgrabenaushub
Abbruchgut laden und in das Eigentum des
AN übernehmenund einer Verwertung zuführen.
Menge: 30,000 m

#### Unterabschnitt 4.2 Entwässerungskanalarbeiten für Hausanschlüsse

*Hinweis: Berechnungsgrundlage*
Berechnungsgrundlage

Für die Rohrstatik gilt ATV A 127
DWA  - Richtlinie für die statische Berechnung von
Entwässerungskanälen und -leitungen.
Die Rohrstatik ist in prüffähiger Form rechtzeitig vor
der Ausführung vorzulegen.
Die Kosten  für  die Rohrstatik sind mit den
Einheitspreisen abgegolten.

*Hinweis: Besondere Anforderungen*
Besondere Anforderungen

- Bei allen Rohrleitungen sind eingebaute oder lose
  Dichtungen in die  Einheitspreise einzurechnen.
- Bei den PP-Rohren sind nur vollwandige, nicht
  kerngeschäumte Rohre zu verwenden.
  (ohne Zusatz von Füllstoffen).
- Beim Neuanschluss best. Anschlüsse sind die
  neuen Abzweigstutzen in unmittelbarer Nähe
  zu setzen.
- Fertigteile in Beton/Stahlbeton sind in
  FBS-Qualität anzubieten.
- Anbohrungen für  Anschlussleitungen dürfen nicht
  gegenüberliegend ausgeführt werden.
- die Bohrlochwandungen müssen mit einem
  Mindestabstand untereinander gemessen in Achse
  Hauptrohr von mindestens 1,0 m ausgeführt werden.
- je Rohr dürfen maximal 2 Anschlussbohrungen
  erstellt werden.
- Notwendige Passstücke werden gesondert vergütet.
- Laut Baugrunduntersuchung wurde
  Schichtenwasser festgestellt.
  (Vorgabe für Kalkulation XA2 mäßig angreifend)
- Bettungsmaterialien gem. DWA-A 139,
  Stoff Bodengruppe G1, stark sandige Kiese mit
  Größtkorn 20 mm, Sandanteil über 15 % und
  Ungleichförmigkeitszahl Cu mind. gemäß DWA-A 139,
  Verdichtbarkeitsklasse  V1 nach ZTV A-StB 97,
  sowie nach Vorgabe des Rohrherstellers.

*Hinweis: Kanäle aus Rohren und Formstücken*

**4.2.10 Abwasserkanal PP, DN 160 L 1m, T bis 4 m, Orange**
Abwasserkanal aus PP (Polypropylen)-Rohren DIN EN
1852-1, homogenes Vollwandrohr, mit Steckverbindung,
DN 160, Nenn-Ringsteifigkeit SN 10 DIN EN ISO 9969,
Baulänge 1 m, Verlegung DIN EN 1610 in vorh.
verbautem Graben, Grabentiefe bis 4 m,
einschl. Bettung Typ 1, Dicke der unteren
Bettungsschicht mind. 10 cm, aus Stoffen mit
abgestufter Körnung, obere Bettungsschicht aus Stoffen
mit abgestufter Körnung.
Rohrfarbe: Orange für Abwasserkanal
Menge: 35,000 m

**4.2.20 Regenwasserkanal PP, DN 160 L 1m, T bis 4 m, Blau**
Regenwasserkanal aus PP (Polypropylen)-Rohren DIN EN
1852-1, homogenes Vollwandrohr, mit Steckverbindung,
DN 160, Nenn-Ringsteifigkeit SN 10 DIN EN ISO 9969,
Baulänge 1 m, Verlegung DIN EN 1610 in vorh.
verbautem Graben, Grabentiefe bis 4 m,
einschl. Bettung Typ 1, Dicke der unteren
Bettungsschicht mind. 10 cm, aus Stoffen mit
abgestufter Körnung, obere Bettungsschicht aus Stoffen
mit abgestufter Körnung.
Rohrfarbe: Blau für Regenwasserkanal
Menge: 80,000 m

**4.2.30 Regenwasserkanal PP, DN 250 L 1m, T bis 4 m, Blau**
Regenwasserkanal aus PP (Polypropylen)-Rohren DIN EN
1852-1, homogenes Vollwandrohr, mit Steckverbindung,
DN 250, Nenn-Ringsteifigkeit SN 10 DIN EN ISO 9969,
Baulänge 1 m, Verlegung DIN EN 1610 in vorh.
verbautem Graben, Grabentiefe bis 4 m,
einschl. Bettung Typ 1, Dicke der unteren
Bettungsschicht mind. 10 cm, aus Stoffen mit
abgestufter Körnung, obere Bettungsschicht aus Stoffen
mit abgestufter Körnung.
Rohrfarbe: Blau für Regenwasserkanal
Menge: 5,000 m

*Hinweis: Anschluss von Regenfallrohren*

**4.2.40 Regenwasserkanal PP, DN 100 L 1m, T bis 4 m, Blau**
Regenwasserkanal aus PP (Polypropylen)-Rohren DIN EN
1852-1, homogenes Vollwandrohr, mit Steckverbindung,
DN 100, Nenn-Ringsteifigkeit SN 10 DIN EN ISO 9969,
Baulänge 1 m, Verlegung DIN EN 1610 in vorh.
verbautem Graben, Grabentiefe bis 4 m,
einschl. Bettung Typ 1, Dicke der unteren
Bettungsschicht mind. 10 cm, aus Stoffen mit
abgestufter Körnung, obere Bettungsschicht aus Stoffen
mit abgestufter Körnung.
Rohrfarbe: Blau für Regenwasserkanal
Menge: 10,000 m

*Hinweis: Hinweis:*
Hinweis:

Die nachfolgenden Formstücke werden als Zulage zur
Hausanschlussleitung vergütet!
Die Abrechnung erfolgt nach Stück!

**4.2.50 Bogen PP homogen Abwasserkanal 15 bis 45 Grad DN 100**
Bogen mit Muffen, komplett mit Dichtungen, Formstück
aus PP (Polypropylen) DIN EN 1852-1, homogenes
Vollwandrohr, für Abwasserkanal, 15 bis 45 Grad,
Steckverbindung, DN 100.
Menge: 9,000 St

**4.2.60 Bogen PP homogen Abwasserkanal 15 bis 45 Grad DN 160**
Bogen mit Muffen, komplett mit Dichtungen, Formstück
aus PP (Polypropylen) DIN EN 1852-1, homogenes
Vollwandrohr, für Abwasserkanal, 15 bis 45 Grad,
Steckverbindung, DN 160.
Menge: 45,000 St

**4.2.70 Bogen PP homogen Abwasserkanal 15 bis 45 Grad DN 250**
Bogen mit Muffen, komplett mit Dichtungen, Formstück
aus PP (Polypropylen) DIN EN 1852-1, homogenes
Vollwandrohr, für Abwasserkanal, 15 bis 45 Grad,
Steckverbindung, DN 250.
Menge: 2,000 St

**4.2.80 Abzweig PP 90Grad DN160**
Abzweig mit Muffe, komplett mit Dichtungen, Formstück
aus PP (Polypropylen) DIN EN 1852-1, homogenes
Vollwandrohr, für Abwasserkanal, 90 Grad,
Steckverbindung, DN 160.
Menge: 2,000 St

**4.2.90 Abzweig PP 45Grad DN160/100**
Abzweig mit Muffe, komplett mit Dichtungen, Formstück
aus PP (Polypropylen) DIN EN 1852-1, homogenes
Vollwandrohr, für Abwasserkanal, 45 Grad,
DN 160 Steckverbindung, 2. DN 100.
Menge: 1,000 St

**4.2.100 Reduzierung PP DN160/100**
Reduzierung mit Muffe, komplett mit Dichtungen, Formstück
aus PP (Polypropylen) DIN EN 1852-1, homogenes
Vollwandrohr, für Abwasserkanal, Steckverbindung,
DN 160/100.
Menge: 9,000 St

**4.2.110 Muffenstopfen PP Abwasserkanal DN 160 SN10**
Muffenstopfen, Formstück aus PP (Polypropylen) DIN EN
1852-1, homogenes Vollwandrohr, für Abwasserkanal DIN
EN 1610, DN 160, Nenn-Ringsteifigkeit SN 10 DIN EN ISO
9969,
Menge: 6,000 St

**4.2.120 Muffenstopfen PP Abwasserkanal DN 250 SN10**
Muffenstopfen, Formstück aus PP (Polypropylen) DIN EN
1852-1, homogenes Vollwandrohr, für Abwasserkanal DIN
EN 1610, DN 250, Nenn-Ringsteifigkeit SN 10 DIN EN ISO
9969,
Menge: 1,000 St

**4.2.130 Füllmat.einbauen DN 100**
Füllmaterial einbauen
in der Leitungszone, für Seitenverfüllung und
Abdeckung nach DIN EN 1610,
profilgerecht,
mit vom AN zu liefernden Stoffen,
Stoff Bodengruppe G1, stark sandige Kiese mit
Größtkorn 20 mm, Sandanteil über 15 % und
Ungleichförmigkeitszahl Cu mind. 3 gemäß DWA-A 139,
Verdichtbarkeitsklasse  V1 nach ZTV A-StB 97.
Verdichtungsgrad DPr mind. 97 %.
Schichtdicke in cm NACH EN1610
MIND. 30 cm ÜBER ROHRSCHEITEL
Abrechnungsbreite Rohrgraben 1,0m
FÜR PP DN 100.
Menge: 10,000 m

**4.2.140 Füllmat.einbauen DN 160**
Füllmaterial einbauen
in der Leitungszone, für Seitenverfüllung und
Abdeckung nach DIN EN 1610,
profilgerecht,
mit vom AN zu liefernden Stoffen,
Stoff Bodengruppe G1, stark sandige Kiese mit
Größtkorn 20 mm, Sandanteil über 15 % und
Ungleichförmigkeitszahl Cu mind. 3 gemäß DWA-A 139,
Verdichtbarkeitsklasse  V1 nach ZTV A-StB 97.
Verdichtungsgrad DPr mind. 97 %.
Schichtdicke in cm NACH EN1610
MIND. 30 cm ÜBER ROHRSCHEITEL
Abrechnungsbreite Rohrgraben 1,0m
FÜR PP DN 160.
Menge: 115,000 m

**4.2.150 Füllmat.einbauen DN 250**
Füllmaterial einbauen
in der Leitungszone, für Seitenverfüllung und
Abdeckung nach DIN EN 1610,
profilgerecht,
mit vom AN zu liefernden Stoffen,
Stoff Bodengruppe G1, stark sandige Kiese mit
Größtkorn 20 mm, Sandanteil über 15 % und
Ungleichförmigkeitszahl Cu mind. 3 gemäß DWA-A 139,
Verdichtbarkeitsklasse  V1 nach ZTV A-StB 97.
Verdichtungsgrad DPr mind. 97 %.
Schichtdicke in cm NACH EN1610
MIND. 30 cm ÜBER ROHRSCHEITEL
Abrechnungsbreite Rohrgraben 1,0m
FÜR PP DN 250.
Menge: 5,000 m

*Hinweis: Sonstiges*

**4.2.160 Anschlussleitung umbinden bis DN 200**
In Betrieb stehende Hausanschlussleitung am Gebäude/Grundstücksgrenze aus PVC, PP, Steinzeug, Beton, Guss
mit der neu erstellten Anschlussleitung,
Material PP, zusammenschließen,
einschließlich trennen der bestehenden Anschlussleitung und umleiten des anfallenden Abwassers,
liefern der erforderlichen Formstücke.
Die Erschwernisse (Handschachtung) bei den
Aushubarbeiten an der Anschlussstelle zur bestehenden
Leitung sind einzurechnen.
Anschlussleitungen bis DN 200.
Menge: 14,000 St

**4.2.170 Fotodokumentation**
Fotodokumentation
An jedem Anschluss ist nach Freilegung bestehender
Leitungen und nach der Neuverlegung ein Beweisfoto
(mind. 9 x 13 cm) anzufertigen und in zwei Abzügen der
Abrechnung beizulegen.
Auf dem Foto müssen eindeutig zu erkennen sein:
- Datum
- Zuordnung (z.B. Hs.-Nr. oder Fl.-Nr.) durch
  beigelegte Beschriftungstafel bzw. Beschriftung
  auf dem Rohr
- Rohrgrabenbreite und -tiefe durch beigelegte
  Beschriftungstafel
- Anzahl von Verbindungselementen, Bögen, Abzweige
  usw.
- Fremdleitungsquerungen und dgl.
Vergütungen für Anschlussleitungen können nur
erfolgen, wenn ein Foto vorgelegt wird!
Abrechnung nach Stück Anschlussleitung.
Menge: 21,000 St

**4.2.180 Inspektion Anschlussleitung Kunststoff Satellitenkamera DN 160**
Optische Inspektion der Abwasserleitung DIN EN
13508-2, DWA-M 149-2, DWA-M 149-5,
Anschlussleitung aus Kunststoff, vom Hauptkanal,
mit Satellitenkamera auf Fahrwagen,
mit Drehschwenkkopf, mit aufrechtem und
seitenrichtigem Bild, Inspektion mit Abschwenken aller
Rohrverbindungen, Stutzen, Abzweige, Ergebnisse
dokumentieren, Dokumentation wird gesondert vergütet,
DN 160, Hauptkanal DN 300 bis DN 600,
Einzellänge bis 12 m.
Menge: 115,000 m

**4.2.190 Inspektion Anschlussleitung Kunststoff Satellitenkamera DN 250**
Optische Inspektion der Abwasserleitung DIN EN
13508-2, DWA-M 149-2, DWA-M 149-5,
Anschlussleitung aus Kunststoff, vom Hauptkanal,
mit Satellitenkamera auf Fahrwagen,
mit Drehschwenkkopf, mit aufrechtem und
seitenrichtigem Bild, Inspektion mit Abschwenken aller
Rohrverbindungen, Stutzen, Abzweige, Ergebnisse
dokumentieren, Dokumentation wird gesondert vergütet,
DN 250, Hauptkanal DN 300 bis DN 600,
Einzellänge bis 12 m.
Menge: 5,000 m

**4.2.200 Dokumentation Inspektion Bericht je Haltung/Leitung Bericht**
Dokumentation der Inspektion als Untersuchungsbericht
mit Haltungsgrafik, je Haltung/Leitung, als
schriftlicher Bericht.
Inklusive digitale Dokumentation des Berichtes (pdf)
und des Befahrungsvideos (mpeg oder dgl), verspeichert
auf einem Datenträger. Der Datenträger verbleibt beim
AG.
Menge: 21,000 St

### Abschnitt 5 Wasserleitung - Hauptleitung

*Hinweis: Hinweis Provisorium:*
Hinweis Provisorium:

Im Bereich der geplanten Wasserleitungserneuerung sollen zur Sicherung der Trinkwasserversorgung provisorische Wasserleitungen verlegt und umgebunden werden.
Diese Leistungen werden gesondert vergütet.
Mehraufwendungen durch Behinderung der Provisorien bei Verlegung der neuen Wasserleitung und der Kanalleitungen sind in die Einheitspreise einzurechnen und werden nicht seperat vergütet.

*Hinweis: Hinweis Wasserhaltung:*
Hinweis Wasserhaltung:

Sofern im Wasserleitungsbau eine Wasserhaltung erforderlich ist werden die Leistungen gem. den Positionen im Abschnitt Kanalbau vergütet.

#### Unterabschnitt 5.1 Erdarbeiten

*Hinweis: Hinweis Leitungsgraben:*
Hinweis Leitungsgraben:

Abrechnungstiefe Leitungsgraben:
Für die Abrechnungstiefe Leitungsgraben gilt die Tiefe nach Abtrag des Oberbodens bzw. der Oberflächenbefestigung.

Verbau:
Die Wahl des Grabenverbaues ist auf die nachfolgenden beschriebenen Leistungen (z.B. Leitungsquerungen)abzustimmen.

Festlegung Abrechnungsbreiten B:
Die Abrechnungsbreite orientiert sich an der DIN 4124 zzgl. 2 x 10 cm Verbau und wird wie folgt vorgegeben:

- für Trinkwasserdruckleitungen, T = 4,0 m
  PE-Rohre bis DN 150;  B = 1,0 m

Die Abrechnungsbreiten gelten auch im Bereich der Arbeitsräume für Rohrververbindungen und Formstücke, soweit die Erdarbeiten dafür nicht gesondert vergütet werden.

*Hinweis: Hinweis Abrechnung:*
Hinweis Abrechnung:

Die im LV definierten Rohrgraben-, Leitungsgraben- und
Kabelgrabenbreiten entsprechen den Abrechnungsbreiten,
unabhängig von den tatsächlichen Grabenbreiten in
der Bauausführung!

**5.1.10 Boden lösen Leitungsgraben**
Boden Leitungsgraben für Versorgungsleitungen
nach Abtrag des Oberbodens bzw. der
Oberflächenbefestigung,
profilgerecht ausheben,
einschließlich der kraftschlüssigen Verbauarbeiten,
mit Behinderung durch Versorgungsleitungen und
Grundwasserabsenkung.
Der Aushub ist auf der Zwischenlagerfläche des AG
getrennt nach Homogenbereichen in Mieten
aufzusetzen.
Aushubtiefe im Mittel ca. 1,8 m (Regeltiefe)
Aushubtiefe maximal ca. 2,5 m
Boden aller Homogenbereiche
Rohrgraben Hauptwasserleitung bis DN 150
Abrechnungsbreite Rohrgraben 1,00 m.
Wiederverfüllung und Abfuhr des überschüssigen Materials wird gesondert vergütet.
Menge: 470,000 m3

**5.1.20 Gründungssohle verdichten, b = 1,0 m**
Gründungssohle verdichten, Verdichtungsgrad mind. DPr
0,97, Breite der Sohle: 1,0 m.
Druckleitungen bis DN 150
Menge: 230,000 m2

**5.1.30 Suchgraben aush. bis 1,25 m**
Boden für Suchgraben ausheben,
zur Freilegung, Erkundung von Kabeln etc.
nach Abtrag des Oberbodens bzw.
der Oberflächenbefestigung,
mit geböschten Wänden,
Aushub seitlich lagern, verfüllen und verdichten,
Aushubtiefe in m bis 1,25
Sohlenbreite in m bis 0,40,
Sohlenlänge in m bis 2,0.
Suchgräben werden nur vergütet,
wenn diese durch den AG angeordnet wurden.
Menge: 10,000 St

**5.1.40 Suchgraben aush. bis 2,0 m**
Boden für Suchgraben ausheben,
zur Freilegung, Erkundung von Kabeln etc.
nach Abtrag des Oberbodens bzw.
der Oberflächenbefestigung,
mit geböschten Wänden,
Aushub seitlich lagern, verfüllen und verdichten,
Aushubtiefe in m von 1,25 bis 2,00
Sohlenbreite in m bis 0,40,
Sohlenlänge in m bis 2,0.
Suchgräben werden nur vergütet,
wenn diese durch den AG angeordnet wurden.
Menge: 10,000 St

**5.1.50 Ausheben Hand Zulage**
Ausheben von Hand als Zulage zur Bodenbewegung.
Ausführung nach Anordnung durch den AG.

Bei Anschlusspunkt neue Leitung an best.
Bauwerke/Rohrleitung:
- max. Höhe: Aushubtiefe am Bauwerk
- max. 0,50 m Länge
auf die Abrechnungsbreite des Rohrgrabens

Bei Hindernissen:
- max  1,0 m Höhe
- Länge 0,50 m vor bis 0,50 m nach dem Hindernis
auf die Abrechnungsbreite des Rohrgrabens

Handaushub für Rohrleitungs- und Kabelkreuzungen wird über entspr. Erschwernispos. für Kreuzungen vergütet.
Menge: 10,000 m3

**5.1.60 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
bis ca. 2,50 m,
Material 'vorhandenes Bodenmaterial v. Zwischenlager,
als Bodenmaterial zur Wiederverfüllung laden, transportieren, einbauen und verdichten.'
Verdichtungsgrad DPr mind. 97 %.
Menge: 345,000 m3

**5.1.70 Zulage Aufbereitung des Bodenmaterials**
Zulage zur Position Leitungsgrabenverfüllung oberhalb der Leitungszone herstellen für die Bodenverbesserung von geschüttetem, nicht verdichtetem Boden:
Bodenmatereial nach Eignung separieren und für die
Aufbereitung flächig aufbringen. Steine und Blöcke
aussorieren und Bindemittel in erforderlicher Menge
ausstreuen und mit Bodenmischgerät homogen einarbeiten.
Bodenbeschaffenheit gemäß Bodengutachten.
Einmischanteil Bindemittel bis 4%
Das Bindemittel wird separat vergütet.
Menge: 150,000 m3

**5.1.80 Hydraulisches Bindemittel**
Bindemittelgemisch zur Bodenverbesserung liefern und
gemäß voriger Position beimengen.
Verhältnis Kalk : Zement - 50 :50
Festlegung der Zumischmenge in Abstimmung mit dem
Baugrundinstitut.
Menge: 12,000 t

*Hinweis: Hindernisse, Querungen*

*Hinweis: Hinweis:*
Hinweis:

In die nachfolgende Positionen ist das Aufnehmen von Hindernissen und Querungen auf Rohrgrabenbreite als Zulage zum Leitungsgrabenaushub.

**5.1.90 Wasserleitung aufnehmen GG bis DN 125**
Wasserleitung aufnehmen,
bis DN 125, aus GG,
einschl Betonauflager und -ummantelung,
als Zulage zur Position Rohrgrabenaushub,
Abbruchgut laden und in das Eigentum des AN übernehmen.
Leitung außer Betrieb,
Tiefe der  Leitungsachse unter Gelände bis 2,00 m.
Menge: 20,000 m

*Hinweis: Hinweis:*
Hinweis:

In die nachfolgende Postion für Leitungsquerungen (Kabel und Rohrleitungen) sind alle Erschwernisse einzukalkulieren, einschließlich Mehraufwendungen Rohrgrabenaushub und Wiederverfüllung!
Eine zusätzliche Vergütung für Handschachtungen erfolgt nicht!

Erschwernisse für Leitungsquerungen werden nur vergütet, wenn es sich um bestehende Leitungen handelt.
Querungen von Leitungen, die im Zuge dieser Maßnahme neu hergestellt werden, sind in den Einheitspreisen der entsprechenden Positionen zu berücksichtigen und werden nicht separat vergütet!

**5.1.100 Kabelkreuzung NS / Fernmeldekabel / Richtfunk / Breitband**
Kabelkreuzung aus Strom (Niederspannung),
Fernmeldekabeln, Breitband und Richtfunk erdverlegt, in Betrieb, Anzahl
der Kabel bis 3, sichern, einschl. einsanden vor dem
wiederverfüllen.
Länge der Einzelabschnitte in m über 1 bis 3,
(Kabel längs und quer im Rohrgraben)
Tiefe der Leitungsachse unter Gelände in m bis 1.
Menge: 3,000 St

**5.1.110 Kreuzung Gasleitung bis DN 32**
Rohrleitungskreuzung aus Stahl, Kunststoff oder dgl., unter Druck als Gasleitung (Ortsnetz),
bis einschließlich DN 32 mm, sichern,
einschl. Wiederherstellung der Bettung, Seitenverfüllung und Abdeckung
im Zuge der Rohrgrabenverfüllung.
Länge der Einzelabschnitte in m bis 3,
Tiefe der Leitungsachse unter Gelände in m bis 2,00.
Menge: 2,000 St

**5.1.120 Kreuzung Gasleitung DN 32 bis DN 150**
Rohrleitungskreuzung aus Stahl, Kunststoff oder dgl., unter Druck als Gasleitung (Ortsnetz),
> DN 32 bis ≤ DN 150 mm, sichern,
einschl. Wiederherstellung der Bettung, Seitenverfüllung und Abdeckung im Zuge der Rohrgrabenverfüllung.
Länge der Einzelabschnitte in m bis 3,
Tiefe der Leitungsachse unter Gelände in m bis 1.60.
Menge: 1,000 St

**5.1.130 Kreuzung Kabelschutzrohr bis DN 150**
Kreuzung Kabelschutzrohr aus PVC-U, für
Niederspannungskabel bzw. Ferbmeldekabel DN bis 150
mm. sichern. einschl. Wiederherstellung Bettung,
Seitenverfüllung und Abdeckung im Zuge der
Wiederverfüllung des Rohrgrabens.
Länge der Einzelabschnitte in m bis 3,
Tiefe der Leitungsachse unter Gelände in m bis 1.
Menge: 4,000 St

**5.1.140 RL Kreuzung Wasserleitung bis DN 125**
Rohrleitungskreuzung aus Wasserleitung aus GG,
bis DN 100 mm, sichern,
einschl.Wiederherstellung Bettung, Seitenverfüllung
und Abdeckung
im Zuge der Wiederverfüllung des Rohrgrabens .
Länge der Einzelabschnitte in m bis 3,
Tiefe der Leitungsachse unter Gelände in m bis 2,00.
Menge: 6,000 St

**5.1.150 RL Kreuzung Kanal bis DN 300**
Rohrleitungskreuzung aus Beton, Stahlbeton, Steinzeug,
abwasserführend bis DN 300 mm, sichern,
einschl. Wiederherstellung Bettung, Seitenverfüllung
und Abdeckung
im Zuge der Wiederverfüllung des Rohrgrabens.
Länge der Einzelabschnitte in m bis 3,
Tiefe der Leitungsachse unter Gelände in m bis 2,5.
Menge: 3,000 St

*Hinweis: Armaturen ausbauen*
Armaturen ausbauen

Der Ausbau von Formstücken mit Flanschanschluss wie z.B. FFR-, F-, EU, T- TT-Stücke usw. werden nicht separat vergütet und sind in die Einheitspreise einzurechnen.

**5.1.160 Armaturen ausbauen - Unterflurhydrant DN 80**
Ausbau von Armaturen, Hydranten und Schiebern
einschließlich Schiebergestänge.
Wiederverwendbare Teile werden vom AG übernommen,
Abbruchgut geht in das Eigentum des AN über und ist
fachgerecht zu entsorgen.
Unterflurhydrant DN 80
Einschl. der Erschwernisse beim Rohrgrabenaushub im Ausbaubereich.
Menge: 2,000 St

**5.1.170 Armaturen ausbauen - Streckenschieber bis DN 125**
Ausbau von Armaturen, Hydranten und Schiebern
einschließlich Schiebergestänge.
Wiederverwendbare Teile werden vom AG übernommen,
Abbruchgut geht in das Eigentum des AN über und ist
fachgerecht zu entsorgen.
Streckenschieber bis DN 125
Einschl. der Erschwernisse beim Rohrgrabenaushub im Ausbaubereich.
Menge: 1,000 St

*Hinweis: Kontrollprüfung*

**5.1.180 Sondierungen**
Sondierungen im Rohgrabenbereich mit einer Sondertiefe
von bis zu 4 m gem. DIN 4094 mit einer leichten
Rammsonde (DPL) zum Nachweis der Verdichtung
durchführen, inkl. Feldaufzeichnung und Sondierprofil
gem. DIN 4094
Menge: 5,000 St

**5.1.190 Plattendruckversuch**
Plattendruckversuch durchführen
nach DIN 18134, zum Nachweis der geforderten
Tragfähigkeitswerte, einschl. aller erforderlichen
Hilfsmittel und der Protokollführung.
Sofern die geforderten Werte nach ZTVE-Stb nicht
erreicht werden, gehen die Aufwendungen für die
Durchführung der Plattendruckversuche zu Lasten des
AN.
Menge: 4,000 St

#### Unterabschnitt 5.2 Druckrohrleitungen

*Hinweis: Hinweis Liefermaterial des AG:*
Hinweis:
Rohrleitungen Trinkwasserleitung sowie Verbindungs- und Formstücke werden vom AG gestellt.

Einzukalkulieren ist das Laden am Lagerplatz und fördern des Materials zur Baustelle, Transportentfernung bis ca. 2 km.

*Hinweis: Druckrohrleitungen aus PE*

**5.2.10 Druckrohr PE100-RC Trinkwasser 125/11,4 des AG verlegen**
Druckrohr aus PE 100 DIN EN 12201-1 und DIN EN 12201-2
des AG für Trinkwasser,
Außendurchmesser 125,0 mm,
Wanddicke 11,4 mm,
als trinkwasserführende Druckrohrleitungen,
in geraden Längen, mit glatten Enden,
Verlegung gemäß DIN EN 805,
in vorhandenem Graben mit Verbau und Aussteifungen,
Verlegetiefe Rohrsohle bis ca. 1,9 m,
Regelüberdekcung ca. 1,6 m.
vom Lagerplatz des AG laden, fördern und gem. Unterlagen des AG einbauen.
Menge: 230,000 m

*Hinweis: Hinweis:*
Hinweis:

Die nachfolgenden Formstücke für PE-Rohre
DN 100 / 150 sind als Zuschläge zu den
Positionen PE-Rohrleitung DN 100 / 150
zu kalkulieren.
Die Abrechnung erfolgt pro Stück!

**5.2.20 Bogen PE 11 bis 45 Grad 125/11,4 des AG**
Bogen des AG aus PE 100 für Trinkwasser
für Druckrohrleitung DN 100 aus PE als Stecksystem (Fa. Reinert-Ritz), vom Lagerplatz des AG laden, fördern und gem. Unterlagen des AG einbauen.
Menge: 6,000 St

*Hinweis: Formstücke und Armaturen des AG*
Formstücke und Armaturen des AG:

**5.2.30 S-Stück DN 100 - Länge 500mm des AG**
S-Stück des AG nach EN 545, Druckstufe: PN 16,
Nennweite: DN 100, Länge 500 mm
vom Lagerplatz des AG laden, fördern und gem. Unterlagen des AG einbauen.
Menge: 1,000 St

**5.2.40 SM-Stück DN 100 (DA 125)**
S-Stück des AG nach EN 545, Druckstufe: PN 16,
Nennweite: DN 100 (DA 125)
vom Lagerplatz des AG laden, fördern und gem. Unterlagen des AG einbauen.
Menge: 1,000 St

**5.2.50 T-Stück PN 16 DN 100/80 des AG**
T-Stück des AG, Druckstufe: PN 16, für Hydrantenspitzende DN 80 (Bajo), Nennweite: DN 100/80
vom Lagerplatz des AG laden, fördern und gem. Unterlagen des AG einbauen.
Menge: 1,000 St

**5.2.60 EN-Stück DN 100/80 des AG**
EN-Stück des AG (Hydrantenkrümmer) nach EN 545
Druckstufe: PN 16, Nennweite: DN 100/80,
vom Lagerplatz des AG laden, fördern und gem. Unterlagen des AG einbauen.
Menge: 1,000 St

**5.2.70 PE-Einschweißende inkl. Spannring des AG**
PE-Einschweißende des AG DN 100 mit integrierter Stützhülse und Spannring vom Lagerplatz des AG laden, fördern und gem. Unterlagen des AG einbauen.
Menge: 3,000 St

**5.2.80 Absperramatur DN 100 MU/MU des AG**
Absperrschieber des AG weichdichtend,
nach EN 1074-1, EN 1074-2 und EN 12266-1.
Druckstufe: PN 16, Nennweite: DN 100, Muffe/Muffe
vom Lagerplatz des AG laden, fördern und gem. Unterlagen des AG einbauen.
Menge: 1,000 St

**5.2.90 Unterflurhydr. DN 80 Spitzende, höhenv. RD = 2,00-2,55 m des AG**
Freistrom-Unterflurhydrant des AG mit höhenverstellbarem Betätigungs- und Mediumrohr, CE-Kennzeichnung nach EN 14339, Entleerung nach DIN EN 1074-6,
Nennweite: DN 80, Anschluss: BAIO-Spitzende,
Rohrdeckung: 2,00 - 2,55 m
vom Lagerplatz des AG laden, fördern und gem. Unterlagen des AG einbauen.
Menge: 1,000 St

**5.2.100 Überflurhydrant DN 80 Flansch - RD = 1,50m des AG**
Überflurhydrant des AG mit Doppelabsperrung
Druckstufe: PN 16, Nennweite: DN 80,
Rohrdeckung: 1,50 m.
vom Lagerplatz des AG laden, fördern und gem. Unterlagen des AG einbauen.
Menge: 1,000 St

**5.2.110 TYTON Dichtring DN 80 des AG**
TYTON Dichtring des AG aus EPDM für Gussrohre
Druckstufe: PN 16, Nennweite: DN 80 (DA 90)
vom Lagerplatz des AG laden, fördern und gem. Unterlagen des AG einbauen.
Menge: 1,000 St

**5.2.120 TYTON Dichtring DN 100 des AG**
TYTON Dichtring aus EPDM für Gussrohre
Druckstufe: PN 16, Nennweite: DN 100 (DA 125)
vom Lagerplatz des AG laden, fördern und gem. Unterlagen des AG einbauen.
Menge: 6,000 St

**5.2.130 Schmutz- und Verdrehsicherung DN 80 des AG**
Schmutz- und Verdrehsicherung des AG für BAIO-Spitzend-/Muffenverbindung zur Sicherung von Armaturen (Unterflurhydranten, Be- und Entlüftungsgarnituren) gegen Entriegelung.
Druckstufe: PN 16, Nennweite: DN 80 (DA 90)
vom Lagerplatz des AG laden, fördern und gem. Unterlagen des AG einbauen.
Menge: 1,000 St

**5.2.140 Entriegelungssicherung DN 80 des AG**
Entriegelungssicherung des AG aus Kunststoff gegen unbeabsichtigtes Entriegeln von BAIO-Spitzenden in BAIO-Muffen. Nennweite: DN 80 (DA 90)
vom Lagerplatz des AG laden, fördern und gem. Unterlagen des AG einbauen.
Menge: 1,000 St

**5.2.150 Entriegelungssicherung DN 100 des AG**
Entriegelungssicherung des AG aus Kunststoff gegen unbeabsichtigtes Entriegeln von BAIO-Spitzenden in BAIO-Muffen. Nennweite: DN 100 (DA 125)
vom Lagerplatz des AG laden, fördern und gem. Unterlagen des AG einbauen.
Menge: 6,000 St

*Hinweis: Einbaugarnituren des AG*

**5.2.160 Einbaugarnitur höhenverstellbar Schieber, 1,3-1,9 m des AG**
Einbaugarnitur teleskopisch des AG,
Rohrleitung DN 50 - DN 200,
Rohrdeckung: ca. 1,3 bis 1,9 m
vom Lagerplatz des AG laden, fördern und gem. Unterlagen des AG einbauen.
Menge: 1,000 St

*Hinweis: Straßenkappen liefern und einbauen*

**5.2.170 Straßenkappe Tragpl. höhenverstellbar Absperrarmatur Gr.1**
Straßenkappe einschl. Tragplatte DIN 19720,
höhenverstellbar, für Absperrarmatur in Wasserleitung,
DIN 4056, Nenngröße 1, Belastungsklasse D 400 DIN EN
124 / DIN 1229.
Menge: 1,000 St

**5.2.180 Straßenkappe Tragpl. höhenverstellbar Unterflurhydrant DN80**
Straßenkappe einschl. Tragplatte DIN 19720,
höhenverstellbar, für Unterflurhydrant DN 80 in
Wasserleitung, DIN 4055, Belastungsklasse D 400 DIN EN
124 / DIN 1229.
Menge: 1,000 St

*Hinweis: Hinweis für Leitungszone:*
Hinweis  für Leitungszone:

Die Korngröße des Materials für die Leitungszone muss
dem Anhang G aus DVGW 400-2 entsprechen.

**5.2.190 Füllmat.einbauen DN 100**
Füllmaterial einbauen
in der Leitungszone, für untere und obere Bettung,
Seitenverfüllung und
Abdeckung nach DIN EN 805 und DVGW W 400-2,
für Druckrohrleitung, trinkwasserführend,
profilgerecht,
mit  vom AN zu liefernden Stoffen, Stoff Sand,
verdichten, Verdichtungsgrad DPr mind. 97 %.
Schichtdicke in cm:
Rohrüberdeckung mind. 30 cm über Rohrscheitel,
untere Bettungsschicht mind. 10 cm,
Abrechnungsbreite 1.00 m,
für Rohrgraben der Wasserleitung
PE100-RC 125 x 11,4 mm.
Menge: 230,000 m

*Hinweis: Sonstiges liefern und einbauen*

**5.2.200 Rohr markieren Trassenwarnband Ortungsdraht**
Rohrleitung markieren mit Trassenwarnband, mit
eingelegtem Ortungsdraht, 40 cm über Rohrscheitel.
Menge: 230,000 m

**5.2.210 Rohrleitung trennen, einbinden bis DN 150 GG, PVC, PE**
Trennen von bestehenden Rohrleitungen
bis DN 150 aus GG, PVC, PE zum
Ein- oder Anbinden der neuen Leitung, einschließlich
Wasserhaltung,
herausgetrenntes Material in das Eigentum des AN
übernehmen und fachgerecht entsorgen.
Erforderliche Formstücke werden separat vergütet.
Tiefenlage der Rohrleitung bis 2,00 m
Erschwernisse beim Rohrgrabenaushub im Einbindebereich
sind einzurechen (incl. Handaushub)!
Diese Position wird pro Einbindung in die vorhandene
Leitung nur einmal vergütet. (auch bei zwei oder mehr
notwendigen Schnitten).
Menge: 2,000 St

**5.2.220 Sickerpackungen Hydranten**
Sickerpackungen zur Entwässerung der Hydranten
durch Anbringen von zweiteiligen Sickerformsteinen
einschliesslich der erforderlichen Erdarbeiten
herstellen.
Die Abfuhr des verdrängten Bodenmaterials auf eine
Kippstelle des AN ist in den Einheitspreis
einzurechnen.
Einbaubereich: Unter- und Überflurhydranten
Menge: 2,000 St

**5.2.230 Hinweissäulen**
Hinweissäulen, insgesamt 3.00 m lang,
aus Aluminiumrohren DU 76 mm mit je zwei Rohrschellen
und Befestigungssteg aus Aluminium passend zu den
Hinweisschildern, liefern und in Betonsockel mit den
Abmessungen:
0.30 m x 0.30 m x 0.80 m oder Formsteinen versetzen.
Das Rohr selbst ist mit Beton auszugießen, das obere
Ende mit einem nichtrostenden Metalldeckel abzudichten.
(Schraubverschluss oder ähnliches).
Die Erdarbeiten und die Abfuhr des verdrängten
Erdmaterials auf eine Kippstelle des AN sind im Einheitspreis zu berücksichtigen.
Menge: 2,000 St

**5.2.240 Hinweisschild Hydrant Form A Kunststoff**
Hinweisschild für Hydrant DIN 4066, Form A, aus
Kunststoff mit auswechselbaren Ziffern und
Leerfeldern, an Pfosten befestigen.
Menge: 2,000 St

*Hinweis: Hinweis:*
Hinweis:

Die Druckprüfung und bakteriologische Prüfung und
nachfolgende  Freigabe der neuverlegten
Leitungsabschnitte kann in mehreren Abschnitten
erfolgen (mind. 2 Prüf-Abschnitte) und sind bei der
Kalkulation zu berücksichtigen.

**5.2.250 Druckprüfung Druckrohr Wasser DN100**
Druckprüfung DIN EN 805, als Vorprüfung,
Druckabfallprüfung und Hauptdruckprüfung nach dem
Druckverlustverfahren, an Druckrohrleitungen aus PE,
für Wasser, PN 16, DN 100 (DA125), Wasser liefern
und ableiten.
Menge: 230,000 m

**5.2.260 Druckrohr spülen, desinfizieren TW DN100**
Druckrohrleitung vor Inbetriebnahme spülen,
desinfizieren DVGW W 291, für Trinkwasser,
aus PE,
Nennweite: DN 100 (DA 125).
Menge: 230,000 m

**5.2.270 Bakteriologische Untersuchung**
Bakteriologische Untersuchung des Trinkwassers
nach Entkeimung durch ein anerkanntes Prüfinstitut,
einschliesslich Entnahme der Probe und Transport
zum Institut.
Menge: 1,000 St

#### Unterabschnitt 5.3 Trinkwassernotversorgung

*Hinweis: Anmerkung:*
Anmerkung:

Die nachfolgenden Leistungen betreffen die
Trinkwassernotversorgung während den Bauarbeiten.

Die provisorische Trinkwasserleitung ist zu Beginn der Baumaßnahme durchzuführen und während der Bauphase aufrecht zu erhalten.
Das Unterhalten und Betreiben des Provisoriums ist in die nachfolgenden Einheitspreise mit einzukalkulieren.

**5.3.10 WL-Provisorium DN 50 erstellen**
Wasserleitungsprovisorium aus HDPE-Rohren DN 50 erstellen. Das Provisorium ist oberirdisch als fliegende Leitung zu verlegen. Einzurechnen ist das Sichern der Leitung gegen Beschädigung, sowie das Erstellen von Überfahrten in Bereichen in denen das Provisorium überfahren werden muss (z.B. Grundstückszufahrten). Das Provsiorium ist nach Beendigung der Baumaßnahme abzubauen. Das Material bleibt Eigentum des Auftragnehmers, die erforderliche Sandumhüllung ist einzurechnen.
Menge: 230,000 m

**5.3.20 Provisorium anschließen an bes. Leitung**
Wasserleitungsprovisorium an die bestehende Leitung (GG bis DN 125) anschließen. Einzurechnen sind die notwendigen Erdarbeiten, das Trennen der Leitung sowie die erforderlichen Formstücke zum Anschluss des entsprechenden Provisoriums an die Hauptleitung.
Menge: 1,000 St

**5.3.30 Provisorium anschließen an UH**
Wasserleitungsprovisorium an die bestehenden Unterflurhydrant anschließen. Einzurechnen sind die erforderlichen Formstücke zum Anschluss des entsprechenden Provisoriums an den Unterflurhydrant.
Menge: 1,000 St

**5.3.40 Abzweigstücke 2" - 1 1/4"**
Abzweigstücke 2" auf 1 1/4" mit Absperrventil liefern und in das WL Provisorium als Abzweig für Anschlussleitungen einbauen.
Menge: 7,000 St

**5.3.50 Anschlussleitungen DN32**
Hausanschlussleitungen aus HDPE-Rohren DN 32 erstellen. Das Provisorium ist oberirdisch als fliegende Leitung zu verlegen. Einzurechnen ist das Sichern der Leitung gegen Beschädigung, sowie das Erstellen von Überfahrten in Bereichen in denen das Provisorium überfahren werden muss (z.B. Grundstückszufahrten). Das Provsiorium ist nach Beendigung der Baumaßnahme abzubauen. Das Material bleibt Eigentum des Auftragnehmers, die erforderliche Sandumhüllung ist einzurechnen.
Menge: 40,000 m

**5.3.60 Anschlussleitung anschließen**
Anschluss der provisorischen Anschlussleitung an den bestehenden Hausanschluss herstellen. Der Anschluss ist an der Grundstücksgrenze in Absprache mit dem Grundstückseigentümer auf öffentlichem bzw. privatem Grund zu erstellen. Einzurechen ist das Aufsuchen und Freilegen der Hausanschlussleitung sowie die erforderlichen Erdarbeiten für die Anbindegrube. Die Sandumhüllung und die Formstücke zum Verbinden des Provisoriums mit der bestehenden Anschlussleitung sind einzukalkulieren.
Menge: 7,000 St

**5.3.70 Zulage Notversorgung frostsicher**
*** Pauschalposition
Zulage zur Trinkwassernotversorgung für den frostsicheren Betrieb, einschl. elektrischer Begleitheizung, Wärmedämmung, Baustromanschluss, Kontrolle und Unterhaltung während der gesamten Betriebszeit.
Inkl. Energiekosten.
Menge: 1,000 Psch

### Abschnitt 6 Wasserleitung - Hausanschlussleitungen

#### Unterabschnitt 6.1 Erdarbeiten

*Hinweis: Hinweis Hausanschlussleitungen:*
Hinweis Hausanschlussleitungen:

Es ist bei allen Positionen dieses Abschnitts zu berücksichtigen, dass die Massen für alle einzelnen Anschlussleitungen zusammengefasst sind und in kleinen Einzelleistungen je Anschluss zur Ausführung kommen.
Die Abrechnung wird je Einzelanschluss erstellt und in einer Gesamtrechnung zusammengefasst.

Die Hausanschlüsse werden ungefähr bis etwa 1 m über die Grundstücksgrenze verlegt und auf den bestehenden Hausanschluss umgebunden!
Im Bereich von Grenzbebauung wird der Hausanschluss kurz vor Mauerwerksdurchführung umgebunden.

Auf Grund der bestehenden Gründungssituation der angrenzenden Anwesen sind erschütterungsarme Arbeitsweisen bei sämtlichen Arbeiten anzuwenden.
Die Grabenwände sind fachgerecht zu sichern (keine Hohlräume zwischen Verbau und Grabenwand).

Sämtliche Erschwernisse, wie z. B. Wahl der Arbeitsgeräte, Sicherungen, Materialanlieferungen sind bei der Preisbildung zu berücksichtigen, sofern keine gesonderten Positionen ausgewiesen sind.

*Hinweis: Hinweis Leitungsgraben:*
Hinweis Leitungsgraben:

Abrechnungstiefe Leitungsgraben:
Für die Abrechnungstiefe Leitungsgraben gilt die Tiefe nach Abtrag des Oberbodens bzw. der Oberflächenbefestigung.

Engstellenzuschläge werden nicht separat vergütet und sind in die Einheitpsreise einzurechnen.

Festlegung Abrechnungsbreiten B:
Die Abrechnungsbreite orientiert sich an der DIN 4124 zzgl. 2 x 10 cm Verbau und wird wie folgt vorgegeben:

- für Trinkwasseranschlussleitungen T = 1,75 m
  PE-Rohre DN 32;  B = 0,9 m
  PE-Rohre DN 50;  B = 0,9 m

Die Abrechnungsbreiten gelten auch im Bereich der Arbeitsräume für Rohrververbindungen und Formstücke, soweit die Erdarbeiten dafür nicht gesondert vergütet werden.

**6.1.10 Boden lösen Leitungsgraben**
Boden Leitungsgraben für Versorgungsleitungen
profilgerecht ausheben.
Seitliche Lagerung des Aushubs nicht möglich.
Aushub nach Abtrag des Oberbodens bzw. der Oberflächenbefestigung
einschließlich der kraftschlüssigen Verbauarbeiten, mit Behinderung durch Versorgungsleitungen und Grundwasserabsenkung,
Aushubtiefe im Mittel ca. 1,6 m
Boden aller Homogenbereiche
Boden laden, zur Zwischenlagerfläche fördern und in Haufwerken getrennt nach Homogenbereichen aufsetzen.
Rohrgraben Anschlussleitungen bis DN 50.
Abrechnungsbreite Rohrgraben 0,90 m.
Menge: 75,000 m3

**6.1.20 Gründungssohle verdichten**
Gründungssohle verdichten,
Verdichtungsgrad mind. DPr 0,97,
Breite der Sohle bis 0,9 m.
Menge: 45,000 m2

**6.1.30 Suchgraben aush. bis 1,25 m**
Boden für Suchgraben ausheben,
zur Freilegung, Erkundung von Kabeln etc.
nach Abtrag des Oberbodens bzw.
der Oberflächenbefestigung,
mit geböschten Wänden,
Aushub seitlich lagern, verfüllen und verdichten,
Aushubtiefe in m bis 1,25
Sohlenbreite in m bis 0,40,
Sohlenlänge in m bis 2,0.
Suchgräben werden nur vergütet,
wenn diese durch den AG angeordnet wurden.
Menge: 5,000 St

**6.1.40 Suchgraben aush. bis 2,0 m**
Boden für Suchgraben ausheben,
zur Freilegung, Erkundung von Kabeln etc.
nach Abtrag des Oberbodens bzw.
der Oberflächenbefestigung,
mit geböschten Wänden,
Aushub seitlich lagern, verfüllen und verdichten,
Aushubtiefe in m von 1,25 bis 2,00
Sohlenbreite in m bis 0,40,
Sohlenlänge in m bis 2,0.
Suchgräben werden nur vergütet,
wenn diese durch den AG angeordnet wurden.
Menge: 5,000 St

**6.1.50 Ausheben Hand Zulage**
Ausheben von Hand als Zulage zur Bodenbewegung.
Ausführung nach Anordnung durch den AG.

Bei Anschlusspunkt neue Leitung an best.
Bauwerke/Rohrleitung:
- max. Höhe: Aushubtiefe am Bauwerk
- max. 0,50 m Länge
auf die Abrechnungsbreite des Rohrgrabens

Bei Hindernissen:
- max  1,0 m Höhe
- Länge 0,50 m vor bis 0,50 m nach dem Hindernis
auf die Abrechnungsbreite des Rohrgrabens

Handaushub für Rohrleitungs- und Kabelkreuzungen wird über entspr. Erschwernispos. für Kreuzungen vergütet.
Menge: 5,000 m3

**6.1.60 Leitungsgrabenverf. mit Aushubmat. von Zwischenlager aufnehmen**
Leitungsgrabenverfüllung oberhalb der Leitungszone
herstellen.
Die Abrechnung erfolgt mit der für die Herstellung des
Leitungsgrabens vergüteten Breite. Diese Abrechnungsbreite gilt auch im Bereich der Schächte, der Arbeitsräume für Rohrververbindungen und Kabelmuffen,
soweit die Erdarbeiten dafür nicht gesondert vergütet
werden.
Darüber hinausgehende Verfüllung gehört zum
Leistungsumfang.
Für senkrecht begrenzte Grabenabschnitte
(verbauter Graben) mit einer Grabentiefe
im Mittel 1,6 m,
Material 'vorhandenes Bodenmaterial v. Zwischenlager,
als Bodenmaterial zur Wiederverfüllung laden, transportieren, einbauen und verdichten.'
Verdichtungsgrad DPr mind. 97 %.
Menge: 50,000 m3

*Hinweis: Hinweis:*
Hinweis:

In die nachfolgende Postion für Leitungsquerungen (Kabel und Rohrleitungen) sind alle Erschwernisse einzukalkulieren, einschließlich Mehraufwendungen Rohrgrabenaushub und Wiederverfüllung!
Eine zusätzliche Vergütung für Handschachtungen erfolgt nicht!

Erschwernisse für Leitungsquerungen werden nur vergütet, wenn es sich um bestehende Leitungen handelt.
Querungen von Leitungen, die im Zuge dieser Maßnahme neu hergestellt werden, sind in den Einheitspreisen der entsprechenden Positionen zu berücksichtigen und werden nicht separat vergütet!

**6.1.70 Kabelkreuzung NS / Fernmeldekabel / Richtfunk / Breitband**
Kabelkreuzung aus Strom (Niederspannung),
Fernmeldekabeln, Breitband und Richtfunk erdverlegt, in Betrieb, Anzahl
der Kabel bis 3, sichern, einschl. einsanden vor dem
wiederverfüllen.
Länge der Einzelabschnitte in m über 1 bis 3,
(Kabel längs und quer im Rohrgraben)
Tiefe der Leitungsachse unter Gelände in m bis 1.
Menge: 13,000 St

**6.1.80 Kabelkreuzung SB-Kabel**
Kabelkreuzung aus Straßenbeleuchtungskabel
erdverlegt, in Betrieb, Anzahl der Kabel bis 3,
sichern, einschl. einsanden vor dem Wiederverfüllen.
Länge der Einzelabschnitte in m über 1 bis 3,
(Kabelquerung)
Tiefe der Leitungsachse unter Gelände in m bis 1.
Menge: 5,000 St

**6.1.90 Mehraufwand NS-/Fermeldekabel längs im RG**
Mehraufwand bei der Herstellung von
Leitungsgräben und Leitungsgrabenverfüllungen
in Folge von vorhandenen Leitungen im Rohrgraben,
Die einschlägigen Vorschriften des Spartenträgers
sind zu beachten.
Kabel erdverlegt,
Anzahl der Kabel bis 3,
sichern, einschl. einsanden vor dem Wiederverfüllen.
Länge der Einzelabschnitte in m über 3,
(Kabellängsverlauf)
Niederspannungskabel / Fernmeldekabel

Tiefe der Leitungsachse unter Gelände in m bis 1,0m.
Menge: 10,000 m

**6.1.100 Kreuzung Gasleitung DN 32 bis DN 100**
Rohrleitungskreuzung aus Stahl, Kunststoff oder dgl., unter Druck als Gasleitung (Ortsnetz),
> DN 32 bis ≤ DN 100 mm, sichern,
einschl. Wiederherstellung der Bettung, Seitenverfüllung und Abdeckung im Zuge der Rohrgrabenverfüllung.
Länge der Einzelabschnitte in m bis 3,
Tiefe der Leitungsachse unter Gelände in m bis 1.60.
Menge: 1,000 St

**6.1.110 Fundamentunterquerung**
Fundamentunterquerung
mit Anschlussleitung bis DN 160 durch
Grundstückseinfriedungen aus Beton- und
Stahlbetonfundamenten herstellen.
Angaben zur Kalkulation:
Fundamenttiefe bis: 1,0 m unter Geländeoberkante
Fundamentbreiten bis: 0,80 m
Rohrsohle bis: ca. 3 m unter  Geländeoberkante
Erforderliche Handschachtung sowie die Erschwernisse
der Wiederverfüllung sind einzukalkulieren als Zulage
zu den Pos. Rohrgrabenaushub.
Menge: 1,000 St

**6.1.120 Unterquerung Zaun**
Unterquerung Zaun
mit Anschlussleitung bis DN 160 an der
Grundstücksgrenze.
Erforderliche Handschachtung sowie die Erschwernisse
der Wiederverfüllung sind einzukalkulieren als Zulage
zu den Pos. Rohrgrabenaushub.
Menge: 4,000 St

**6.1.130 Ortbeton C16/20**
Ortbeton
als Füllbeton,
aus unbewehrtem Beton als Normalbeton C 16/20,
DIN 1045 (neu) und EN 206,
Ausführung zur Sicherung benachbarter Bauwerke im Zuge der Rohrgrabenverfüllung, ggf. einschl Schalung.
Nur nach Anordnung durch den AG.
Abrechnung durch Lieferscheinnachweis.
Menge: 0,500 m3

*Hinweis: Hinweis:*
Hinweis:

In die nachfolgende Positionen ist das Aufnehmen von Hindernissen und Querungen auf Rohrgrabenbreite als Zulage zum Leitungsgrabenaushub.

**6.1.140 Ausbau und Entsorgung best. Rohrleitungen**
Versorgungsleitung aufnehmen, bis DN 32
(WL Hausanschluss) aus Guss, PVC, etc.
Abbruchgut laden und in das Eigentum des AN übernehmen.
Leitung außer Betrieb, Tiefe der Leitungsachse
bis 2,0 m unter GOK.
Menge: 50,000 m

**6.1.150 Armaturen ausbauen**
Ausbau Hausanschluss Schiebern einschließlich
Schiebergestänge.
Wiederverwendbare Teile werden vom AG übernommen,
Abbruchgut geht in das Eigentumg des AN über und ist
fachgerecht zu entsorgen.
Menge: 6,000 St

#### Unterabschnitt 6.2 Druckrohrleitungen

*Hinweis: Hinweis Liefermaterial des AG:*
Hinweis:
Rohrleitungen Trinkwasserleitung sowie Verbindungs- und Formstücke werden vom AG gestellt.

Einzukalkulieren ist das Laden am Lagerplatz und fördern des Materials zur Baustelle, Transportentfernung bis ca. 2 km.

*Hinweis: Druckrohrleitungen aus PE Hausanschlussleitungen*

**6.2.10 Druckrohr PE100 Anschlusstg. 40/3,7 (DN 32) des AG**
Druckrohr des AG aus PE 100 DIN 8074 und DIN 8075 für
Trinkwasser DN 32, Außendurchmesser 40 mm,
Wanddicke 3,7 mm,
Verlegung gemäß DIN EN 805, in vorh. Graben, verbaut,
Bettung wird gesondert vergütet,
Verlegetiefe über 1,0 bis 1,75 m,
vom Lagerplatz des AG laden, fördern und gem. Unterlagen des AG einbauen.
Menge: 50,000 m

**6.2.20 Druckrohr PE100 Anschlusstg. 63/5,8 (DN 50) des AG**
Druckrohr des AG aus PE 100 DIN 8074 und DIN 8075 für
Trinkwasser DN 50, Außendurchmesser 63 mm,
Wanddicke 5,8 mm,
Verlegung gemäß DIN EN 805, in vorh. Graben, verbaut,
Bettung wird gesondert vergütet,
Verlegetiefe über 1,0 bis 1,75 m,
vom Lagerplatz des AG laden, fördern und gem. Unterlagen des AG einbauen.
Menge: 5,000 m

*Hinweis: Hinweis:*
Hinweis:

Die nachfolgenden Formstücke für PE-Rohre
DN 32 sind als Zuschläge zu den
Positionen PE-Rohrleitung DN 32
zu kalkulieren.
Die Abrechnung erfolgt pro Stück!

**6.2.30 Bogen PE 11 bis 45 Grad 40/3,7 des AG**
Bogen des AG aus PE 100 für Trinkwasser
für Druckrohrleitung DN 32 aus PE als Stecksystem (Fa. Reinert-Ritz), vom Lagerplatz des AG laden, fördern und gem. Unterlagen des AG einbauen.
Menge: 14,000 St

**6.2.40 Bogen PE 11 bis 45 Grad 63/5,8 des AG**
Bogen des AG aus PE 100 für Trinkwasser
für Druckrohrleitung DN 50 aus PE als Stecksystem (Fa. Reinert-Ritz), vom Lagerplatz des AG laden, fördern und gem. Unterlagen des AG einbauen.
Menge: 3,000 St

*Hinweis: Sonstiges*

**6.2.50 Rohr markieren Trassenwarnband Ortungsdraht**
Rohrleitung markieren mit Trassenwarnband, mit
eingelegtem Ortungsdraht, 40 cm über Rohrscheitel.
Menge: 55,000 m

**6.2.60 Füllmat.einbauen DN 32**
Füllmaterial einbauen
in der Leitungszone, für untere und obere Bettung,
Seitenverfüllung und
Abdeckung nach DIN EN 805 und DVGW W 400-2,
für Druckrohrleitung, trinkwasserführend,
profilgerecht,
mit  vom AN zu liefernden Stoffen, Stoff Sand,
verdichten, Verdichtungsgrad DPr mind. 97 %.
Schichtdicke in cm:
Rohrüberdeckung mind. 30 cm über Rohrscheitel,
untere Bettungsschicht mind. 10 cm,
Abrechnungsbreite 0.90 m,
für Rohrgraben der Wasserleitung DN 32
PE100 40 x 3,7 mm.
Menge: 50,000 m

**6.2.70 Füllmat.einbauen DN 50**
Füllmaterial einbauen
in der Leitungszone, für untere und obere Bettung,
Seitenverfüllung und
Abdeckung nach DIN EN 805 und DVGW W 400-2,
für Druckrohrleitung, trinkwasserführend,
profilgerecht,
mit  vom AN zu liefernden Stoffen, Stoff Sand,
verdichten, Verdichtungsgrad DPr mind. 97 %.
Schichtdicke in cm:
Rohrüberdeckung mind. 30 cm über Rohrscheitel,
untere Bettungsschicht mind. 10 cm,
Abrechnungsbreite 0.90 m,
für Rohrgraben der Wasserleitung DN 50
PE100 63 x 5,8 mm.
Menge: 5,000 m

*Hinweis: Anbohrbrücken / Hausanschlussschieber des AG*

*Hinweis: Hinweis:*
Hinweis:

Um systembedingte Differenzen bezüglich Teleskopgestänge und Schieberkappen zu vermeiden sind diese abzustimmen!
- gleicher Hersteller

**6.2.80 Rohr anbohren PE Anbohrung DN 32**
Anbohren einer Druckrohrleitung aus PE100-RC,
für Trinkwasser,
Hauptrohr DN 100 (DA125),
Anbohrung DN 32.
Menge: 7,000 St

**6.2.90 Rohr anbohren PE Anbohrung DN 50**
Anbohren einer Druckrohrleitung aus PE100-RC,
für Trinkwasser,
Hauptrohr DN 100 (DA125),
Anbohrung DN 50.
Menge: 1,000 St

**6.2.100 Anbohrarmatur für PE 125*11,4 - DN 32 des AG**
Anbohrarmatur des AG mit Halbschalen für die Montage auf PE-Rohre nach DIN 8074 und PVC-Rohre nach DIN 8062, mit vertikaler ZAK-Muffe für die formschlüssige Verbindung von Fittings mit ZAK-Spitzende.
Max. Betriebsdruck: 16 bar
Rohraußendurchmesser: 125 mm
oberer Abgang: ZAK 46
Max. Bohrungsdurchmesser: 36 mm
vom Lagerplatz des AG laden, fördern und gem. Unterlagen des AG einbauen.
Menge: 7,000 St

**6.2.110 Anbohrarmatur für PE 125*11,4 - DN 50 des AG**
Anbohrarmatur des AG mit Halbschalen für die Montage auf PE-Rohre nach DIN 8074 und PVC-Rohre nach DIN 8062, mit vertikaler ZAK-Muffe für die formschlüssige Verbindung von Fittings mit ZAK-Spitzende.
Max. Betriebsdruck: 16 bar
Rohraußendurchmesser: 125 mm
oberer Abgang: ZAK 69
Max. Bohrungsdurchmesser: 45 mm
vom Lagerplatz des AG laden, fördern und gem. Unterlagen des AG einbauen.
Menge: 1,000 St

**6.2.120 Trennen und Anbindung**
Trennen der bestehenden Hausanschlussleitung und Anbindung an die neue Leitung.
Formstücke werden vom AG geliefert.
Herausgetrenntes Material (Leitungen, Schieber, Schieberkappen, Kleinteile) in das Eigentum des AN übernehmen und fachgerecht entsorgen.
Erschwernisse beim Rohrgrabenaushub im Einbindebereich sind einzurechen.
Menge: 6,000 St

**6.2.130 Klemmfitting aus PP als Endstopfen des AG**
Klemmfitting des AG aus PP als Endstopfen.
Endstopfen mit Klemmverschraubung
für Rohre aus PE 100 (40*3,7 -  SDR 11).
Die Markierung des Anschlusses durch einschlagen eines Bolzens ist mit einzukalkulieren,
vom Lagerplatz des AG laden, fördern und gem. Unterlagen des AG einbauen.
Menge: 2,000 St

**6.2.140 Übergang Spitzende / Steckmuffe auf PE 40/3,7 des AG**
Übergangsstück des AG für die Verbindung von Anbohrungbrücken und Hydrantenkrümmern mit PE-Rohren,
einerseits mit ZAK-Spitzende und Verdrehsicherung für längskraftschlüssige Verbindungen von Anbohrbrücken und Hydrantenfußkrümmern, andererseits mit Steckmuffe für längskraftschlüssige Verbindung mit PE-Anschlussleitungen nach DIN 8074. Spitzende ZAK 46
Steckmuffe für PE-Rohr 40/3,7 SDR 11,
vom Lagerplatz des AG laden, fördern und gem. Unterlagen des AG einbauen.
Menge: 14,000 St

**6.2.150 Übergang Spitzende / Steckmuffe auf PE 63/5,8 des AG**
Übergangsstück des AG für die Verbindung von Anbohrungbrücken und Hydrantenkrümmern mit PE-Rohren,
einerseits mit ZAK-Spitzende und Verdrehsicherung für längskraftschlüssige Verbindungen von Anbohrbrücken und Hydrantenfußkrümmern, andererseits mit Steckmuffe für längskraftschlüssige Verbindung mit PE-Anschlussleitungen nach DIN 8074. Spitzende ZAK 69
Steckmuffe für PE-Rohr 63/5,8 SDR 11,
vom Lagerplatz des AG laden, fördern und gem. Unterlagen des AG einbauen.
Menge: 2,000 St

**6.2.160 Stützhülse DN 32 des AG**
Stützhülse des AG aus Messing für PE- und PE-X-Rohre an zuggesicherten Verbindungsstellen und
Schraubmuffenverbindungen, bestehend aus Grundkörper
und Einschlagkeil.
Druckstufe: PN 16, Nennweite: DN 32 (DA 40)
vom Lagerplatz des AG laden, fördern und gem. Unterlagen des AG einbauen.
Menge: 14,000 St

**6.2.170 Stützhülse DN 50 des AG**
Stützhülse des AG aus Messing für PE- und PE-X-Rohre an zuggesicherten Verbindungsstellen und
Schraubmuffenverbindungen, bestehend aus Grundkörper
und Einschlagkeil.
Druckstufe: PN 16, Nennweite: DN 50 (DA 63)
vom Lagerplatz des AG laden, fördern und gem. Unterlagen des AG einbauen.
Menge: 2,000 St

*Hinweis: Einbaugarnituren des AG*

**6.2.180 Einbaugarnitur Hausanschluss Anbohrbrücke 1,1-1,7 m des AG**
Teleskop des AG Einbaugarnitur aus nichtrostendem Stahl für Anbohrarmaturen.
Teleskop-Einbaugarnitur für die Rohrdeckungsbereiche
1,1-1,7 m
vom Lagerplatz des AG laden, fördern und gem. Unterlagen des AG einbauen.
Menge: 5,000 St

**6.2.190 Einbaugarnitur Hausanschluss Anbohrbrücke 1,5-2,5 m des AG**
Teleskop des AG Einbaugarnitur aus nichtrostendem Stahl für Anbohrarmaturen.
Teleskop-Einbaugarnitur für die Rohrdeckungsbereiche
1,5-2,5 m
vom Lagerplatz des AG laden, fördern und gem. Unterlagen des AG einbauen.
Menge: 3,000 St

*Hinweis: Straßenkappen liefern und einbauen*

**6.2.200 Straßenkappe Tragpl. höhenverstellbar Wasserltg Ventil**
Straßenkappe einschl. Tragplatte DIN 19720,
höhenverstellbar, einwalzbar, für Ventil von Anbohrarmatur in
Wasserleitung nach DIN 4057, Belastungsklasse D 400 DIN EN 124 / DIN 1229.
Menge: 8,000 St

### Abschnitt 7 Transport

#### Unterabschnitt 7.1 Materialtransport

*Hinweis: Hinweis*
Hinweis:

Die An- und Abfahrtskosten sowie das Laden der Materialien und Stoffe im Bereich der Zwischenlagerflächen sind in die Einheitspreise einzurechnen.

Vergütet wird der Transport über die vorzulegenden
Entsorgungsnachweise.

Erforderliche Begleitscheine zur Verbleibskontrolle
nachweispflichtiger (gefährlicher) Abfälle sind in die
angebotenen Einheitspreise einzukalkulieren.

**7.1.10 Boden transportieren**
Zwischengelagertes Aushubmaterial, Boden,
nach Vorliegen der Deklarationsuntersuchung an Zwischenlagerstätte des AG laden und zur Entsorgungsstelle des AG fördern (einfache Strecke bis 20 km) und nach Unterlagen des AG gegen Nachweis lagern.
Anfallende Gebühren der Deponie trägt der AG.
Die Abrechnung erfolgt nach Wiegescheinen der Deponie.
Menge: 1800,000 t

### Abschnitt 8 Stundenlohnarbeiten

*Hinweis: Anmerkung:*
Anmerkung:

Alle nachfolgend aufgeführten Stundenlohnarbeiten sind
als Bedarfspositionen ausgewiesen.
Eine Beauftragung von Stundenlohnarbeiten erfolgt nur
auf ausdrückliche Anordnung des Auftraggebers oder
seines Vertreters !

Die Zuordnung der Leistungen hat gem. den Abschnitten des Leistungsverzeichnisses (Straßenbau, Kanalbau etc.) zu erfolgen, entsprechend der angefallenen Tätigkeit.

#### Unterabschnitt 8.1 Verrechnungssätze für Arbeitskräfte

**8.1.10 Polier, Schachtmeister**
*** Bedarfsposition mit GB
Stundenlohnarbeiten auf Anordnung des AG,
Der Verrechnungssatz enthält sämtliche Aufwendungen,
den tatsächlichen Lohn einschl. Vermögenswirksamer
Leistungen mit den Zuschlägen für Gemeinkosten
(Sozialkassenbeiträge, Winterbauumlage und dgl.)
sowie Lohn- und Gehaltsnebenkosten und Zuschläge für
Überstunden
Polier/Schachtmeister.
Menge: 15,000 Sth

**8.1.20 Baufacharbeiter, Geh. Baufacharbeiter, einschl. Kleingerät**
*** Bedarfsposition mit GB
Leistung wie wie vorige Position in vollem Wortlaut,
für Berufsgruppe III, IV und V,
Spezialbaufacharbeiter,
gehobener Baufacharbeiter,
Baufacharbeiter,
jedoch einschl. einschließlich Kleingerät, z. B.
zusätzlicher Bohr- oder Abbauhammer, Rüttelstampfer,
kleine Rüttelplatte, Trennschleifer, Bohrmaschine,
Kettensäge u. ä.(Mittellohn einschließlich aller
Zuschläge auf Lohn und Kleingeräte).
Menge: 40,000 Sth

#### Unterabschnitt 8.2 Verrechnungssätze für Baugeräte

**8.2.10 Radlader Schaufelinhalt 0,5 bis 2,0 m3**
*** Bedarfsposition mit GB
Verrechnungssatz
für Radlader mit Schaufelinhalt 0,5 bis 2,0 m3,
betreiben.
Menge: 20,000 Sth

**8.2.20 Bagger bis 1.0 m3**
*** Bedarfsposition mit GB
Verrechnungssatz
für Bagger mit Schaufelinhalt 0,4 bis 1,0 m3,
betreiben.
Menge: 15,000 Sth

**8.2.30 Bagger > 1.0 m3**
*** Bedarfsposition mit GB
Verrechnungssatz
für Bagger mit Schaufelinhalt > 1,0 bis 2,0 m3,
betreiben.
Menge: 15,000 Sth

**8.2.40 Flächenrüttler**
*** Bedarfsposition mit GB
Verrechnungssatz
für Flächenrüttler mit Dieselmotor, Fliehkraft in kN
10, Arbeitsbreite in cm 80, betreiben.
Menge: 10,000 Sth

**8.2.50 LKW**
*** Bedarfsposition mit GB
Verrechnungssatz
für Lastkraftwagen mit Allradantrieb, max. Nutzlast in
t ca. 12 to, betreiben.
Menge: 10,000 Sth

**8.2.60 Kleintransporter**
*** Bedarfsposition mit GB
Verrechnungssatz
für Kleintransporter (Pritschenwagen), betreiben.
Menge: 10,000 Sth
